# Ersatzneubau Heißener Hallenbad, Mülheim a.d. Ruhr
Angebotsaufforderung (GAEB DA XML 3.1, DA83)
Projekt: 2123
Währung: EUR
Nebenangebote zugelassen: ja
Erstellt mit: GXML Toolbox V3.3 R20230829, iTWO_64 V24.0.454, 11.12.2024

## 1.0 Beschreibung der Bauleistung
1.0 Allgemeine Regelungen der Bauarbeiten

Vor Beginn der Kalkulation sind die Vorbemerkungen dieses Leistungsverzeichnisses aufmerksam zu lesen, da ohne Kenntnis dieser Vorbemerkungen eine ordnungsgemäße Kalkulation der Einheitspreise nicht möglich ist.

1.1 Angaben zur Baustelle

1.1.1 Lage der Baustelle, Umgebungsbedingungen, Zufahrtsmöglichkeiten und Beschaffenheit der Zufahrt sowie etwaige Einschränkungen bei ihrer Benutzung
Objektadresse, Baustraße ja/nein, Beschaffenheit der Zufahrtswege, Einschränkungen bei der Benutzung der Zufahrtswege
Das Objekt befindet sich im östlichen Stadtgebiet der Stadt Mülheim an der Ruhr.
Das vorhandene Grundstück liegt unmittelbar im Bereich des ehemaligen Freibades (Hallenbades), welches im nachhinein abgebrochen wird.

1.1.2 Besondere Belastungen aus Immissionen sowie besondere klimatische oder betriebliche Bedingungen
z. B. Temperaturen auf Baustelle, besonderer Geräuschpegel usw.

Keine

1.1.3 Art und Lage der baulichen Anlagen

Bei der geplanten Baumaßnahme handelt es sich um ein neu zu errichtendes Schwimmbad. Das Gebäude besteht aus einer Technikebene und einer Badeebene.

1.1.4 Verkehrsverhältnisse auf der Baustelle
Die Verkehrswege für die LKW-Fahrzeuge mit Anhängern und die Beladefächen sind während der
Bauarbeiten für den AG ständig freizuhalten. Eine evtl. unumgänglich notwendige zeitlich begrenzte Sperrung muss fristgerecht mit der Stadt abgestimmt und von dieser genehmigt werden.

1.1.5 Freizuhaltende Flächen
Gemäß Baustelleneinrichtungsplan. Die Aufstellflächen werden von der Bauleitung vor Ort zugewiesen.

1.1.6 Art, Lage, Maße und Nutzbarkeit von Transporteinrichtungen und Transportwege
Einbringöffnung:
Bereich Untergeschoss Schwimmhalle: Die Einbringung erfolgt in der Technikebene mit den Abmaßen B x H ca. 3,0 x 3,0 m.  Der Auftraggeber stellt keine Transporteinrichtungen zur Verfügung.

1.1.7 Lage, Art, Anschlusswert und Bedingungen für das Überlassen von Anschlüssen für Wasser, Energie und Abwasser
Baustrom- und Wasser ist vorhanden. Die Abrechnung ist den Vergabeunterlagen zu entnehmen.

1.1.8 Lage und Ausmaß der dem Auftragnehmer für die Ausführung seiner Leistung zur Benutzung oder Mitbenutzung überlassenen Flächen und Räumen
Der Auftragnehmer ist verpflichtet, für die Unterbringung seiner Arbeitskräfte auf der Baustelle selbst Sorge zu tragen und die notwendigen Aufenthaltsunterkünfte und Materialcontainer vorzuhalten und aufzustellen.

Für das Vorhalten von notwendigen Aufenthalts- und Materialcontainern erfolgt keine besondere Vergütung. Eigenmächtige Inanspruchnahme von Räumen ist untersagt. Das Aufstellen von Übernachtungsunterkünften auf der Baustelle ist nicht gestattet bzw. mit dem AG abzustimmen.

Die Plätze für die Aufstellung von Containern usw. sowie die Lagerung von Baustoffen und Geräten werden von der Bauleitung angewiesen. Sofern die erforderlichen Lagerflächen zu einem definierten Zeitpunkt nicht bereitgestellt werden können, ist eine "just-in-time"-Anlieferung vorzusehen.

Container müssen stapelbar verwendet und aufgestellt werden.

Abladen, Schwenkbereiche Baukran / Autokräne:
Ein Abladen oder Schwenken von Lasten außerhalb von abgesperrten oder anderweitig gesicherten
Baustellenflächen ist untersagt.

1.1.9 Bodenverhältnisse, Baugrund und seine Tragfähigkeit. Ergebnisse von Bodenuntersuchungen

1.1.9.1) Bodengutachten

Eine Baugrunduntersuchung ist vorhanden und kann eingesehen werden.

 1.1.9.2) Bodendenkmäler
 Im Bereich der geplanten Baumaßnahme ist nicht mit Bodendenkmälern zu rechnen.

1.1.10 Hydrologische Werte von Grundwasser und Gewässern
Mittelwasserspiegel = einsehbar im Bodengutachten
Bemessungsgrundwasserstand = einsehbar im Bodengutachten
Geplantes Niveau Fußboden EG: +/- 0.00 = +103,5  ü.N.H.N.

1.1.11 Besondere umweltrechtliche Vorschriften
Sind nicht bekannt.

1.1.12 Besondere Vorgaben für die Entsorgung
Das Einfüllen von zu entsorgendem Material in Arbeitsräume sowie das Eingraben auf der Baustelle ist untersagt.

Das Entsorgen von Abfällen, Abbruchmassen und Bauschutt umfasst die Verwertung entsprechend den Vorschriften bzw. die erforderlichen Maßnahmen des Einsammelns, Befördern, Behandeln und Lagern entsprechend den Vorschriften und behördlichen Auflagen.

Der Nachweis über die ordnungsgemäße Entsorgung ist zu erbringen.

1.1.13 Schutzgebiete oder Schutzzeiten im Bereich der Baustelle
Es gelten die gesetzlichen Bestimmungen. Einschränkungen liegen nicht vor.

1.1.14 Art und Umfang des Schutzes von Bäumen, Pflanzenbeständen, Vegetationsflächen, Bauteilen, Bauwerken, Grenzsteine und dergleichen im Bereich der Baustelle
Erhaltenswerte Bäume werden im Rahmen der Vorwegmaßnahme bauseitig durch Baumschutzzäune
geschützt. Diese sind während der gesamten Bauzeit zu schützen und vorzuhalten. Beeinträchtigungen durch diese Schutzmaßnahmen für Baustelleneinrichtung und Anfahrten sind einzukalkulieren. Ansonsten gelten die gesetzlichen Bestimmungen.

1.1.15 Im Bereich der Baustelle vorhandene Anlagen, insbesondere Abwasser- und Versorgungsleitungen
Bei Arbeiten im Außenbereich ist der Auftragnehmer verpflichtet, sich bei alle zuständigen Stellen vor Beginn der Arbeiten eine Netzauskunft einzuholen, wie z. B. Strom, Wasser, Abwasser, Telefon,  Fernwärme
usw. Die Kosten dafür sind in die Einheitspreise einzukalkulieren.

1.1.16 Bekannte oder vermutete Hindernisse im Bereich der Baustelle
Es sind keine bekannt.
1.1.17 Bestätigung, dass die im jeweiligen Bundesland geltenden Anforderungen zu Erkundungs- und ggf. Räumungsmaßnahmen hinsichtlich Kampfmittel erfüllt wurden

Es gibt keine Hinweise auf Kampfmittel.
1.1.18  Gegebenenfalls gemäß der Baustellenverordnung getroffene Maßnahmen

Der AN ist verpflichtet, alle am Bau beteiligten Personen nach Einweisung durch den SIGEKO, über die Unfallverhütung zu instruieren und über die Gefahrenstellen etc. zu unterrichten.

Auf der Baustelle besteht Helmpflicht und Sicherheitsschuhpflicht. Auf dem Baugelände besteht
Drogen-, Rauch- und Alkoholverbot.

Der Betrieb von Radio und Musik auf der Baustelle und im Neubau ist untersagt, in den Mannschaftscontainern ausschließlich in Zimmerlautstärke.

Weitere Punkte sind der Baustellenverordnung zu entnehmen.

1.1.19  Besondere Anordnungen, Vorschriften und Maßnahmen der Eigentümer von Leitungen, Dränen, Kanälen, Straßen, Wegen, Gewässern, Gleisen, Zäunen und dergleichen im Bereich der Baustelle.

Sind der Baustellenordnung zu entnehmen.

1.1.20  Art und Umfang von Schadstoffbelastungen

Sind nicht bekannt.

1.1.21  Art und Zeit der vom Auftraggeber veranlassten Vorarbeiten

Für den Zeitraum der Baumaßnahme (Vertragszeitraum) sind fortlaufend Bautagesberichte zu führen mit folgenden Mindestangaben:

- Firmenangabe, laufende Nummerierung, Bauteil / Geschoss / Raum
- Anzahl der Arbeiter mit namentlicher Nennung und Qualifikation
- genaue Beschreibung der ausgeführten Tätigkeit
- Einsatz von Subunternehmer mit Firmenangabe, Anzahl der Arbeiter und Qualifikation
- Angaben zur Witterung
- Angaben zu Behinderungen oder Erschwernissen
- Besondere Vorkommnisse
- Unterschrift des Bauleiters

Zeiten ohne Baustellenpräsenz sind ebenfalls zu dokumentieren. Das Original verbleibt beim Auftraggeber.

Das Bautagebuch ist der örtlichen Bauleitung wöchentlich zu übergeben.

1.1.22  Arbeiten anderer Unternehmer auf der Baustelle

Die Reihenfolge der Arbeiten bestimmt der Auftraggeber. Abstimmungen mit anderen Ausführenden, die im Zuge der Gesamtbaumaßnahme erforderlich werden, sind ggf. im Beisein der Bauüberwachung abzuhalten.

Falls erforderlich zusätzliche Hinweise auf bestimmte Abhängigkeiten.

1.1.23  Baubesprechungen

Die Gesamtmaßnahme wird durch Einzelgewerke parallel ausgeführt. Der hierfür notwendige interne Koordinierungsaufwand in Abstimmung mit der Bauleitung des AG ist zu berücksichtigen und in die Einheitspreise einzurechnen. Der AN bzw. dessen Erfüllungsgehilfen verpflichten sich zur Teilnahme an den wöchentlichen  Baustellen-JF-Terminen während der vertraglich vereinbarten Ausführungszeit einschl. der entsprechenden Vor- und Nachlaufzeit.
1.2 Angaben zur Ausführung

Bei den in dieser Leistungsbeschreibung ausgeschriebenen Leistungen handelt es sich im Wesentlichen um:

- Lieferung und Montage von einem Heizungsverteiler
- Lieferung und Montage von einer Druckhaltestation und Entgasung
- Lieferung und Montage von einer Trinkwassererwärmungsanlage
- Lieferung und Montage von Stahlrohrleitungen, DN15 bis DN80
- Lieferung und Montage von Heizkörpern und Wärmebänken
- Installation von bauseits gelieferten Durchgangs- und Mischventilen
- Installation von bauseits gelieferten Feldgeräten
- Lieferung und Montage von R90-Rohrschalen
- Lieferung und Montage von Winterbaubeheizung

1.2.1  Vorgesehene Arbeitsabschnitte, Arbeitsunterbrechungen und -beschränkungen

Aufgrund der Größe der Maßnahme können die Arbeiten nicht zusammenhängend ausgeführt werden. Die notwendigen Unterbrechungen müssen entsprechend dem Baufortschritt einkalkuliert werden. Hierfür erfolgt keine besondere Vergütung. Die Leistungen sind in zeitlicher Reihenfolge so zu erbringen, dass die Arbeitsabläufe der Vorarbeiten und Nachfolgearbeiten nicht behindert oder gestört werden.

1.2.2  Besondere Erschwernisse während der Ausführung

In die Einheitspreise sind die Zuschläge für Schichtarbeit und Überstundenzuschläge sowie aller
Lohnnebenkosten einzukalkulieren. Nacht-, Sonntags und Feiertagsarbeit sind jedoch nicht eingerechnet.

1.2.3  Besondere Anforderungen für Arbeiten in kontaminierten Bereichen, ggf. besondere Anordnungen für
Schmutz- und Sicherheitsmaßnahmen

Bei den Montagearbeiten auf der Baustelle sind die einschlägigen Unfallverhütungsvorschriften zu beachten. Die Mitarbeiter sind nachweislich zu belehren und in die Besonderheiten der Baustelle einzuweisen. Es sind insbesondere die Vorschriften in den zusätzlichen technischen Vertragsbedingungen zu beachten.

1.2.4  Besondere Anforderungen an die Baustelleneinrichtung und Entsorgungseinrichtungen

1.2.4.1 Alle Leistungen für die Baustelleneinrichtung sind in die Einzelpositionen einzukalkulieren, falls
darüber hinaus gesonderte Positionen der Baustelleneinrichtung beschrieben sind, sind diese Leistungen in den jeweiligen Positionen anzubieten.

1.2.4.2  Bauseits wird eine allgemeine Baustellenbeleuchtung in Fluren und Treppenhäusern vorgesehen.  Die darüberhinausgehende Beleuchtung der Arbeitsplätze des AN ist Bestandteil der Baustelleneinrichtung und entsprechend einzukalkulieren.

1.2.4.3 Durch die Benutzung von Räumen als Baustofflager dürfen die Arbeiten anderer Gewerke nicht behindert werden. Die Lagerung von feuergefährlichen Stoffen im Gebäude ist untersagt.
Die Zuweisung der Räume erfolgt ausschließlich über die Bauleitung.

Nach Aufforderung durch den Auftraggeber sind benutzte Räume innerhalb von 3 Tagen zu räumen.
Der Bauleitung sind zwei Schlüssel für jede Firmenbautüre zu übergeben.

1.2.4.4 Standorte für Baumaschinen und Geräte sind mit der Bauleitung abzustimmen.

1.2.4.5 Durch Verbrennungsmotoren angetrieben Maschinen sind so aufzustellen, dass Fassaden nicht verschmutzt werden.

1.2.4.6 Für Nutzung als Tagesunterkünfte stehen im Gebäude keine Räume zur Verfügung. Hierfür hat der Auftragnehmer bei Bedarf Unterkunftscontainer zu stellen.
Der Anschluss an die Baustromversorgung obliegt dem AN. Der zugehörige Platz auf dem Baufeld wird von der örtlichen Bauleitung zugewiesen.

Für den Verschluss von Lager- und Arbeitsplätzen sowie ggf. bereits gestellter Räume hat der Auftragnehmer selbst zu sorgen.

1.2.4.7 Sind bei der Ausführung der Arbeiten Verschmutzungen zu erwarten, so gehören - unbeachtlich der jeweiligen Vergütungsregelung - (Nebenleistung - Besondere Leistung) die Gewerke üblichen Maßnahmen zur Vermeidung zu den Pflichten des Auftragnehmers, auch wenn diese nicht explizit ausgeschrieben sind.

Weiteres ist in der Baustellenordnung geregelt.

1.2.5  Besonderheiten der Regelung und Sicherung des Verkehrs, gegebenenfalls auch, inwieweit der
Auftraggeber die Durchführung der erforderlichen Maßnahmen übernimmt

Der AN ist von Baubeginn bis Abschluss seiner Leistungen (auch am Wochenende und während der
Feiertage) verantwortlich für ordnungsgemäße Straßenabsperrungen und Verkehrssicherungsmaßnahmen in seinem Arbeitsbereich, insbesondere der Baustellenzufahrten und Baustellenabfahrten auf die öffentlichen Verkehrswege, einschließlich der Säuberung.

Gebühren für die Sondernutzungen öffentlicher Verkehrsflächen sind einzurechnen.

1.2.6  Besondere Anforderungen an das Auf- und Abbauen sowie Vorhalten von Gerüsten

Die Montagen sind über vom Auftragnehmer zu erstellende Gerüste und Arbeitsbühnen durchzuführen. Die Anzahl der zugleich benötigten Arbeitsbühnen richtet sich nach dem erforderlichen Personaleinsatz der zur Einhaltung der Termine erforderlich ist. Die Stellung der Arbeitsgerüste ist, soweit nicht in gesonderten Positionen ausgeschrieben, in die Einheitspreise einzurechnen.

Die Montage- bzw. Ausführungshöhen sind in der jeweiligen Position beschrieben

1.2.7  Mitbenutzung fremder Gerüste, Hebezeuge, Aufzüge, Aufenthalts- und Lagerräume, Einrichtungen und dergleichen, die der AN für andere Unternehmer vorzuhalten hat

Für das Liefern und Einbringen aller Bauteile, falls nicht separat ausgeschrieben, sind die notwendigen Hebezeuge und Transportmittel innerhalb und außerhalb des Gebäudes einzukalkulieren.

Ist, wenn erforderlich, im Leistungsverzeichnis beschrieben.

1.2.8  Wie lange, für welche Arbeiten und ggf. für welche Beanspruchung der Auftragnehmer Gerüste, Hebezeuge, Aufzüge, Aufenthalts- und Lagerräume, Einrichtungen und dergl. für andere Unternehmer vorzuhalten hat.

Ist, wenn erforderlich, im Leistungsverzeichnis beschrieben.

1.2.9  Verwendung oder Mitverwendung von wiederaufbereiteten (Recycling-) Stoffen

Ist, wenn vorgesehen, im Leistungsverzeichnis beschrieben.

1.2.10 Verwendung oder Mitverwendung von wiederaufbereiteten (Recycling-) Stoffen und an nicht genormte Stoffe und Bauteile

Ist, wenn vorgesehen, im Leistungsverzeichnis beschrieben.

1.2.11 Besondere Anforderungen an Art, Güte und Umweltverträglichkeit der Stoffe und Bauteile

Werden für einzubauendes Material Gütenachweise gemäß den Rechtsvorschriften, DIN-Bestimmungen oder Vertragsunterlagen gefordert, so gelten diese auch dann als erbracht, wenn ein Überwachungsvermerk eines zugelassen Instituts oder einer amtlichen Einrichtung auf den Baustoffen, der Verpackung oder dem Lieferschein angebracht ist.

Die ggf. in eingeführten Technischen Baubestimmungen geforderten Kennzeichnungen werden davon nicht berührt. Werden für nicht genormte Erzeugnisse Gebrauchstauglichkeitsnachweise verlangt und kann für eingebaute Erzeugnisse ein solcher Nachweis nicht erbracht werden, gilt das als Fehler der Werkleistung. Referenzen können in diesem Fall den Nachweis nicht ersetzen.

Sind Zulassungsbescheide nachzuweisen, so sind sie als Ganzes mit den dazugehörigen Anlagen,
vorzulegen. Teilkopien genügen den Anforderungen nicht.

Ansonsten sind keine Einschränkungen außer den gesetzlichen bekannt.

1.2.12  Art und Umfang der vom Auftraggeber verlangten Eignungs- und Gütenachweise

CE-Kennzeichnung für jedes Produkt

Für Schweißer oder Facharbeiter

Wenn bestimmte Eignungsnachweise vorgesehen sind, sind diese im Leistungsverzeichnis beschrieben.

1.2.12.1 CE-Kennzeichnung

Die im Rahmen der CE-Kennzeichnungsvorschriften für jedes Produkt vom jeweiligen Hersteller mitzuliefernden Unterlagen sind spätestens vor Montage und zur Abnahme zwingend dem Auftraggeber auszuhändigen. Fehlen diese Unterlagen und Nachweise ist dies ein wesentlicher Mangel gem. VOB/B § 12 Nr. 3.

Für elektrische Betriebsmittel, die nicht Teil einer Maschine sind bzw. werden, hat der Auftragnehmer auf einem Formblatt "CE-Bestätigung" zu bestätigen, dass für die Montage der Anlage/des Anlagenteils ausschließlich elektrische Betriebsmittel verwendet wurden, die von ihrem Hersteller unter Beachtung der gültigen Vorschriften in den Verkehr gebracht wurden.

Der Auftragnehmer hat mit einem Formblatt "Prüfzeichen-Bestätigung" zu bestätigen, dass die Vorschriften für Produkte des Bauproduktionsgesetzes, nach Maßgabe der jeweils gültigen Bauregelliste, erfüllt wurden.

1.2.12.2 Eignungsnachweise

Neben der allgemeinen fachlichen Qualifikation zur Erbringung der Leistung sind folgende Nachweise vorzuweisen:

Für Arbeiten an der Trinkwasseranlage muss der Auftragnehmer folgende Nachweise erbringen:
- Projektleiter Schulung nach VDI/DVGW 6023 A, aktuell gültiger Stand
- leitender Monteur Schulung nach VDI/DVGW 6023 B, aktuell gültiger Stand

Für Schweißarbeiten sind die Schweißer-Zeugnisse vorzuhalten.

Die Nachweise sind zur Angebotsabgabe zu erbringen.

1.2.12.3 Bautagesberichte

Für den Zeitraum der Baumaßnahme (Vertragszeitraum) sind fortlaufend Bautagesberichte zu führen mit folgenden Mindestangaben:

- Firmenangabe, laufende Nummerierung, Bauteil/Geschoss/Raum
- Anzahl der Arbeiter mit namentlicher Nennung und Qualifikation
- genaue Beschreibung der ausgeführten Tätigkeit
- Einsatz von Subunternehmer mit Firmenangabe, Anzahl der Arbeiter und Qualifikation
- Angaben zur Witterung
- Angaben zu Behinderungen oder Erschwernissen
- Besondere Vorkommnisse
- Unterschrift des Bauleiters
- Zeiten ohne Baustellenpräsenz sind ebenfalls zu dokumentieren

Das Original verbleibt beim Auftraggeber.

1.2.13 Unter welchen Bedingungen auf der Baustelle gewonnene Stoffe verwendet werden dürfen bzw. müssen oder einer anderen Verwendung zuzuführen sind.

Mit dem Bauherrn ist festzulegen, welche auf der Baustelle gewonnenen Stoffe zur Wiederverwendung gelagert bzw. genutzt werden sollen.

Ist, wenn vorgesehen, im Leistungsverzeichnis beschrieben.

1.2.14 Art, Zusammenhang und Menge der aus dem Bereich des Auftraggeber zu entsorgenden Böden, Stoffe und Bauteile; Art der Verwertung oder bei Abfall die Entsorgungsanlage; Anforderungen an die Nachweise über Transporte, Entsorgung und die vom Auftraggeber zu tragenden Entsorgungskosten.

Nicht vorgesehn.

1.2.15 Art, Anzahl, Menge oder Masse der Stoffe und Bauteile, die vom Auftraggeber beigestellt werden, sowie Art, genaue Bezeichnung des Ortes und Zeit ihrer Übergabe

Sind im Detail im Leistungsverzeichnis aufgeführt.

1.2.16 In welchem Umfang der Auftraggeber Abladen, Lagern und Transport von Stoffen und Bauteilen übernimmt oder dafür dem Auftragnehmer Geräte und Arbeitskräfte zur Verfügung stellt.

Für das Liefern, Abladen, Einlagern und Einbringen aller Anlagenteile, Stoffe und Bauteile ist der Auftragnehmer eigenverantwortlich. Es gibt keine vom Auftraggeber eingesetzte Baustellenlogistik. Die Kosten für diese Arbeiten sind in die Einheitspreise einzukalkulieren bzw. separat ausgeschrieben.

1.2.17 Leistungen für andere Unternehmer

Sind im Detail im Leistungsverzeichnis aufgeführt. Sonst müssen keine Leistungen für andere Unternehmen erbracht werden.

1.2.18 Mitwirken beim Einstellen von Anlageteilen und bei der Inbetriebnahme von Anlagen im Zusammenwirken mit anderen Beteiligten

Die Anlagen müssen eingefahren und einreguliert werden. Hierfür ist eine Gewerke übergreifende Koordination erforderlich, die in die Einheitspreise einzurechnen ist.

1.2.19 Benutzung von Teilen der Leistung vor der Abnahme

Der vorzeitige Betrieb einer Anlage oder von Anlagenteile vor der Abnahme ist in separaten Positionen ausgeschrieben in der Form, dass die Verantwortung für den Betrieb beim AN verbleibt und keine Übernahme durch den AG erfolgt.

Der vorzeitige Betrieb der Anlage hat keine Auswirkung auf die Anlagenabnahme. Die förmliche Abnahme wird verlangt und ist rechtzeitig schriftlich zu beantragen.

1.2.20  Übertragung der Wartung während der Dauer der Verjährungsfrist für die Mängelansprüche für maschinelle und elektronische sowie elektrotechnische Anlagen oder Teile davon, bei denen die Wartung Einfluss auf die Sicherheit und die Funktionsfähigkeit hat durch einen besonderen Wartungsvertrag.

Der Bauherr behält sich vor, den Titel Wartungsarbeiten zu beauftragen.

Die Wartungsarbeiten werden nicht zusammen mit den Bauleistungen beauftragt, stellen jedoch die Grundlage für einen Wartungsvertrag mit dem Bauherrn dar.

Für die in diesem LV ausgeschriebenen Leistungen, Geräte und dergl. ist zur Aufrechterhaltung der Sicherheit und Funktion ein Wartungsvertrag für den Zeitraum von bis zu 4 Jahren zur Abnahme der Anlagen dem Auftraggeber anzubieten.

1.2.21  Abrechnung nach bestimmten Zeichnungen oder Tabellen

Aufmaße
Örtliche Aufmaße sind gemeinsam mit dem Auftraggeber oder dessen Beauftragten durchzuführen. Das Aufmaß ist so zu erstellen, dass die ermittelten Massen örtlich (räumlich) zugeordnet werden können.  Zur Abrechnung kommen nur Aufmaße, die auftraggeberseitig und vom Auftragnehmer unterschrieben sind.

Die fortgeschriebenen Montagezeichnungen bilden die Grundlage. Diese Abrechnungszeichnungen sind dem Aufmaß beizufügen. Müssen Teilaufmaße durchgeführt werden, sind die aufgemessenen Anlagenteile auf einer dem Aufmaß beigefügten Zeichnung zu kennzeichnen.

Abrechnung
Die Vorlage einer Teil- oder Schlussrechnung bedingt gemeinsam vor Ort erstellte und anerkannte Aufmaße und Stundennachweise. Nicht anerkannte Aufmaße oder Stundennachweise führen zu einer Rücksendung der Rechnung mit dem Ablehnungsvermerk "nicht prüffähig".

## 2.0 Beschreibung der Anlagen
2.0 Beschreibung der Anlagen

420 Wärmeversorgungsanlagen

421 Wärmeerzeugungsanlagen
Die Transmissionsheizlast wurde gemäß DIN EN 12831 ermittelt und beträgt ca. 70kW.

Der Gesamtwärmebedarf für das Hallenbad wurde mit der VDI 2089 Heizungsanlagen in Gebäuden, ausgelegt und beträgt in der Übergangsjahreszeit ca. 400 kW. Wird das größte Becken befüllt, während die anderen zwei Becken im Betrieb sind, werden 370 kW nur für die Badewasserwärmetauscher benötigt. Damit das Hallenbad bei Befüllung des größten Beckens in Betrieb bleiben kann, wird die Wärmeerzeugung auf 500 kW ausgelegt.

Das Schwimmbad wird an ein bestehendes Fernwärmenetz angeschlossen. Der Fernwärmeanschluss ist nicht Bestandteil dieses Leistungsverzeichnisses.

Schnittstelle der Wärmeerzeugung ist der Anschluss an eine Fernwärmeübergabestation, welche im Technikkeller des Gebäudes installiert wird. Sekundärseitig werden zwei Absperrventile vorgesehen. Von der Fernwärmeübergabestation wird an den Heizungsverteiler des Gebäudes angeschlossen.
Für die Druckhaltung ist eine automatische Druckhaltestation mit Entgasungsfunktion vorgesehen. Das Füll- und Ergänzungswasser der Heizungsanlage wird zur Verhinderung von Korrosionserscheinungen mittels Enthärtungsanlage, Phosphat- und Sulfit Dosierung gem. VDI 2035 vorbehandelt.

Die benötigten Systemtemperaturen betragen 70°/40° C.

Die Warmwasserbereitung wird über ein Speicherladesystem (Warmwasserspeicher) mit außenliegendem Plattenwärmetauscher realisiert. Die Anlage wird mit Frischwasser versorgt. Das Warmwasser wird mit einer Temperatur von 60°C gespeichert. Für eine evtl. thermische Desinfektion der TWW- Anlagen ist eine Aufheizmöglichkeit auf über 70°C vorgesehen. Die Wasserversorgung der Duschen soll mit 60°C Warmwasser aus dem Bereitschaftsspeicher erfolgen. Die Anleitungen des DVGW Arbeitsblattes W551 Maßnahmen zur Legionellen Desinfektion sind ebenso berücksichtigt.

Der Anschluss der Warmwasserbereitung an das Trinkwassernetz ist nicht Bestandteil dieses Leistungsverzeichnisses, sondern wird durch das Gewerk Sanitär realisiert.

Die Steuerung der Warmwasserbereitung, inklusive der Lieferung der Feldgeräte wird durch das Gewerk Gebäudeautomation realisiert und ist nicht Bestandteil dieses Leistungsverzeichnisses. Die Inbetriebnahme ist gemeinsam mit der Gebäudeautomationsfirma abzustimmen und durchzuführen.

422 Wärmeverteilnetze

Die Wärmeverteilung im Gebäude erfolgt über die Hauptverteilung im Untergeschoss mit folgenden Abgängen:

- Einspeisung der Wärmeerzeugung
- RLT-Anlagen Untergeschoss
- RLT-Anlagen Obergeschoss
- Badewassererwärmung
- Warmwasserbereitung
- Statische Heizung
- Wärmebänke
- Reserve
- Reserve

Alle Umwälzpumpen werden gem. GEG elektronisch geregelt ausgeführt.

Die Wärmemengenerfassung erfolgt über Wärmemengenzähler. Für jeden Hauptstrang werden geeichte Wärmemengenzähler vorgesehen. Die Wärmemengenzähler werden vom Gewerk Gebäudeautomation geliefert und an den Auftragnehmer zum Einbau übergeben.

Zum hydraulischen Abgleich werden Regulierventile eingesetzt.
Das Rohrnetz wurde gemäß DIN EN 12831 ausgelegt. Es werden nahtlose Stahlrohrleitungen mit Wärmedämmung gem. GEG eingesetzt.

Die Temperaturfühler und Regelventile werden ebenfalls vom Gewerk Gebäudeautomation geliefert und zum Einbau in das Heizungsnetz bereitgestellt. Der Einbau, so wie die benötigten Füllertaschen sind Bestandteil dieses Leistungsverzeichnisses.

Die Wärmedämmung besteht aus nicht brennbaren Materialien mit entsprechender Ummantelung je nach Montageort und Einsatzart. In Stoßgefährdeten Bereichen ist zusätzlich ein Blechmantel vorgesehen. Die Dämmung der Heizungsleitungen ist nicht Bestandteil dieses Leistungsverzeichnisses, sondern wird durch das Gewerk Dämmung ausgeführt.

Bei Durchdringung von Bauteilen mit Brandschutzanforderungen sind zugelassene Systeme zu verwenden und entsprechend Einbauvorschriften einzubauen.

423 Raumheizflächen

Norm-Innentemperaturen gem. EN 12831 bzw. VDI 2089, Raumlufttemperatur Qualitätsstufe B (Mittel)

Technikzentralen, Lagerräume, Funktionsräume15…20 °C
Eingangsbereich, Aufsicht24 °C
Umkleiden  24 °C
Duschen und WC in der Vorreinigungszone28 °C
Personal-Bereich  22 … 24 °C
Schwimmbad  30 … 34 °C

Die Räumlichkeiten werden ausschließlich über die RLT-Anlagen beheizt.

Statische Heizkörper werden ausschließlich im Personalbereich, sowie im Backoffice und im Mehrzweckraum vorgesehen.  Die Heizflächen sind mit absperrbaren Ventilblöcken auszustatten.
Zur Behaglichkeit werden die Bänke im Schwimmhallenbereich als Wärmebänke ausgeführt. Für die Wärmebänke wird ein Fussbodenheizungssystem aus Fussbodenheizungsrohr PE-Xa nach DIN 18560 und zwei Fussbodenverteiler vorgesehen. Die Verlegung erfolgt in der Sitzfläche der Wärmebank. Die Fussbodenheizungsverteiler werden im Technikkeller aufgestellt, der Anschluss der Wärmebänke erfolgt aus dem Keller.

429 Wärmeversorgungsanlagen, Sonstiges

Für die Baubeheizung im Winter und in der Übergangszeit sind mobile Lufterhitzer vorgesehen, welche an eine Mobile Wärmezentrale angeschlossen werden. Die Winterbaubeheizung ist Bestandteil dieses Leistungsverzeichnisses.

## 420 Wärmeversorgungsanlagen
Datum: 11.12.2024

### Bereich 1 Wärmeerzeugungsanlagen - KG 421

#### Abschnitt 1.1 Warmwasserbereitung

**Ausführungsbeschreibung 1 Trinkwassererwärmungsanlage und Zubehör**
Die Aufstellung der Trinkwarmwassererwärmungsanlage mit Zubehör erfolgt im Untergeschoss.  Die Einbringöffnung beträgt ca. 3,0x3,0 m und befindet sich im Einbringschacht des Gebäudes. Der Transport erfolgt mittels Krans und Hebezeug. Der Standort des Autokrans ist auf dem nicht befestigten Gelände vor dem Gebäude in bis zu ca. 20 m Entfernung.  Nach dem Aufstellen der Trinkwassererwärmungsanlage ist diese gegen Beschädigungen bis zur Abnahme zu schützen Die Trinkwassererwärmungsanlage ist zum Aufstellort zu transportieren und auf das dazugehörige Fundament zu heben, nach Herstellervorschrift aufzustellen und betriebsfertig anzuschließen.

In die Angebotspreise sind alle Aufwendungen für:

- Kranentladung und Transport zum Aufstellungsort
- Hebezeuge für Transport außer- und innerhalb des Gebäudes, sowie Anhebung auf das Fundament
- Absperr- und Sicherheitsmaßnahmen
- Gebühren für behördliche Genehmigungen
- Alle erforderlichen Schutzmaßnahmen

einzukalkulieren.

**1.1.10 Trinkwasser-Erwärmungsanlage 400 kW mit 1500 l Speicher**
*** gemäß Ausführungsbeschreibung 1
Trinkwasser-Erwärmungsanlage als Speicherladesystem in kompakter Bauart als bedarfsgerecht dimensionierte Trinkwassererwärmungsanlage gemäß DVGW Arbeitsblatt W551 (04/2004). Werkseitige Einstellung gemäß DVGW Arbeitsblatt W551 (04/2004) auf 60°C.

Merkmale

- Trinkwasserseitige Verrohrung aus geschweißtem Edelstahlrohr und -fittings (WN 1.4571) und Rotgussfittings.
- Als Korrosionsschutz werden die unter Schutz- und Formiergas geschweißten Rohrverbindungen glasperlengestrahlt.
- Aus hygienischen Gründen werden keine Wellrohr- oder Flexschlauchverbindungen verwendet.
- Alle erforderlichen Absperrorgane, Thermometer, Entleerungen, Sicherheitsventile enthalten.
- Temperaturfühler werden von dem Gewerk Gebäudeautomation geliefert. Der Einbau der gelieferten Feldgeräte ist mit einzuplanen.
- Wärmedämmung des Speichers, des Wärmeübertragers und der Pumpen, nach EnEV, recyclebar. System im Rahmengestell inkl. PUR Hartschaumisolierung aus Formteilen für Rohre und Armaturen.
- Ladegruppe intern fertig auf einem Rahmengestell verrohrt und verdrahtet.
- Einschl. Verrohrung zwischen der Anlage und dem Speicher, sowie die primärseitige Anbindung an die Wärmeversorgung.

System bestehend aus:
1 St.  Edelstahl- Trinkwasserspeicher
Inhalt [Liter]  1500

Komplett aus Edelstahl Werkstoff-Nr. 1.4571, in stehender Ausführung, berechnet und gefertigt nach DIN 4753 Teil 1 und Werksnorm, in stehender Ausführung. Im Stumpfnahtverfahren geschweißt, komplett gebeizt und passiviert. Kaltwassereinbindung am tiefsten Punkt des Speichers, einschließlich Strömungsdämpfer mit definierten freien Querschnitten zur Erlangung einer Kalt-/Warmwassertrennschicht kleiner 100 mm Höhe ohne weitere Durchwirbelungszonen. Keine Toträume. Mit allen erforderlichen Anschlüssen sowie Reinigungsöffnung für Wartungen nach DIN 1988 Teil 8 im zylindrischen Teil. Wärmedämmung aus Weichschaum mit PE-Gewebe-Abdeckung, Farbe Silber RAL 9022, leicht zu montieren, der Energieeinsparverordnung entsprechend, Materialien recyclingsfähig und FCKW-frei.

1 St. Dichtungsloser kompakte Plattenwärmeübertrager, Material WN 1.4401, mit Kupferlot unter Vakuum hartgelötet, mit allseitiger FCKW-freier Wärmedämmung, ausschließlich vorgesehen zur Erwärmung des Ladevolumenstroms.

1 St. Trinkwasserladepumpe als Nassläufer, 230 V, 0…10 V, inkl. Wärmedämmung

1 St. Mengeneinstellventil im Ladestrang, voll geöffnet, für Kontrollzwecke, inkl. Wärmedämmung

3 St. Fühleranschluss (Trinkwasserspeicher)

6 St. Fühlermuffe inkl. ESH-VA für Kabelfühler 6 mm

Leistungsdaten

Anschlussleistung  [kW]  400
Heizmitteltemperatur VL, mind.  [°C]  70
Heizmitteltemperatur RL  [°C]  25 (Nennbetr.)
  [°C]  57 (Zirk.-Betr.)

Lademenge (dynamisch geregelt) [l/min]  115
Geplante WW-Temperatur ins Netz [°C]60

Dauerleistung bei 60°C  [l/h]  6879
Stundenleistung bei 60°C  [l/60min] 8379
10 min-Leistung bei 60°C  [l/10min]  2646

Technische Daten

  Wärmeübertrager  Speicher/System

Max. Betriebsüberdruck [bar]25  10
Max. Betriebstemperatur [°C]180  95

Abmessungen  D-Niro
Höhe [mm]  ca. 2650
Durchmesser (mit/ohne WD) [mm]  1100/900
Gewicht [kg]  ca. 220

Anschlüsse

Kaltwasser  R2''
Warmwasser  R2''
Heizwasser  R1 ½''

Die Anlage komplett zu liefern und betriebsfertig zu montieren.
Menge: 1,000 St
Kostengruppe DIN 276 2018-12: 421

**1.1.20 Transport in das UG**
*** gemäß Ausführungsbeschreibung 1
Transport der in der vorherigen Position beschriebenen Trinkwasser-Erwärmungsanlage in das UG einschl. Kranstellung, eventuell erforderlichem Hebezeug, Transporthilfsmittel und Transportversicherung. Inkl. Anhebung auf das Fundament am Zielort, ca. 200 mm Höhe.
Menge: 1,000 St
Kostengruppe DIN 276 2018-12: 421

**1.1.30 Mitwirken bei der Inbetriebnahme**
*** gemäß Ausführungsbeschreibung 1
Mitwirken bei der Inbetriebnahme der vorgenannten Anlage durch die Regelungsfirma. Vorab sind alle benötigten Unterlagen der Firma zu übergeben.
Menge: 10,000 h
Kostengruppe DIN 276 2018-12: 421

### Bereich 2 Wärmeverteilnetze - KG 422

#### Abschnitt 2.1 Pumpen, Armaturen und Verteiler

**2.1.10 Verteiler-/Sammlerkomb. Wasser bis 120GradC 6bar 30m3/h Stahl Flanschanschl. Wärmedämm. Schutzmantel Stahlblech verz**
STLB-Bau 2023-10 041, Katalog-Nr. 420 - Wärmeversorgungsanlagen/421/ 1. 3. 30.
Verteiler-/Sammlerkombination, für Wasser, max. Betriebstemperatur bis 120 Grad C, max. Betriebsüberdruck 0,6 MPa (6 bar), max. Volumenstrom 30 m3/h, aus Stahl, Vor- und Rücklauf der Heizgruppen nebeneinander fluchtend, mit thermischer Trennung, mit Flanschanschluss, mit Standkonsole, befestigt auf Fußboden, mit Wärmedämmung und Schutzmantel aus Stahlblech, verzinkt, Ausführung gemäß Einzelbeschreibung,
Einzelbeschreibungs-Nr '1
Verteilerrohr: 202 / 232 mm
Gesamtlänge: ca. 5.200 mm,
2 St. seitl./senkr. Zulaufstutzen DN 80
16 St. Abgangsstutzen DN 15 bis DN 65
2 Manometerstutzen DN 15
2 Entleerungsstutzen DN 15
Dämmung aus Mineralwolle DIN EN 14303, Brandverhaltensklasse DIN EN 13501-1 A2 -s1, d0 (nichtbrennbar), Wärmeleitfähigkeit 0,035 W/(mK) bei 40 Grad C Mitteltemperatur DIN EN 12667, bei Innendurchmesser bis 100 mm nach EnEV mit einer Dämmstärke von mind. 100% zu dämmen, bei Innendurchmesser über 100 mm mit einer Dämmstärke von 100 mm zu dämmen.'
Menge: 1,000 St
Leistungsbereichkatalog: 041
DIN276-1_08: 423
Kostengruppe DIN 276 2018-12: 423

**Ausführungsbeschreibung 2 Absperrventil Wasser EN-GJL-250 Handrad PN6**
Katalog-Nr. 420 - Wärmeversorgungsanlagen/421/ 1. 2.
Die gekennzeichneten Positionen müssen nachfolgende technischen Anforderungen erfüllen:

- Armaturengehäuse in Kurzbauform mit Anstrich
- Handrad mit Feststellvorrichtung und Hubbegrenzung
- Stellungsanzeige oberhalb des Handrades
- EPMD ummantelter Drosselkegel
- 4-fach Spindelabdichtung
- Innengarnitur mit Nirospindel
- Halsverlängerung
- beidseitige Flanschausführung, einschl. Gegenflansche passend zu nachfolgendem Rohrsystem, Schrauben und Muttern aus nicht rostendem Stahl und Dichtungen

Die in dieser Ausführungsbeschreibung beschriebenen Inhalte sind in die folgenden Einzelpositionen einzukalkulieren.

**2.1.20 Absperrventil Wasser EN-GJL-250 Handrad PN6 DN15**
*** gemäß Ausführungsbeschreibung 2
STLB-Bau 2023-10 041, Katalog-Nr. 420 - Wärmeversorgungsanlagen/421/ 1. 2. 60.
Absperrventil, für Wasser bis 120 Grad C, mit Flanschanschluss, Gehäuse aus Gusseisen EN-GJL-250, mit Handrad, mit wartungsfreier Spindelabdichtung, Sitz weich dichtend, Nenndruck 0,6 MPa (6 bar), DN 15.
Menge: 20,000 St
Leistungsbereichkatalog: 041
DIN276_06: 421
Kostengruppe DIN 276 2018-12: 422

**2.1.30 Absperrventil Wasser EN-GJL-250 Handrad PN6 DN20**
*** gemäß Ausführungsbeschreibung 2
STLB-Bau 2023-10 041, Katalog-Nr. 420 - Wärmeversorgungsanlagen/421/ 1. 2. 70.
Absperrventil, für Wasser bis 120 Grad C, mit Flanschanschluss, Gehäuse aus Gusseisen EN-GJL-250, mit Handrad, mit wartungsfreier Spindelabdichtung, Sitz weich dichtend, Nenndruck 0,6 MPa (6 bar), DN 20.
Menge: 6,000 St
Leistungsbereichkatalog: 041
DIN276_06: 421
Kostengruppe DIN 276 2018-12: 422

**2.1.40 Absperrventil Wasser EN-GJL-250 Handrad PN6 DN25**
*** gemäß Ausführungsbeschreibung 2
STLB-Bau 2023-10 041, Katalog-Nr. 420 - Wärmeversorgungsanlagen/421/ 1. 2. 80.
Absperrventil, für Wasser bis 120 Grad C, mit Flanschanschluss, Gehäuse aus Gusseisen EN-GJL-250, mit Handrad, mit wartungsfreier Spindelabdichtung, Sitz weich dichtend, Nenndruck 0,6 MPa (6 bar), DN 25.
Menge: 3,000 St
Leistungsbereichkatalog: 041
DIN276_06: 421
Kostengruppe DIN 276 2018-12: 422

**2.1.50 Absperrventil Wasser EN-GJL-250 Handrad PN6 DN32**
*** gemäß Ausführungsbeschreibung 2
STLB-Bau 2023-10 041, Katalog-Nr. 420 - Wärmeversorgungsanlagen/421/ 1. 2. 90.
Absperrventil, für Wasser bis 120 Grad C, mit Flanschanschluss, Gehäuse aus Gusseisen EN-GJL-250, mit Handrad, mit wartungsfreier Spindelabdichtung, Sitz weich dichtend, Nenndruck 0,6 MPa (6 bar), DN 32.
Menge: 7,000 St
Leistungsbereichkatalog: 041
DIN276_06: 421
Kostengruppe DIN 276 2018-12: 422

**2.1.60 Absperrventil Wasser EN-GJL-250 Handrad PN6 DN40**
*** gemäß Ausführungsbeschreibung 2
STLB-Bau 2023-10 041, Katalog-Nr. 420 - Wärmeversorgungsanlagen/421/ 1. 2. 100.
Absperrventil, für Wasser bis 120 Grad C, mit Flanschanschluss, Gehäuse aus Gusseisen EN-GJL-250, mit Handrad, mit wartungsfreier Spindelabdichtung, Sitz weich dichtend, Nenndruck 0,6 MPa (6 bar), DN 40.
Menge: 3,000 St
Leistungsbereichkatalog: 041
DIN276_06: 421
Kostengruppe DIN 276 2018-12: 422

**2.1.70 Absperrventil Wasser EN-GJL-250 Handrad PN6 DN50**
*** gemäß Ausführungsbeschreibung 2
STLB-Bau 2023-10 041, Katalog-Nr. 420 - Wärmeversorgungsanlagen/421/ 1. 2. 110.
Absperrventil, für Wasser bis 120 Grad C, mit Flanschanschluss, Gehäuse aus Gusseisen EN-GJL-250, mit Handrad, mit wartungsfreier Spindelabdichtung, Sitz weich dichtend, Nenndruck 0,6 MPa (6 bar), DN 50.
Menge: 4,000 St
Leistungsbereichkatalog: 041
DIN276_06: 421
Kostengruppe DIN 276 2018-12: 422

**2.1.80 Absperrventil Wasser EN-GJL-250 Handrad PN6 DN65**
*** gemäß Ausführungsbeschreibung 2
STLB-Bau 2023-10 041, Katalog-Nr. 420 - Wärmeversorgungsanlagen/421/ 1. 2. 120.
Absperrventil, für Wasser bis 120 Grad C, mit Flanschanschluss, Gehäuse aus Gusseisen EN-GJL-250, mit Handrad, mit wartungsfreier Spindelabdichtung, Sitz weich dichtend, Nenndruck 0,6 MPa (6 bar), DN 65.
Menge: 18,000 St
Leistungsbereichkatalog: 041
DIN276_06: 421
Kostengruppe DIN 276 2018-12: 422

**2.1.90 Absperrventil Wasser EN-GJL-250 Handrad PN6 DN80**
*** gemäß Ausführungsbeschreibung 2
STLB-Bau 2023-10 041, Katalog-Nr. 420 - Wärmeversorgungsanlagen/421/ 1. 2. 130.
Absperrventil, für Wasser bis 120 Grad C, mit Flanschanschluss, Gehäuse aus Gusseisen EN-GJL-250, mit Handrad, mit wartungsfreier Spindelabdichtung, Sitz weich dichtend, Nenndruck 0,6 MPa (6 bar), DN 80.
Menge: 10,000 St
Leistungsbereichkatalog: 041
DIN276_06: 421
Kostengruppe DIN 276 2018-12: 422

**Ausführungsbeschreibung 3 Abgleichventil EN-GJL-250 PN6**
Katalog-Nr. 420 - Wärmeversorgungsanlagen/421/ 1. 2.
Die gekennzeichneten Positionen müssen nachfolgende technischen Anforderungen erfüllen:

- Armaturengehäuse in Kurzbauform mit Anstrich
- Handrad mit Feststellvorrichtung und Hubbegrenzung
- Stellungsanzeige oberhalb des Handrades
- EPMD ummantelter Drosselkegel
- 4-fach Spindelabdichtung
- Innengarnitur mit Nirospindel
- Mess- und Steckverbindung IP 54
- Messsensor zur Messung des Durchflusses und der Temperatur
- beidseitige Flanschausführung, einschl. Gegenflansche passend zu nachfolgendem Rohrsystem, Schrauben und Muttern aus nicht rostendem Stahl und Dichtungen

Die in dieser Ausführungsbeschreibung beschriebenen Inhalte sind in die folgenden Einzelpositionen einzukalkulieren.

**2.1.100 Abgleichventil EN-GJL-250 PN6 DN15**
*** gemäß Ausführungsbeschreibung 3
STLB-Bau 2023-10 041, Katalog-Nr. 420 - Wärmeversorgungsanlagen/421/ 1. 2. 180.
Abgleichventil mit Voreinstellung, Absperrung und Durchflussmesser, für Wasser, max. Betriebstemperatur bis 120 Grad C, mit Flanschanschluss, Gehäuse aus Gusseisen EN-GJL-250, Nenndruck 0,6 MPa (6 bar), DN 15.
Menge: 2,000 St
Leistungsbereichkatalog: 041
DIN276_06: 421
Kostengruppe DIN 276 2018-12: 422

**2.1.110 Abgleichventil EN-GJL-250 PN6 DN20**
*** gemäß Ausführungsbeschreibung 3
STLB-Bau 2023-10 041, Katalog-Nr. 420 - Wärmeversorgungsanlagen/421/ 1. 2. 190.
Abgleichventil mit Voreinstellung, Absperrung und Durchflussmesser, für Wasser, max. Betriebstemperatur bis 120 Grad C, mit Flanschanschluss, Gehäuse aus Gusseisen EN-GJL-250, Nenndruck 0,6 MPa (6 bar), DN 20.
Menge: 2,000 St
Leistungsbereichkatalog: 041
DIN276_06: 421
Kostengruppe DIN 276 2018-12: 422

**2.1.120 Abgleichventil EN-GJL-250 PN6 DN25**
*** gemäß Ausführungsbeschreibung 3
STLB-Bau 2023-10 041, Katalog-Nr. 420 - Wärmeversorgungsanlagen/421/ 1. 2. 200.
Abgleichventil mit Voreinstellung, Absperrung und Durchflussmesser, für Wasser, max. Betriebstemperatur bis 120 Grad C, mit Flanschanschluss, Gehäuse aus Gusseisen EN-GJL-250, Nenndruck 0,6 MPa (6 bar), DN 25.
Menge: 1,000 St
Leistungsbereichkatalog: 041
DIN276_06: 421
Kostengruppe DIN 276 2018-12: 422

**2.1.130 Abgleichventil EN-GJL-250 PN6 DN32**
*** gemäß Ausführungsbeschreibung 3
STLB-Bau 2023-10 041, Katalog-Nr. 420 - Wärmeversorgungsanlagen/421/ 1. 2. 210.
Abgleichventil mit Voreinstellung, Absperrung und Durchflussmesser, für Wasser, max. Betriebstemperatur bis 120 Grad C, mit Flanschanschluss, Gehäuse aus Gusseisen EN-GJL-250, Nenndruck 0,6 MPa (6 bar), DN 32.
Menge: 1,000 St
Leistungsbereichkatalog: 041
DIN276_06: 421
Kostengruppe DIN 276 2018-12: 422

**2.1.140 Abgleichventil EN-GJL-250 PN6 DN40**
*** gemäß Ausführungsbeschreibung 3
STLB-Bau 2023-10 041, Katalog-Nr. 420 - Wärmeversorgungsanlagen/421/ 1. 2. 220.
Abgleichventil mit Voreinstellung, Absperrung und Durchflussmesser, für Wasser, max. Betriebstemperatur bis 120 Grad C, mit Flanschanschluss, Gehäuse aus Gusseisen EN-GJL-250, Nenndruck 0,6 MPa (6 bar), DN 40.
Menge: 1,000 St
Leistungsbereichkatalog: 041
DIN276_06: 421
Kostengruppe DIN 276 2018-12: 422

**2.1.150 Abgleichventil EN-GJL-250 PN6 DN65**
*** gemäß Ausführungsbeschreibung 3
STLB-Bau 2023-10 041, Katalog-Nr. 420 - Wärmeversorgungsanlagen/421/ 1. 2. 240.
Abgleichventil mit Voreinstellung, Absperrung und Durchflussmesser, für Wasser, max. Betriebstemperatur bis 120 Grad C, mit Flanschanschluss, Gehäuse aus Gusseisen EN-GJL-250, Nenndruck 0,6 MPa (6 bar), DN 65.
Menge: 2,000 St
Leistungsbereichkatalog: 041
DIN276_06: 421
Kostengruppe DIN 276 2018-12: 422

**2.1.160 Einmessen, Einregulieren und Einstellen**
*** gemäß Ausführungsbeschreibung 3
Katalog-Nr. 420 - Wärmeversorgungsanlagen/421/ 1. 2. 270.
Einmessen, Einregulieren und Einstellen
der zuvor genannten Armaturen durch direkte Messung der Durchflussmengen mittels Messcomputer. Der Mess- und Einstellwert sind zu dokumentieren.

Die Kosten für den Erwerb eines Messcomputers sind anteilig in die Einheitspreise einzukalkulieren.
Menge: 9,000 St
Leistungsbereichkatalog: 041
DIN276_06: 421
Kostengruppe DIN 276 2018-12: 422

**Ausführungsbeschreibung 4 Schmutzfänger Schrägsitz EN-GJL-250 PN6**
Katalog-Nr. 420 - Wärmeversorgungsanlagen/421/ 1. 2.
Die gekennzeichneten Positionen müssen nachfolgende technischen Anforderungen erfüllen:

- Gehäuse mit Grundanstrich
- Sieb aus nichtrostenden Stahl
- Reinigungsverschluss geflanscht, einschl. Entleerungsstopfen
- beidseitige Flanschausführung, einschl. Gegenflansche passend zu nachfolgendem Rohrsystem, Schrauben und Muttern aus nicht rostendem Stahl und Dichtungen

Die in dieser Ausführungsbeschreibung beschriebenen Inhalte sind in die folgenden Einzelpositionen einzukalkulieren.

**2.1.170 Schmutzfänger DN15 Wasser bis 120GradC PN6 Schrägsitz EN-GJL-250**
*** gemäß Ausführungsbeschreibung 4
STLB-Bau 2023-10 041, Katalog-Nr. 420 - Wärmeversorgungsanlagen/421/ 1. 2. 280.
Schmutzfänger, DN 15, für Wasser, max. Betriebstemperatur bis 120 Grad C, Nenndruck 0,6 MPa (6 bar), in Schrägsitzform, mit Flanschanschluss, Gehäuse aus Gusseisen EN-GJL-250, mit Normalsieb.
Menge: 2,000 St
Leistungsbereichkatalog: 041
DIN276-1_08: 422
DIN276_06: 422
Kostengruppe DIN 276 2018-12: 422
DIN276_81: 33300
DIN276_93: 422

**2.1.180 Schmutzfänger DN32 Wasser bis 120GradC PN6 Schrägsitz EN-GJL-250**
*** gemäß Ausführungsbeschreibung 4
STLB-Bau 2023-10 041, Katalog-Nr. 420 - Wärmeversorgungsanlagen/421/ 1. 2. 310.
Schmutzfänger, DN 32, für Wasser, max. Betriebstemperatur bis 120 Grad C, Nenndruck 0,6 MPa (6 bar), in Schrägsitzform, mit Flanschanschluss, Gehäuse aus Gusseisen EN-GJL-250, mit Normalsieb.
Menge: 1,000 St
Leistungsbereichkatalog: 041
DIN276-1_08: 422
DIN276_06: 422
Kostengruppe DIN 276 2018-12: 422
DIN276_81: 33300
DIN276_93: 422

**2.1.190 Schmutzfänger DN50 Wasser bis 120GradC PN6 Schrägsitz EN-GJL-250**
*** gemäß Ausführungsbeschreibung 4
STLB-Bau 2023-10 041, Katalog-Nr. 420 - Wärmeversorgungsanlagen/421/ 1. 2. 330.
Schmutzfänger, DN 50, für Wasser, max. Betriebstemperatur bis 120 Grad C, Nenndruck 0,6 MPa (6 bar), in Schrägsitzform, mit Flanschanschluss, Gehäuse aus Gusseisen EN-GJL-250, mit Normalsieb.
Menge: 1,000 St
Leistungsbereichkatalog: 041
DIN276-1_08: 422
DIN276_06: 422
Kostengruppe DIN 276 2018-12: 422
DIN276_81: 33300
DIN276_93: 422

**2.1.200 Schmutzfänger DN65 Wasser bis 120GradC PN6 Schrägsitz EN-GJL-250**
*** gemäß Ausführungsbeschreibung 4
STLB-Bau 2023-10 041, Katalog-Nr. 420 - Wärmeversorgungsanlagen/421/ 1. 2. 340.
Schmutzfänger, DN 65, für Wasser, max. Betriebstemperatur bis 120 Grad C, Nenndruck 0,6 MPa (6 bar), in Schrägsitzform, mit Flanschanschluss, Gehäuse aus Gusseisen EN-GJL-250, mit Normalsieb.
Menge: 2,000 St
Leistungsbereichkatalog: 041
DIN276-1_08: 422
DIN276_06: 422
Kostengruppe DIN 276 2018-12: 422
DIN276_81: 33300
DIN276_93: 422

**Ausführungsbeschreibung 5 Rückschlagklappe Wasser Messing PN6**
Katalog-Nr. 420 - Wärmeversorgungsanlagen/421/ 1. 2.
Die gekennzeichneten Positionen müssen nachfolgende technischen Anforderungen erfüllen:

- beidseitige Flanschausführung, einschl. Gegenflansche passend zu nachfolgendem Rohrsystem, Schrauben und Muttern aus nicht rostendem Stahl und Dichtungen

Die in dieser Ausführungsbeschreibung beschriebenen Inhalte sind in die folgenden Einzelpositionen einzukalkulieren.

**2.1.210 Rückschlagklappe Messing DN15 PN6 Wasser bis 120GradC**
*** gemäß Ausführungsbeschreibung 5
STLB-Bau 2023-10 041, Katalog-Nr. 420 - Wärmeversorgungsanlagen/421/ 1. 2. 370.
Rückschlagklappe, Gehäuse aus Messing, DN 15, Nenndruck 0,6 MPa (6 bar), für Wasser, max. Betriebstemperatur bis 120 Grad C, mit Außengewinde, mit Gewindetüllen, Sitz metallisch dichtend.
Menge: 3,000 St
Leistungsbereichkatalog: 041
DIN276-1_08: 422
DIN276_06: 422
Kostengruppe DIN 276 2018-12: 422
DIN276_81: 32300
DIN276_93: 422

**2.1.220 Rückschlagklappe Messing DN20 PN6 Wasser bis 120GradC**
*** gemäß Ausführungsbeschreibung 5
STLB-Bau 2023-10 041, Katalog-Nr. 420 - Wärmeversorgungsanlagen/421/ 1. 2. 380.
Rückschlagklappe, Gehäuse aus Messing, DN 20, Nenndruck 0,6 MPa (6 bar), für Wasser, max. Betriebstemperatur bis 120 Grad C, mit Außengewinde, mit Gewindetüllen, Sitz metallisch dichtend.
Menge: 2,000 St
Leistungsbereichkatalog: 041
DIN276-1_08: 422
DIN276_06: 422
Kostengruppe DIN 276 2018-12: 422
DIN276_81: 32300
DIN276_93: 422

**2.1.230 Rückschlagklappe Messing DN32 PN6 Wasser bis 120GradC**
*** gemäß Ausführungsbeschreibung 5
STLB-Bau 2023-10 041, Katalog-Nr. 420 - Wärmeversorgungsanlagen/421/ 1. 2. 400.
Rückschlagklappe, Gehäuse aus Messing, DN 32, Nenndruck 0,6 MPa (6 bar), für Wasser, max. Betriebstemperatur bis 120 Grad C, mit Außengewinde, mit Gewindetüllen, Sitz metallisch dichtend.
Menge: 3,000 St
Leistungsbereichkatalog: 041
DIN276-1_08: 422
DIN276_06: 422
Kostengruppe DIN 276 2018-12: 422
DIN276_81: 32300
DIN276_93: 422

**Ausführungsbeschreibung 6 Rückschlagventil Wasser Zwischenfl. Messing PN6**
Katalog-Nr. 420 - Wärmeversorgungsanlagen/421/ 1. 2.
Die gekennzeichneten Positionen müssen nachfolgende technischen Anforderungen erfüllen:
- Ventilteller und Innengarnitur aus nicht rostendem Stahl
- beidseitige Flanschausführung, einschl. Gegenflansche passend zu nachfolgendem Rohrsystem, Schrauben und Muttern aus nicht rostendem Stahl und Dichtungen

Die in dieser Ausführungsbeschreibung beschriebenen Inhalte sind in die folgenden Einzelpositionen einzukalkulieren.

**2.1.240 Rückschlagventil Wasser Zwischenflanschausführung Messing PN6 DN40**
*** gemäß Ausführungsbeschreibung 6
STLB-Bau 2023-10 041, Katalog-Nr. 420 - Wärmeversorgungsanlagen/421/ 1. 2. 460.
Rückschlagventil für Wasser bis 120 Grad C, in Zwischenflanschausführung, Gehäuse aus Messing, Sitz metallisch dichtend, Nenndruck 0,6 MPa (6 bar), DN 40.
Menge: 1,000 St
Leistungsbereichkatalog: 041
DIN276_06: 421
Kostengruppe DIN 276 2018-12: 422

**2.1.250 Rückschlagventil Wasser Zwischenflanschausführung Messing PN6 DN65**
*** gemäß Ausführungsbeschreibung 6
STLB-Bau 2023-10 041, Katalog-Nr. 420 - Wärmeversorgungsanlagen/421/ 1. 2. 480.
Rückschlagventil für Wasser bis 120 Grad C, in Zwischenflanschausführung, Gehäuse aus Messing, Sitz metallisch dichtend, Nenndruck 0,6 MPa (6 bar), DN 65.
Menge: 1,000 St
Leistungsbereichkatalog: 041
DIN276_06: 421
Kostengruppe DIN 276 2018-12: 422

**2.1.260 Membran-Ausdehnungsgefäß 25 Liter**
Membran-Ausdehnungsgefäß für geschlossene Heizungsanlagen, mit Stellfüßen für den Kreislauf Wärmebänke.

Typ:  N25
Max. Betriebsdruck:  4 bar
Durchmesser:  ca.310 mm
Höhe:  ca.480 mm
Nutzinhalt max.:  25 l
Gewicht:  max. 5 kg
Anschluss:  R 3/4''
Max. Betriebstemperatur:  120°C
Max Temperatur Membrane:  70°C
Menge: 1,000 St
Kostengruppe DIN 276 2018-12: 422

**2.1.270 Kappenventil 3/4"**
Kappenventil R ¾'' für Membran-Druckausdehnungsgefäße

Typ:  N25
Nenndruck:  max. 10 bar
Betriebstemperatur:  120°C
Menge: 1,000 St
Kostengruppe DIN 276 2018-12: 422

**Ausführungsbeschreibung 7 Membransicherheitsventil**
Katalog-Nr. 420 - Wärmeversorgungsanlagen/421/ 1. 2.
Die gekennzeichneten Positionen müssen nachfolgende technischen Anforderungen erfüllen:

- beidseitig einschl. 3-teiligem Anschlussverschraubungssatz und Dichtung, passend zu nachfolgendem Rohrsystem

Die in dieser Ausführungsbeschreibung beschriebenen Inhalte sind in die folgenden Einzelpositionen einzukalkulieren.

**2.1.280 Membransicherheitsventil geschlossene Wasserheizungsanlage Wasser bis 120GradC DN15**
*** gemäß Ausführungsbeschreibung 7
STLB-Bau 2023-10 041, Katalog-Nr. 420 - Wärmeversorgungsanlagen/421/ 1. 2. 750.
Membransicherheitsventil, bauteilgeprüft, federbelastet, für geschlossene Wasserheizungsanlagen DIN EN 12828, für Wasser, max. Betriebstemperatur bis 120 Grad C,
Ansprechüberdruck '3' bar,
DN 15.
Menge: 1,000 St
Leistungsbereichkatalog: 041
DIN276-1_08: 422
DIN276_06: 422
Kostengruppe DIN 276 2018-12: 422
DIN276_81: 33300
DIN276_93: 422

**2.1.290 Absperrhahn Druckmessgerät Messing**
*** gemäß Ausführungsbeschreibung 7
STLB-Bau 2023-10 041, Katalog-Nr. 420 - Wärmeversorgungsanlagen/421/ 1. 2. 840.
Absperrhahn für Druckmessgerät DIN 16263, mit Prüfzapfen, Nenndruck 0,6 MPa (6 bar), aus Messing, Anschlussgewinde G 1/2.
Menge: 20,000 St
Leistungsbereichkatalog: 041
DIN276_06: 421
Kostengruppe DIN 276 2018-12: 422

**2.1.300 Entleerungsarmatur Kugelhahn Rotguss PN6 DN15**
*** gemäß Ausführungsbeschreibung 7
STLB-Bau 2023-10 041, Katalog-Nr. 420 - Wärmeversorgungsanlagen/421/ 1. 2. 860.
Entleerungsarmatur, als Kugelhahn, für Wasser bis 120 Grad C, mit Verschlusskappe und Kette, Gehäuse aus Rotguss, weich dichtend, mit Gewindeanschluss, Nenndruck 0,6 MPa (6 bar), DN 15.
Menge: 60,000 St
Leistungsbereichkatalog: 041
DIN276_06: 421
Kostengruppe DIN 276 2018-12: 422

**2.1.310 Druckmessgerät Durchm./NG 100mm 0-4bar**
*** gemäß Ausführungsbeschreibung 7
STLB-Bau 2023-10 041, Katalog-Nr. 420 - Wärmeversorgungsanlagen/421/ 1. 2. 880.
Druckmessgerät, Messsystem Rohrfeder DIN EN 837-1, mit verstellbarem Markenzeiger, Nenndruck 0,6 MPa (6 bar), ohne Rand, Gehäusenenngröße 100, Güteklasse 1,6, Anzeigebereich 0 bis 4 bar, Anschluss G 1/2 unten, mediumberührte Teile aus Messing.
Menge: 20,000 St
Leistungsbereichkatalog: 041
DIN276_06: 421
Kostengruppe DIN 276 2018-12: 422

**2.1.320 Bimetall-Zeigerthermometer 0-100Grad**
*** gemäß Ausführungsbeschreibung 7
Katalog-Nr. 420 - Wärmeversorgungsanlagen/421/ 1. 2. 901.
Zeigerthermometer DIN EN 13190, Messsystem Bimetall, Einbaulänge 100 mm, Gehäuse aus nichtrostendem Stahl, Gehäusenenndurchmesser 100 mm, Anzeigebereich 0 bis 100 Grad C, Genauigkeitsklasse 1, einschl. Tauchhülse, aus vernickeltem Messing.
Menge: 40,000 St
Leistungsbereichkatalog: 041
DIN276_06: 421
Kostengruppe DIN 276 2018-12: 422

**2.1.330 Wassersackrohr für Druckmessgeräte**
*** gemäß Ausführungsbeschreibung 7
Katalog-Nr. 420 - Wärmeversorgungsanlagen/421/ 1. 2. 905.
Wassersackrohr für Druckmessgeräte, Ausführung nach DIN 16282 in U- oder Kreisform. Zulässige Temperatur 400° C, Nenndruck bis 160 bar, Werkstoff-Stahl, einschl. Schweißanschluss einschl. Spannmuffe 1/2".
Menge: 20,000 St
DIN276_06: 421
Kostengruppe DIN 276 2018-12: 422

**2.1.340 Einbau von beigestellten Feldgeräten**
*** gemäß Ausführungsbeschreibung 7
Katalog-Nr. 420 - Wärmeversorgungsanlagen/421/ 1. 2. 910.
Einbau von bauseits beigestellten Feldgeräten (Fühler, Fühlerhülsen oder Begrenzer usw.) in die Rohrleitung einschließlich Einschweißen der Anschlussmuffen, mit Hahnverlängerung.
Menge: 70,000 St
Leistungsbereichkatalog: 041
DIN276_06: 421
Kostengruppe DIN 276 2018-12: 422

**Ausführungsbeschreibung 8 Nassläufer-Einzel-Umwälzp. Heizungsw. kl. Förderm.**
Katalog-Nr. 420 - Wärmeversorgungsanlagen/421/ 1. 5.
Die gekennzeichneten Positionen müssen mindestens nachfolgende, technische Anforderungen erfüllen:

- Hocheffizienztechnologie für Motor und Regelung
- Integrierter Motorschutz
- Pumpengehäuse mit Korrosionsschutz
- Wärmedämmschalen
- Regelungsarten: Konstantdruck, Festdrehzahl, Proportionaldruck
- Steuereingang 0-10 V zur externen Leistungsanpassung
- pot.fr. Sammelstörmeldung
- Displayanzeige
- Gewinderohranschluss einschl. Anschlussverschraubung und Dichtung

Die in dieser Ausführungsbeschreibung beschriebenen Inhalte sind in den gekennzeichneten Einzelpositionen einzukalkulieren.

**2.1.350 Kreiselpumpe Nassläufer stufenlos regelbar Heizwasser PN10 Inline-Pumpe Gewindeanschluss u.Anschlussverschr. DN25 Gehäuse Guss Laufrad Kunststoff 230VAC**
*** gemäß Ausführungsbeschreibung 8
STLB-Bau 2023-10 040, Katalog-Nr. 420 - Wärmeversorgungsanlagen/421/ 1. 5. 30.
Kreiselpumpe, als Nassläufer, stufenlos regelbar, differenzdruckgeregelt,
benötigter Volumenstrom Pumpe in m3/h '0,12'

Mind.-Förderhöhe in m '3,23'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.360 Kreiselpumpe Nassläufer stufenlos regelbar Heizwasser PN10 Inline-Pumpe Gewindeanschluss u.Anschlussverschr. DN25 Gehäuse Guss Laufrad Kunststoff 230VAC**
*** gemäß Ausführungsbeschreibung 8
STLB-Bau 2023-10 040, Katalog-Nr. 420 - Wärmeversorgungsanlagen/421/ 1. 5. 30.
Kreiselpumpe, als Nassläufer, stufenlos regelbar, differenzdruckgeregelt,
benötigter Volumenstrom Pumpe in m3/h '0,44'

Mind.-Förderhöhe in m '2,45'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.370 Kreiselpumpe Nassläufer stufenlos regelbar Heizwasser PN10 Inline-Pumpe Gewindeanschluss u.Anschlussverschr. DN25 Gehäuse Guss Laufrad Kunststoff 230VAC**
*** gemäß Ausführungsbeschreibung 8
STLB-Bau 2023-10 040, Katalog-Nr. 420 - Wärmeversorgungsanlagen/421/ 1. 5. 30.
Kreiselpumpe, als Nassläufer, stufenlos regelbar, differenzdruckgeregelt,
benötigter Volumenstrom Pumpe in m3/h '0,35'

Mind.-Förderhöhe in m '3,38'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.380 Kreiselpumpe Nassläufer stufenlos regelbar Heizwasser PN10 Inline-Pumpe Gewindeanschluss u.Anschlussverschr. DN25 Gehäuse Guss Laufrad Kunststoff 230VAC**
*** gemäß Ausführungsbeschreibung 8
STLB-Bau 2023-10 040, Katalog-Nr. 420 - Wärmeversorgungsanlagen/421/ 1. 5. 30.
Kreiselpumpe, als Nassläufer, stufenlos regelbar, differenzdruckgeregelt,
benötigter Volumenstrom Pumpe in m3/h '0,21'

Mind.-Förderhöhe in m '2,21'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.390 Kreiselpumpe Nassläufer stufenlos regelbar Heizwasser PN10 Inline-Pumpe Gewindeanschluss u.Anschlussverschr. DN25 Gehäuse Guss Laufrad Kunststoff 230VAC**
*** gemäß Ausführungsbeschreibung 8
STLB-Bau 2023-10 040, Katalog-Nr. 420 - Wärmeversorgungsanlagen/421/ 1. 5. 30.
Kreiselpumpe, als Nassläufer, stufenlos regelbar, differenzdruckgeregelt,
benötigter Volumenstrom Pumpe in m3/h '2,68'

Mind.-Förderhöhe in m '2,60'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.400 Kreiselpumpe Nassläufer stufenlos regelbar Heizwasser PN10 Inline-Pumpe Gewindeanschluss u.Anschlussverschr. DN25 Gehäuse Guss Laufrad Kunststoff 230VAC**
*** gemäß Ausführungsbeschreibung 8
STLB-Bau 2023-10 040, Katalog-Nr. 420 - Wärmeversorgungsanlagen/421/ 1. 5. 30.
Kreiselpumpe, als Nassläufer, stufenlos regelbar, differenzdruckgeregelt,
benötigter Volumenstrom Pumpe in m3/h '2,26'

Mind.-Förderhöhe in m '2,30'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.410 Kreiselpumpe Nassläufer stufenlos regelbar Heizwasser PN10 Inline-Pumpe Gewindeanschluss u.Anschlussverschr. DN25 Gehäuse Guss Laufrad Kunststoff 230VAC**
*** gemäß Ausführungsbeschreibung 8
STLB-Bau 2023-10 040, Katalog-Nr. 420 - Wärmeversorgungsanlagen/421/ 1. 5. 30.
Kreiselpumpe, als Nassläufer, stufenlos regelbar, differenzdruckgeregelt,
benötigter Volumenstrom Pumpe in m3/h '0,04'

Mind.-Förderhöhe in m '1,13'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**2.1.420 Kreiselpumpe Nassläufer stufenlos regelbar Heizwasser PN10 Inline-Pumpe Gewindeanschluss u.Anschlussverschr. DN25 Gehäuse Guss Laufrad Kunststoff 230VAC**
*** gemäß Ausführungsbeschreibung 8
STLB-Bau 2023-10 040, Katalog-Nr. 420 - Wärmeversorgungsanlagen/421/ 1. 5. 30.
Kreiselpumpe, als Nassläufer, stufenlos regelbar, differenzdruckgeregelt,
benötigter Volumenstrom Pumpe in m3/h '0,04'

Mind.-Förderhöhe in m '1,13'

Fördermedium Heizwasser VDI 2035 Blatt 1, Betriebstemperatur max. 110 Grad C, Betriebsdruck PN 10, als Inline-Pumpe, mit Gewindeanschluss und Anschlussverschraubung, DN 25, Gehäuse aus Gusseisen, Laufrad aus Kunststoff, mit Motor, Bemessungsbetriebsspannung 230 V AC, Schutzart IP X4D DIN EN 60529 (VDE 0470-1), mit Motorschutz, EEI kleiner gleich 0,23, als Hocheffizienzpumpe, mit Wärmedämmschalen gemäß Gebäudeenergiegesetz (GEG).
Menge: 1,000 St
Leistungsbereichkatalog: 040
DIN276-1_08: 422
DIN276_06: 422
Kostengruppe DIN 276 2018-12: 422
DIN276_81: 32300
DIN276_93: 422

**Ausführungsbeschreibung 9 Nassläufer-Einzel-Umwälzp. Heizungsw. Flansch**
Katalog-Nr. 420 - Wärmeversorgungsanlagen/421/ 1. 5.
Die gekennzeichneten Positionen müssen mindestens nachfolgende, technische Anforderungen erfüllen:

- Hocheffizienztechnologie für Motor und Regelung
- Integrierter Motorschutz
- Pumpengehäuse mit Korrosionsschutz
- Wärmedämmschalen
- integrierte elektronische Pumpenleistungsregelung mit Erfassung der Betriebshistorie, integrierte Fühler, Einhandbedienung
- Regelungsarten: Konstantdruck, Festdrehzahl, Proportionaldruck, Konstanttemperatur, automatischer Absenkbetrieb
- einstellbare Volumenstrombegrenzung
- Steuereingang 0-10 V zur externen Leistungsanpassung
- 1 pot-fr. Eingangskontakt zur externen Ansteuerung
- 2 pot.fr. Ausgangskontakte Betrieb-/Störung
- Integrierte Schnittstelle zur Gebäudeautomation
- Grafisches Bediendisplay
- Flanschanschluss einschl. Gegenflansche, Schrauben und Dichtungen

Die in dieser Ausführungsbeschreibung beschriebenen Inhalte sind in den gekennzeichneten Einzelpositionen einzukalkulieren.

**2.1.430 Kreiselpumpe Nassläufer stufenlos regelbar Heizwasser PN10 Inline-Pumpe Flanschanschl. DN32 Gehäuse Guss Laufrad Kunststoff 230VAC**
*** gemäß Ausführungsbeschreibung 9
STLB-Bau 2023-10 040, Katalog-Nr. 420 - Wärmeversorgungsanlagen/421/ 1. 5. 60.
Kreiselpumpe, als Nassläufer, stufenlos regelbar, differenzdruckgeregelt,
benötigter Volumenstrom Pumpe in m3/h '7,27'

Mind.-Förderhöhe in m '7,54'

Fördermedium Heizwasser VDI 2035 Blatt 1, Betriebstemperatur max. 110 Grad C, Betriebsdruck PN 10, als Inline-Pumpe, mit Flanschanschluss, DN 32, Gehäuse aus Gusseisen, Laufrad aus Kunststoff, mit Motor DIN EN 60034-1 (VDE 0530-1), Bemessungsbetriebsspannung 230 V AC, Schutzart IP X4D DIN EN 60529 (VDE 0470-1), mit Motorschutz, EEI kleiner gleich 0,23, als Hocheffizienzpumpe, mit Wärmedämmschalen gemäß Gebäudeenergiegesetz (GEG).
Menge: 2,000 St
Leistungsbereichkatalog: 040
DIN276-1_08: 422
DIN276_06: 422
Kostengruppe DIN 276 2018-12: 422
DIN276_81: 32300
DIN276_93: 422

**2.1.440 Kreiselpumpe Nassläufer stufenlos regelbar Heizwasser PN10 Inline-Pumpe Flanschanschl. DN32 Gehäuse Guss Laufrad Kunststoff 230VAC**
*** gemäß Ausführungsbeschreibung 9
STLB-Bau 2023-10 040, Katalog-Nr. 420 - Wärmeversorgungsanlagen/421/ 1. 5. 60.
Kreiselpumpe, als Nassläufer, stufenlos regelbar, differenzdruckgeregelt,
benötigter Volumenstrom Pumpe in m3/h '7,74'

Mind.-Förderhöhe in m '3,50'

Fördermedium Heizwasser VDI 2035 Blatt 1, Betriebstemperatur max. 110 Grad C, Betriebsdruck PN 10, als Inline-Pumpe, mit Flanschanschluss, DN 32, Gehäuse aus Gusseisen, Laufrad aus Kunststoff, mit Motor DIN EN 60034-1 (VDE 0530-1), Bemessungsbetriebsspannung 230 V AC, Schutzart IP X4D DIN EN 60529 (VDE 0470-1), mit Motorschutz, EEI kleiner gleich 0,23, als Hocheffizienzpumpe, mit Wärmedämmschalen gemäß Gebäudeenergiegesetz (GEG).
Menge: 1,000 St
Leistungsbereichkatalog: 040
DIN276-1_08: 422
DIN276_06: 422
Kostengruppe DIN 276 2018-12: 422
DIN276_81: 32300
DIN276_93: 422

#### Abschnitt 2.2 Druckhaltung und Entgasung

**2.2.10 Steuereinheit Druckhaltung**
Steuereinheit, Hydraulik und Steuerungsmodul für Druckhalten, entgasen, Nachspeisen in geschlossenen Heizwasser- und Kühlkreisläufen.

Gebaut nach den sicherheitstechnischen Anforderungen der DIN EN 12828 und der VDI 4807, mit CE-Kennzeichen, geeignet für den Einsatz in lärmsensiblen Bereichen.

Steuereinheit:
Bestehend aus Hydraulikteil und Steuerungs- und Bedieneinheit.

Hydraulikteil:
Druckhaltung mittels einer Edelstahlkreiselpumpe mit Motorkugelhahn mit vorgeschaltetem Schmutzfänger als Überströmeinrichtung, mit Sicherheitsventil zur Druckabsicherung des anzuschließenden Grundgefäßes.
Die Systemdruckmessung erfolgt mittels elektronischem Sensor. Druckseitige Systemanschlüsse als gesicherte Absperrkugelhähne. Sämtliche Armaturen befinden sich auf einer drehbaren Grundplatte.
Einschl. Motorkugelhahn zur Wassernachspeisung.

Bedieneinheit:
Mit TFT Farb-Display inkl. Kommunikationselektronik ist ein als Tableau gestaltetes Kunststoffgehäuse integriert und direkt an der Steuereinheit montiert.

Kommunikationselektronik bestehend aus:
- 4,3'' resistivem farb-Touchdisplay
-  zwei Schnittstellen RS485 als Daten- bzw. Kommunikationsschnittstellen
- Serielle TTL-Schnittstelle mit zwei Anschlussklemmen zum Anschluss von zwei IO-Platinen
- Potenzialfreier Ausgang zur Weiterleitung der Sammelmeldung
- Zwei galvanisch getrennte analoge Ausgänge für Systemdruck und Wasserstand im Gefäß
- Je ein Steckplatz für Bluetooth Modul, KNX Busmodul, HMS Network Modul, SD-Karte z.B. zur Datenauslesung, Softwareaktualisierung usw.
- Eingang zur Auswertung von Kontaktwasserzählern.

Die Leistungselektronik ist in einem eigenen Kunststoffschaltschrank auch direkt an der Steuereinheit montiert.

In Einzelnen bestehend aus:
- Hauptschalter an Gehäuseaußenseite
- Sanftan- und Ablaufsteuerung der Pumpe
- Kabelmanagement für externe Anschlüsse
- Montageplatz optionale Module

Control Touch ist eine vollautomatische und frei parametrierbare Mikroprozessorsteuerung mit Touch-Bedienung, Echtzeituhr, differenzierendem Fehler- und Parameterspeicher, kombinierte grafische und klartextliche Darstellung von Systemdruck, Gefäßfüllniveau und allen relevanten Betriebs- und Störmeldungen, Funktionsschema, Signalisierung des aktiven Betriebsmodus, Sammelstörmeldung, Minimalfüllniveau sowie der Funktion von pumpe und Überströmkugelhahn und Nachspeiseventil.
Druckhaltung in den Grenzen +/- 0,2 bar mit Pumpenüberwachung.

Optimierte Entgasung durch automatische Überströmregelung mit Zyklen für Dauer-, Intervall- und Nachlaufentgasung, Kontrollierte Nachspeisung, automatische Unterbrechung und Störmeldung bei Überschreitung der Laufzeit und/oder der Zyklenzahl. Verarbeitung des Signals eines Kontaktwasserzählers zur Maximalmengenbegrenzung und/oder zur Kapazitätsauswertung von in der Nachspeiseleitung befindlichen Ionenaustauschern.

Dokumentation und Kontrolle des Gesamtsystems bezüglich o.g. Parameter.

Zu. Betriebsüberdruck:  10 bar
Ansprechdruck SV Gefäßseite:  5 bar
Zul. Betriebstemperatur:  0...70 °C
Max. Betriebstemp. Erzeuger:  75°C
Zul. Umgebungstemperatur:  0…35 °C
p0 Einstellung:  bis 4,8 bar
Schallpegel  < 55 dB(A)
Spannungsversorgung:  230 V, 50 Hz
Systemanschluss:  2x RP 1/2
Nachspeisung:  RP 1/2
Tiefe x Breite x Höhe (mm):  211x340x572 mm
Leergewicht:  13,8 kg

Daten der angeschl. Versorgungsanlage
Nennwärmeleistung:  500 kW
Wärmeerzeuger SV  2,5 bar
Wärmeerzeuger STB:  75 °C
Statische Höhe:  Ca. 7 m
Menge: 1,000 St
Kostengruppe DIN 276 2018-12: 422

**2.2.20 Grundgefäß 500**
Grundgefäß VG, Membran-Ausdehnungsgefäß für pumpengesteuerte Druckhaltestationen, drucklos, gegenüber der Atmosphäre geschlossen, gebaut und geprüft nach DIN EN 13831, VDI 4807 bzw. AD 2000 und Richtlinie für Druckgeräte 97/23/EG.

- Aus Stahl, außen beschichtet,
- Wasser in der austauschbaren Butyl-Membran sicher vor Sauerstoffzutritt geschützt, mit patentierter Peilrohrentgasung
- inkl. Wärmedämmung, Dämmstärke 50 mm.

Anordnung stehend auf angeschweißten Rohr- bzw. Profilstahlfüßen inklusive Messumformer für Füllstandmessung.

Nennvolumen:  500 Liter
Nutzvolumen max.:  321 Liter
Zul. Vorlauftemp. Vers.Anl.:  120 °C
Zul Betriebstemp. Membran:  70°C (nach DIN EN 13831)
Systemanschluss:  R 1''
Durchmesser:  740 mm
Höhe:  1321 mm
Leergewicht:  52 kg
Menge: 1,000 St
Kostengruppe DIN 276 2018-12: 422

**2.2.30 Kappenventil**
Kappenventil R1'' für Membran-Druckausdehnungsgefäße

Typ:  N500
Nenndruck PN:  max. 10 bar
Betriebstemperatur:  120°C
Menge: 1,000 St
Kostengruppe DIN 276 2018-12: 422

**2.2.40 Anschlussset**
Anschlussset, zum Anschluss von Steuereinheiten an Grundgefäße, bestehend aus zwei Edelstahl-Anschlusswellrohren mit Verschraubungen und gesicherten Absperrkugelhähnen.

Typ/Behälterdurchm.:  G 1 /500-1000mm
Gewicht:  1,6 kg
Menge: 1,000 St
Kostengruppe DIN 276 2018-12: 422

**2.2.50 Steuergefäß 35**
Steuergefäß, Membran-Ausdehnungsgefäß für pumpengesteuerte Druckhaltestation, drucklos, gegenüber der Atmosphäre geschlossen, gebaut und geprüft nach DIN EN 13831, VDI 4807 bzw. AD 2000 und Richtlinie für Druckgeräte 97/23/EG.

- Aus Stahl, außen beschichtet,
- Wasser in der austauschbaren Butyl-Membran sicher vor Sauerstoffzutritt geschützt, mit patentierter Peilrohrentgasung.

Anordnung stehend auf angeschweißten Rohr- bzw. Profilstahlfüßen inklusive Messumformer für Füllstandsmessung.

Nennvolumen:  35 Liter
Nutzvolumen max.:  17, 5 Liter
Zul. Vorlauftemp. Vers.Anl.:  120 °C
Zul. Betriebstemp. Membran:  70°C (nach DIN EN 13831)
Systemanschluss:  R 3/4''
Durchmesser:  376 mm
Höhe:  466 mm
Leergewicht:  5,6 kg
Menge: 1,000 St
Kostengruppe DIN 276 2018-12: 422

**2.2.60 Kappenventil**
Kappenventil R3/4'' für Membran-Druckausdehnungsgefäße

Typ:  N35
Nenndruck PN:  max. 10 bar
Betriebstemperatur:  120°C
Menge: 1,000 St
Kostengruppe DIN 276 2018-12: 422

**2.2.70 Füllset**
Kompaktarmatur zur direkten Verbindung von Nachspeiseeinrichtungen für Heiz- und Kühlwassersysteme mit Trinkwassernetzen.

Im Einzelnen bestehend aus:

- Armaturabsperrkugelhähnen
- Systemtrenner nach DIN 1988-100 bzw. DIN EN 1717 (BA), mit integriertem Schmutzfänger

Typ:  Impuls
Zul. Betriebsüberdruck:  10 bar
Zul. Betriebstemperatur:  60 °C
Durchfluss-Kennwert kvs  0,8 m³/h
Leergewicht:  2,8 kg
Einbaulänge:  max. 300 mm
Anschluss:  Eintritt:  R ½''
  Austritt:  R ½ ''
Menge: 1,000 St
Kostengruppe DIN 276 2018-12: 422

**2.2.80 Elektronischer Wasserzähler**
Elektronischer Wasserzähler zur Überwachung von Enthärtungsanlagen für die Heizwasseraufbereitung oder Steuern von Pumpen, Armaturen oder Anlagen beim Füllen und Entleeren von Behältern usw.

Elektronischer Wasserzähler zur Erfassung von Gesamtwassermenge und Volumenstrom sowie Rückzählung einer programmierbaren Vorgabewassermenge mit Grenzwertsignalisierung über optisches und akustisches Signal und potenzialfreien Kontakt.

Werteanzeige erfolgt über integriertes Display. Werteabfrage und Programmierung mittels Folientastatur.

Spannungsversorgung über steckerfertig montiertes, 1,5m langes Anschlusskabel.

Anschluss Ein-/Austritt:  Rp ½ / Rp ½
Spannungsversorgung:  230 V / 50 Hz
Schutzart:  IP 54
Potentialfrier Kontakt:  max. 24 V
Zul. Betriebsüberdruck:  10 bar
Zu. Betriebstemperatur:  60°C
Länge/Breite/Höhe.  70/70/80 mm
Gewicht:  0,3 kg
Menge: 1,000 St
Kostengruppe DIN 276 2018-12: 422

**2.2.90 Enthärtungsarmatur**
Kompakte Enthärtungsarmatur für die Aufbereitung von Füll- und Ergänzungswasser bzw. zum Schutz von Steinbildung in Wärmeerzeugern u. Warmwasserheizungsanlagen gemäß VDI 2035 Blatt 1.

Die Weichwassererzeugung erfolgt im Ionnenaustauschverfahren mittels hochwertigem Kationentauschharz.

Im Einzelnen bestehend aus:

- ein zylindrischen Polypropylen-Gehäusen mit Messinggewindeanschlüssen zur Aufnahme von einer Enthärtungsharzpatrone
- eine Enthärtungsharzpatronen
- Absperrkugelhahn mit Probeentnahmehahn

Angeordnet als kompakte Armatur zum Einbau in die Füll- und Ergänzungswasserleitung.

Weichwasser-Kapazität:  6.000 l °dH
Zul. Betriebsüberdruck:  8 bar
Zul. Betriebstemperatur:  40 °C
Anschluss Ein-/Ausgang-  Rp ½'' / Rp ½''
Länge/Tiefe/Höhe ca:  260/130/600 mm
Gewicht:  ca. 2 kg

Daten der angeschlossenen Versorgungsanlage:

Härte Nachspeisewasser:  6,8 °dH
Härte erf. (VDI 2035/T1):  0,1 °dH
Menge: 1,000 St
Kostengruppe DIN 276 2018-12: 422

**2.2.100 Schmutz- und Schlammabscheider**
Schmutz- und Schlammabscheider für Heiz- und Kühlwassersysteme bzw. geschlossene flüssigkeitsgefüllte Anlagensysteme.

Geeignet für die Medien Wasser und Wasser/Glykolgemisch bis zu einem Mischungsverhältnis von 50/50%.
Armatur für die Entfernung von Partikeln bis zu einer Größe von 5,0 Mikrometer aus dem Flüssigkeitsstrom mit speziell hierfür gestaltetem Einsatz.

Die Reinigung und Entleerung des Schmutzsammelraums über montierten Entschlammungskugelhahn.

Typ:  D 88,9
Gehäusewerkstoff:  Stahl lackiert
Einbauvariante:  horizontal
Anschlussvariante:  Schweißstutzen
Systemanschluss:  88,9
Abschlammanschluss:  Rp 1''
Max. Betriebsüberdruck:  10 bar
Max. Betriebstemperatur:  110°C
Max. Volumenstrom:  27 m³/h
Einbaulänge:  max. 370 mm
Höhe:  max. 640 mm
Durchkesser:  max. 210 mm
Gewicht:  max. 10 kg

Einschl. Gegenflansch, Schrauben, Dichtungen und Dauermagnet.
Menge: 1,000 St
Kostengruppe DIN 276 2018-12: 422

**2.2.110 Wärmedämmung Schlammabscheider**
Wärmedämmung für Mikroblasen- oder Exdirt Schlammabscheider bestehend aus zwei form- und temperaturstabilen, anpassbaren, formschlüssigen Halbschalen aus Hartschaum, mit Klappverschluss oder Spannband.

Höhe:  max. 560 mm
Durchmesser:  max. 270 mm
Dämmstärke:  min. 30 mm
Zul. Betriebstemperatur:  110°C
Menge: 1,000 St
Kostengruppe DIN 276 2018-12: 422

#### Abschnitt 2.3 Rohrleitungen

**Ausführungsbeschreibung 10 Mittelschweres Gewinderohr**
Katalog-Nr. 420 - Wärmeversorgungsanlagen/422-1/ 3. 1.
Das nachfolgend beschriebene Gewinderohr ist in den Dimensionen
- DN10-DN40 in geschweißter oder nahtloser Ausführung
- DN50-DN150 in nahtloser Ausführung
zu liefern.

Die in dieser Ausführungsbeschreibung beschriebenen Inhalte sind in die folgenden Einzelpositionen einzukalkulieren.

**2.3.10 Rohr Stahlgewinderohr mittelschwer nahtlos schwarz Heizungswasser AD 21,3mm Schweißen**
*** gemäß Ausführungsbeschreibung 10
STLB-Bau 2023-10 041, Katalog-Nr. 420 - Wärmeversorgungsanlagen/422-1/ 3. 1. 20.
Rohrleitung aus mittelschwerem Stahlgewinderohr DIN EN 10255, nahtlos, schwarz, für Heizungswasser, Außendurchmesser 21,3 mm, Wanddicke 2,6 mm, Verbindung durch Schweißen, einschl. Schweiß- bzw. Löt- und Dichtungsmittel, sowie Herstellen der Verbindungen, Form- und Verbindungsstücke werden gesondert vergütet, Rohrbefestigungen werden gesondert vergütet, Verlegung in Gebäuden, Arbeitshöhe des Montageortes bis 3,5 m über der Standfläche des hierfür erforderlichen Gerüstes.
Menge: 450,000 m
Leistungsbereichkatalog: 041
DIN276-1_08: 422
DIN276_06: 422
Kostengruppe DIN 276 2018-12: 422
DIN276_81: 32300
DIN276_93: 422

**2.3.20 Rohr Stahlgewinderohr mittelschwer nahtlos schwarz Heizungswasser AD 26,9mm Schweißen**
*** gemäß Ausführungsbeschreibung 10
STLB-Bau 2023-10 041, Katalog-Nr. 420 - Wärmeversorgungsanlagen/422-1/ 3. 1. 30.
Rohrleitung aus mittelschwerem Stahlgewinderohr DIN EN 10255, nahtlos, schwarz, für Heizungswasser, Außendurchmesser 26,9 mm, Wanddicke 2,6 mm, Verbindung durch Schweißen, einschl. Schweiß- bzw. Löt- und Dichtungsmittel, sowie Herstellen der Verbindungen, Form- und Verbindungsstücke werden gesondert vergütet, Rohrbefestigungen werden gesondert vergütet, Verlegung in Gebäuden, Arbeitshöhe des Montageortes bis 3,5 m über der Standfläche des hierfür erforderlichen Gerüstes.
Menge: 60,000 m
Leistungsbereichkatalog: 041
DIN276-1_08: 422
DIN276_06: 422
Kostengruppe DIN 276 2018-12: 422
DIN276_81: 32300
DIN276_93: 422

**2.3.30 Rohr Stahlgewinderohr mittelschwer nahtlos schwarz Heizungswasser AD 33,7mm Schweißen**
*** gemäß Ausführungsbeschreibung 10
STLB-Bau 2023-10 041, Katalog-Nr. 420 - Wärmeversorgungsanlagen/422-1/ 3. 1. 40.
Rohrleitung aus mittelschwerem Stahlgewinderohr DIN EN 10255, nahtlos, schwarz, für Heizungswasser, Außendurchmesser 33,7 mm, Wanddicke 3,2 mm, Verbindung durch Schweißen, einschl. Schweiß- bzw. Löt- und Dichtungsmittel, sowie Herstellen der Verbindungen, Form- und Verbindungsstücke werden gesondert vergütet, Rohrbefestigungen werden gesondert vergütet, Verlegung in Gebäuden, Arbeitshöhe des Montageortes bis 3,5 m über der Standfläche des hierfür erforderlichen Gerüstes.
Menge: 70,000 m
Leistungsbereichkatalog: 041
DIN276-1_08: 422
DIN276_06: 422
Kostengruppe DIN 276 2018-12: 422
DIN276_81: 32300
DIN276_93: 422

**2.3.40 Rohr Stahlgewinderohr mittelschwer nahtlos schwarz Heizungswasser AD 42,4mm Schweißen**
*** gemäß Ausführungsbeschreibung 10
STLB-Bau 2024-04 041, Katalog-Nr. 420 - Wärmeversorgungsanlagen/422-1/ 3. 1. 50.
Rohrleitung aus mittelschwerem Stahlgewinderohr DIN EN 10255, nahtlos, schwarz, für Heizungswasser, Außendurchmesser 42,4 mm, Wanddicke 3,2 mm, Verbindung durch Schweißen, einschl. Schweiß- bzw. Löt- und Dichtungsmittel, sowie Herstellen der Verbindungen, Form- und Verbindungsstücke werden gesondert vergütet, Rohrbefestigungen werden gesondert vergütet, Verlegung in Gebäuden, Arbeitshöhe des Montageortes bis 3,5 m über der Standfläche des hierfür erforderlichen Gerüstes.
Menge: 10,000 m
Leistungsbereichkatalog: 041
DIN276-1_08: 422
DIN276_06: 422
Kostengruppe DIN 276 2018-12: 422
DIN276_81: 32300
DIN276_93: 422

**2.3.50 Zuschlag Warmbiegen Bogen bis 33,7 mm**
*** gemäß Ausführungsbeschreibung 10
Katalog-Nr. 420 - Wärmeversorgungsanlagen/422-1/ 3. 1. 130.
Zuschlag an Stelle von Form- und Verbindungsstücken für das Herstellen von Bögen mittels Warmbiegen von Leitungen bis Außendurchmesser 33,7 mm.
Menge: 75,000 St
Leistungsbereichkatalog: 041
DIN276_06: 422
Kostengruppe DIN 276 2018-12: 422

**2.3.60 Bogen Kohlenstoffstahl Heizungswasser AD 21,3mm**
*** gemäß Ausführungsbeschreibung 10
STLB-Bau 2023-10 041, Katalog-Nr. 420 - Wärmeversorgungsanlagen/422-1/ 3. 1. 150.
Bogen, aus Kohlenstoffstahl, für Rohrleitung aus mittelschwerem Stahlrohr DIN EN 10255, für Heizungswasser, Außendurchmesser 21,3 mm.
Menge: 125,000 St
Leistungsbereichkatalog: 041
DIN276_06: 422
Kostengruppe DIN 276 2018-12: 422

**2.3.70 Bogen Kohlenstoffstahl Heizungswasser AD 26,9mm**
*** gemäß Ausführungsbeschreibung 10
STLB-Bau 2023-10 041, Katalog-Nr. 420 - Wärmeversorgungsanlagen/422-1/ 3. 1. 160.
Bogen, aus Kohlenstoffstahl, für Rohrleitung aus mittelschwerem Stahlrohr DIN EN 10255, für Heizungswasser, Außendurchmesser 26,9 mm.
Menge: 10,000 St
Leistungsbereichkatalog: 041
DIN276_06: 422
Kostengruppe DIN 276 2018-12: 422

**2.3.80 Bogen Kohlenstoffstahl Heizungswasser AD 33,7mm**
*** gemäß Ausführungsbeschreibung 10
STLB-Bau 2023-10 041, Katalog-Nr. 420 - Wärmeversorgungsanlagen/422-1/ 3. 1. 170.
Bogen, aus Kohlenstoffstahl, für Rohrleitung aus mittelschwerem Stahlrohr DIN EN 10255, für Heizungswasser, Außendurchmesser 33,7 mm.
Menge: 10,000 St
Leistungsbereichkatalog: 041
DIN276_06: 422
Kostengruppe DIN 276 2018-12: 422

**2.3.90 Bogen Kohlenstoffstahl Heizungswasser AD 42,4mm**
*** gemäß Ausführungsbeschreibung 10
STLB-Bau 2024-04 041, Katalog-Nr. 420 - Wärmeversorgungsanlagen/422-1/ 3. 1. 180.
Bogen, aus Kohlenstoffstahl, für Rohrleitung aus mittelschwerem Stahlrohr DIN EN 10255, für Heizungswasser, Außendurchmesser 42,4 mm.
Menge: 5,000 St
Leistungsbereichkatalog: 041
DIN276_06: 422
Kostengruppe DIN 276 2018-12: 422

**2.3.100 Zuschlag Stumpfschweißung T-Stück bis 42,4 mm**
*** gemäß Ausführungsbeschreibung 10
Katalog-Nr. 420 - Wärmeversorgungsanlagen/422-1/ 3. 1. 260.
Zuschlag an Stelle von Form- und Verbindungsstücken für das Herstellen von T-Stücken verschiedener Winkel mittels Stumpfschweißung von Leitungen bis Außendurchmesser 42,4 mm.
Menge: 10,000 St
Leistungsbereichkatalog: 041
DIN276_06: 422
Kostengruppe DIN 276 2018-12: 422

**2.3.110 T-Stück Kohlenstoffstahl Heizungswasser AD 21,3mm**
*** gemäß Ausführungsbeschreibung 10
STLB-Bau 2024-04 041, Katalog-Nr. 420 - Wärmeversorgungsanlagen/422-1/ 3. 1. 280.
T-Stück, aus Kohlenstoffstahl, für Rohrleitung aus mittelschwerem Stahlrohr DIN EN 10255, für Heizungswasser, Außendurchmesser 21,3 mm.
Menge: 7,000 St
Leistungsbereichkatalog: 041
DIN276_06: 422
Kostengruppe DIN 276 2018-12: 422

**2.3.120 T-Stück reduziert Kohlenstoffstahl Heizungswasser AD 26,9mm x 21,3mm**
*** gemäß Ausführungsbeschreibung 10
STLB-Bau 2023-10 041, Katalog-Nr. 420 - Wärmeversorgungsanlagen/422-1/ 3. 1. 295.
T-Stück, reduziert, aus Kohlenstoffstahl, für Rohrleitung aus mittelschwerem Stahlrohr DIN EN 10255, für Heizungswasser, Außendurchmesser 26,9 mm, 2. Durchmesser 21,3 mm.
Menge: 2,000 St
Leistungsbereichkatalog: 041
DIN276-1_08: 422
Kostengruppe DIN 276 2018-12: 422

**2.3.130 T-Stück reduziert Kohlenstoffstahl Heizungswasser AD 33,7mm x 26,9mm**
*** gemäß Ausführungsbeschreibung 10
STLB-Bau 2024-04 041, Katalog-Nr. 420 - Wärmeversorgungsanlagen/422-1/ 3. 1. 305.
T-Stück, reduziert, aus Kohlenstoffstahl, für Rohrleitung aus mittelschwerem Stahlrohr DIN EN 10255, für Heizungswasser, Außendurchmesser 33,7 mm, 2. Durchmesser 26,9 mm.
Menge: 2,000 St
Leistungsbereichkatalog: 041
DIN276-1_08: 422
Kostengruppe DIN 276 2018-12: 422

**2.3.140 Kappe Kohlenstoffstahl Heizungswasser AD 21,3mm**
*** gemäß Ausführungsbeschreibung 10
STLB-Bau 2023-10 041, Katalog-Nr. 420 - Wärmeversorgungsanlagen/422-1/ 3. 1. 520.
Kappe, aus Kohlenstoffstahl, für Rohrleitung aus mittelschwerem Stahlrohr DIN EN 10255, für Heizungswasser, Außendurchmesser 21,3 mm.
Menge: 3,000 St
Leistungsbereichkatalog: 041
DIN276_06: 422
Kostengruppe DIN 276 2018-12: 422

**2.3.150 Kappe Kohlenstoffstahl Heizungswasser AD 26,9mm**
*** gemäß Ausführungsbeschreibung 10
STLB-Bau 2023-10 041, Katalog-Nr. 420 - Wärmeversorgungsanlagen/422-1/ 3. 1. 530.
Kappe, aus Kohlenstoffstahl, für Rohrleitung aus mittelschwerem Stahlrohr DIN EN 10255, für Heizungswasser, Außendurchmesser 26,9 mm.
Menge: 3,000 St
Leistungsbereichkatalog: 041
DIN276_06: 422
Kostengruppe DIN 276 2018-12: 422

**2.3.160 Kappe Kohlenstoffstahl Heizungswasser AD 33,7mm**
*** gemäß Ausführungsbeschreibung 10
STLB-Bau 2023-10 041, Katalog-Nr. 420 - Wärmeversorgungsanlagen/422-1/ 3. 1. 540.
Kappe, aus Kohlenstoffstahl, für Rohrleitung aus mittelschwerem Stahlrohr DIN EN 10255, für Heizungswasser, Außendurchmesser 33,7 mm.
Menge: 3,000 St
Leistungsbereichkatalog: 041
DIN276_06: 422
Kostengruppe DIN 276 2018-12: 422

**2.3.170 Kappe Kohlenstoffstahl Heizungswasser AD 42,4mm**
*** gemäß Ausführungsbeschreibung 10
STLB-Bau 2024-04 041, Katalog-Nr. 420 - Wärmeversorgungsanlagen/422-1/ 3. 1. 550.
Kappe, aus Kohlenstoffstahl, für Rohrleitung aus mittelschwerem Stahlrohr DIN EN 10255, für Heizungswasser, Außendurchmesser 42,4 mm.
Menge: 3,000 St
Leistungsbereichkatalog: 041
DIN276_06: 422
Kostengruppe DIN 276 2018-12: 422

**2.3.180 Vorschweißflansch PN6 Stahl DN25**
*** gemäß Ausführungsbeschreibung 10
STLB-Bau 2023-10 041, Katalog-Nr. 420 - Wärmeversorgungsanlagen/422-1/ 3. 1. 640.
Vorschweißflansch DIN EN 1092-1 PN 6, aus Stahl, einschl. Schrauben aus nichtrostendem Stahl und Dichtung, DN 25.
Menge: 2,000 St
Leistungsbereichkatalog: 041
DIN276_06: 422
Kostengruppe DIN 276 2018-12: 422

**2.3.190 Luftgefäß 2gewölbte Böden 120GradC 6bar Stahl DN40 L 150mm**
*** gemäß Ausführungsbeschreibung 10
STLB-Bau 2023-10 040, Katalog-Nr. 420 - Wärmeversorgungsanlagen/422-1/ 3. 1. 830.
Luftgefäß mit 2 gewölbten Böden, max. zulässige Betriebstemperatur 120 Grad C, max. Betriebsüberdruck 0,6 MPa (6 bar), aus Stahlrohren, schwarz, bis DN 40, Gesamtlänge 150 mm, mit Entlüftungsleitung und -hahn.
Menge: 2,000 St
Leistungsbereichkatalog: 040
DIN276-1_08: 422
DIN276_06: 422
Kostengruppe DIN 276 2018-12: 422
DIN276_81: 32300
DIN276_93: 422

**2.3.200 Luftgefäß 2gewölbte Böden 120GradC 6bar Stahl DN50 L 200mm**
*** gemäß Ausführungsbeschreibung 10
STLB-Bau 2023-10 040, Katalog-Nr. 420 - Wärmeversorgungsanlagen/422-1/ 3. 1. 840.
Luftgefäß mit 2 gewölbten Böden, max. zulässige Betriebstemperatur 120 Grad C, max. Betriebsüberdruck 0,6 MPa (6 bar), aus Stahlrohren, schwarz, bis DN 50, Gesamtlänge 200 mm, mit Entlüftungsleitung und -hahn.
Menge: 4,000 St
Leistungsbereichkatalog: 040
DIN276-1_08: 422
DIN276_06: 422
Kostengruppe DIN 276 2018-12: 422

**2.3.210 Luftgefäß 2gewölbte Böden 120GradC 6bar Stahl DN65 L 250mm**
*** gemäß Ausführungsbeschreibung 10
STLB-Bau 2023-10 040, Katalog-Nr. 420 - Wärmeversorgungsanlagen/422-1/ 3. 1. 850.
Luftgefäß mit 2 gewölbten Böden, max. zulässige Betriebstemperatur 120 Grad C, max. Betriebsüberdruck 0,6 MPa (6 bar), aus Stahlrohren, schwarz, bis DN 65, Gesamtlänge 250 mm, mit Entlüftungsleitung und -hahn.
Menge: 2,000 St
Leistungsbereichkatalog: 040
DIN276-1_08: 422
DIN276_06: 422
Kostengruppe DIN 276 2018-12: 422

**2.3.220 Fühlertaschen aus Stahlrohrleitung DN 40**
*** gemäß Ausführungsbeschreibung 10
Katalog-Nr. 420 - Wärmeversorgungsanlagen/422-1/ 3. 1. 900.
Fühlertaschen aus Stahlrohr DN 40 mit 2 St. Klöpperböden, einschl. 2 St. Muffenanschluss für Tauchrohre (Thermometer, Fühler, usw), mit Einbau der beigestellten Tauchhülse, komplett liefern und betriebsfertig montieren.
Einbau Fühlertaschen für Stahlrohrleitung bis DN 40.
Menge: 40,000 St
Leistungsbereichkatalog: 041
DIN276_06: 422
Kostengruppe DIN 276 2018-12: 422

**2.3.230 Gewölbter Boden Klöpperform Kohlenstoffstahl Heizungswasser AD 17,2mm**
*** gemäß Ausführungsbeschreibung 10
STLB-Bau 2023-10 041, Katalog-Nr. 420 - Wärmeversorgungsanlagen/422-1/ 3. 1. 910.
Gewölbter Boden, Klöpperform, aus Kohlenstoffstahl, für Rohrleitung aus mittelschwerem Stahlrohr DIN EN 10255, für Heizungswasser, Außendurchmesser 17,2 mm.
Menge: 2,000 St
Leistungsbereichkatalog: 041
DIN276-1_08: 422
DIN276_06: 422
Kostengruppe DIN 276 2018-12: 422
DIN276_81: 32300
DIN276_93: 422

**2.3.240 Gewölbter Boden Klöpperform Kohlenstoffstahl Heizungswasser AD 21,3mm**
*** gemäß Ausführungsbeschreibung 10
STLB-Bau 2023-10 041, Katalog-Nr. 420 - Wärmeversorgungsanlagen/422-1/ 3. 1. 920.
Gewölbter Boden, Klöpperform, aus Kohlenstoffstahl, für Rohrleitung aus mittelschwerem Stahlrohr DIN EN 10255, für Heizungswasser, Außendurchmesser 21,3 mm.
Menge: 2,000 St
Leistungsbereichkatalog: 041
DIN276_06: 422
Kostengruppe DIN 276 2018-12: 422

**2.3.250 Gewölbter Boden Klöpperform Kohlenstoffstahl Heizungswasser AD 26,9mm**
*** gemäß Ausführungsbeschreibung 10
STLB-Bau 2023-10 041, Katalog-Nr. 420 - Wärmeversorgungsanlagen/422-1/ 3. 1. 930.
Gewölbter Boden, Klöpperform, aus Kohlenstoffstahl, für Rohrleitung aus mittelschwerem Stahlrohr DIN EN 10255, für Heizungswasser, Außendurchmesser 26,9 mm.
Menge: 2,000 St
Leistungsbereichkatalog: 041
DIN276_06: 422
Kostengruppe DIN 276 2018-12: 422

**2.3.260 Gewölbter Boden Klöpperform Kohlenstoffstahl Heizungswasser AD 33,7mm**
*** gemäß Ausführungsbeschreibung 10
STLB-Bau 2023-10 041, Katalog-Nr. 420 - Wärmeversorgungsanlagen/422-1/ 3. 1. 940.
Gewölbter Boden, Klöpperform, aus Kohlenstoffstahl, für Rohrleitung aus mittelschwerem Stahlrohr DIN EN 10255, für Heizungswasser, Außendurchmesser 33,7 mm.
Menge: 4,000 St
Leistungsbereichkatalog: 041
DIN276_06: 422
Kostengruppe DIN 276 2018-12: 422

**2.3.270 Gewölbter Boden Klöpperform Kohlenstoffstahl Heizungswasser AD 42,4mm**
*** gemäß Ausführungsbeschreibung 10
STLB-Bau 2023-10 041, Katalog-Nr. 420 - Wärmeversorgungsanlagen/422-1/ 3. 1. 950.
Gewölbter Boden, Klöpperform, aus Kohlenstoffstahl, für Rohrleitung aus mittelschwerem Stahlrohr DIN EN 10255, für Heizungswasser, Außendurchmesser 42,4 mm.
Menge: 4,000 St
Leistungsbereichkatalog: 041
DIN276_06: 422
Kostengruppe DIN 276 2018-12: 422

**2.3.280 Verschraubungssatz Stahl Durchm. 15mm**
*** gemäß Ausführungsbeschreibung 10
Katalog-Nr. 420 - Wärmeversorgungsanlagen/422-1/ 3. 1.1030.
Mehrteiliger Verschraubungssatz aus Stahl, flach dichtend, beidseitig mit Anschweißende, Durchmesser 15 mm.
Menge: 8,000 St
Leistungsbereichkatalog: 041
DIN276_06: 422
Kostengruppe DIN 276 2018-12: 422

**2.3.290 Verschraubungssatz Stahl Durchm. 18mm**
*** gemäß Ausführungsbeschreibung 10
Katalog-Nr. 420 - Wärmeversorgungsanlagen/422-1/ 3. 1.1040.
Mehrteiliger Verschraubungssatz aus Stahl, flach dichtend, beidseitig mit Anschweißende, Durchmesser 18 mm.
Menge: 6,000 St
Leistungsbereichkatalog: 041
DIN276_06: 422
Kostengruppe DIN 276 2018-12: 422

**2.3.300 Verschraubungssatz Stahl Durchm. 22mm**
*** gemäß Ausführungsbeschreibung 10
Katalog-Nr. 420 - Wärmeversorgungsanlagen/422-1/ 3. 1.1050.
Mehrteiliger Verschraubungssatz aus Stahl, flach dichtend, beidseitig mit Anschweißende, Durchmesser 22 mm.
Menge: 4,000 St
Leistungsbereichkatalog: 041
DIN276_06: 422
Kostengruppe DIN 276 2018-12: 422

**2.3.310 Verschraubungssatz Stahl Durchm. 28mm**
*** gemäß Ausführungsbeschreibung 10
Katalog-Nr. 420 - Wärmeversorgungsanlagen/422-1/ 3. 1.1060.
Mehrteiliger Verschraubungssatz aus Stahl, flach dichtend, beidseitig mit Anschweißende, Durchmesser 28 mm.
Menge: 4,000 St
Leistungsbereichkatalog: 041
DIN276_06: 422
Kostengruppe DIN 276 2018-12: 422

**2.3.320 Verschraubungssatz Stahl Durchm. 35mm**
*** gemäß Ausführungsbeschreibung 10
Katalog-Nr. 420 - Wärmeversorgungsanlagen/422-1/ 3. 1.1070.
Mehrteiliger Verschraubungssatz aus Stahl, flach dichtend, beidseitig mit Anschweißende, Durchmesser 35 mm.
Menge: 2,000 St
Leistungsbereichkatalog: 041
DIN276_06: 422
Kostengruppe DIN 276 2018-12: 422

**2.3.330 Einschweißen von Gewindemuffen DN15**
*** gemäß Ausführungsbeschreibung 10
Katalog-Nr. 420 - Wärmeversorgungsanlagen/422-1/ 3. 1.1140.
Einschweißen von Gewindemuffen 1/2'' einschließlich Anschlussrohr DN 15 bis 200 mm Länge, mit Hahnverlängerung.
Menge: 50,000 St
Leistungsbereichkatalog: 042
DIN276_06: 422
Kostengruppe DIN 276 2018-12: 422

**Ausführungsbeschreibung 11 Stahlrohr nahtlos schwarz**
Katalog-Nr. 420 - Wärmeversorgungsanlagen/422-1/ 3. 2.
Für das nachfolgende Stahlrohr gelten die Maße nach
DIN EN 10220 (früher DIN 2458).

**2.3.340 Rohr Stahlrohr nahtlos schwarz Heizungswasser AD 48,3mm Schweißen**
*** gemäß Ausführungsbeschreibung 11
STLB-Bau 2023-10 041, Katalog-Nr. 420 - Wärmeversorgungsanlagen/422-1/ 3. 2. 10.
Rohrleitung aus Stahlrohr DIN EN 10216-1, Maße DIN EN 10220, nahtlos, schwarz, für Heizungswasser, Außendurchmesser 48,3 mm, Wanddicke 2,6 mm, Verbindung durch Schweißen, einschl. Schweiß- bzw. Löt- und Dichtungsmittel, sowie Herstellen der Verbindungen, Form- und Verbindungsstücke werden gesondert vergütet, Rohrbefestigungen werden gesondert vergütet, Verlegung in Gebäuden, Arbeitshöhe des Montageortes bis 3,5 m über der Standfläche des hierfür erforderlichen Gerüstes.
Menge: 60,000 m
Leistungsbereichkatalog: 041
DIN276-1_08: 422
DIN276_06: 422
Kostengruppe DIN 276 2018-12: 422
DIN276_81: 32300
DIN276_93: 422

**2.3.350 Rohr Stahlrohr nahtlos schwarz Heizungswasser AD 60,3mm Schweißen**
*** gemäß Ausführungsbeschreibung 11
STLB-Bau 2023-10 041, Katalog-Nr. 420 - Wärmeversorgungsanlagen/422-1/ 3. 2. 20.
Rohrleitung aus Stahlrohr DIN EN 10216-1, Maße DIN EN 10220, nahtlos, schwarz, für Heizungswasser, Außendurchmesser 60,3 mm, Wanddicke 2,9 mm, Verbindung durch Schweißen, einschl. Schweiß- bzw. Löt- und Dichtungsmittel, sowie Herstellen der Verbindungen, Form- und Verbindungsstücke werden gesondert vergütet, Rohrbefestigungen werden gesondert vergütet, Verlegung in Gebäuden, Arbeitshöhe des Montageortes bis 3,5 m über der Standfläche des hierfür erforderlichen Gerüstes.
Menge: 50,000 m
Leistungsbereichkatalog: 041
DIN276-1_08: 422
DIN276_06: 422
Kostengruppe DIN 276 2018-12: 422
DIN276_81: 32300
DIN276_93: 422

**2.3.360 Rohr Stahlrohr nahtlos schwarz Heizungswasser AD 76,1mm Schweißen**
*** gemäß Ausführungsbeschreibung 11
STLB-Bau 2023-10 041, Katalog-Nr. 420 - Wärmeversorgungsanlagen/422-1/ 3. 2. 30.
Rohrleitung aus Stahlrohr DIN EN 10216-1, Maße DIN EN 10220, nahtlos, schwarz, für Heizungswasser, Außendurchmesser 76,1 mm, Wanddicke 2,9 mm, Verbindung durch Schweißen, einschl. Schweiß- bzw. Löt- und Dichtungsmittel, sowie Herstellen der Verbindungen, Form- und Verbindungsstücke werden gesondert vergütet, Rohrbefestigungen werden gesondert vergütet, Verlegung in Gebäuden, Arbeitshöhe des Montageortes bis 3,5 m über der Standfläche des hierfür erforderlichen Gerüstes.
Menge: 100,000 m
Leistungsbereichkatalog: 041
DIN276-1_08: 422
DIN276_06: 422
Kostengruppe DIN 276 2018-12: 422
DIN276_81: 32300
DIN276_93: 422

**2.3.370 Rohr Stahlrohr nahtlos schwarz Heizungswasser AD 88,9mm Schweißen**
*** gemäß Ausführungsbeschreibung 11
STLB-Bau 2023-10 041, Katalog-Nr. 420 - Wärmeversorgungsanlagen/422-1/ 3. 2. 40.
Rohrleitung aus Stahlrohr DIN EN 10216-1, Maße DIN EN 10220, nahtlos, schwarz, für Heizungswasser, Außendurchmesser 88,9 mm, Wanddicke 3,2 mm, Verbindung durch Schweißen, einschl. Schweiß- bzw. Löt- und Dichtungsmittel, sowie Herstellen der Verbindungen, Form- und Verbindungsstücke werden gesondert vergütet, Rohrbefestigungen werden gesondert vergütet, Verlegung in Gebäuden, Arbeitshöhe des Montageortes bis 3,5 m über der Standfläche des hierfür erforderlichen Gerüstes.
Menge: 130,000 m
Leistungsbereichkatalog: 041
DIN276-1_08: 422
DIN276_06: 422
Kostengruppe DIN 276 2018-12: 422
DIN276_81: 32300
DIN276_93: 422

**2.3.380 Bogen Kohlenstoffstahl Heizungswasser AD 48,3mm**
*** gemäß Ausführungsbeschreibung 11
STLB-Bau 2023-10 041, Katalog-Nr. 420 - Wärmeversorgungsanlagen/422-1/ 3. 2. 110.
Bogen, aus Kohlenstoffstahl, für Rohrleitung aus Stahlrohr DIN EN 10216-1, Maße DIN EN 10220, nahtlos, für Heizungswasser, Außendurchmesser 48,3 mm.
Menge: 16,000 St
Leistungsbereichkatalog: 041
DIN276-1_08: 422
DIN276_06: 422
Kostengruppe DIN 276 2018-12: 422
DIN276_81: 32300
DIN276_93: 422

**2.3.390 Bogen Kohlenstoffstahl Heizungswasser AD 60,3mm**
*** gemäß Ausführungsbeschreibung 11
STLB-Bau 2023-10 041, Katalog-Nr. 420 - Wärmeversorgungsanlagen/422-1/ 3. 2. 120.
Bogen, aus Kohlenstoffstahl, für Rohrleitung aus Stahlrohr DIN EN 10216-1, Maße DIN EN 10220, nahtlos, für Heizungswasser, Außendurchmesser 60,3 mm.
Menge: 14,000 St
Leistungsbereichkatalog: 041
DIN276-1_08: 422
DIN276_06: 422
Kostengruppe DIN 276 2018-12: 422
DIN276_81: 32300
DIN276_93: 422

**2.3.400 Bogen Kohlenstoffstahl Heizungswasser AD 76,1mm**
*** gemäß Ausführungsbeschreibung 11
STLB-Bau 2023-10 041, Katalog-Nr. 420 - Wärmeversorgungsanlagen/422-1/ 3. 2. 130.
Bogen, aus Kohlenstoffstahl, für Rohrleitung aus Stahlrohr DIN EN 10216-1, Maße DIN EN 10220, nahtlos, für Heizungswasser, Außendurchmesser 76,1 mm.
Menge: 29,000 St
Leistungsbereichkatalog: 041
DIN276-1_08: 422
DIN276_06: 422
Kostengruppe DIN 276 2018-12: 422
DIN276_81: 32300
DIN276_93: 422

**2.3.410 Bogen Kohlenstoffstahl Heizungswasser AD 88,9mm**
*** gemäß Ausführungsbeschreibung 11
STLB-Bau 2023-10 041, Katalog-Nr. 420 - Wärmeversorgungsanlagen/422-1/ 3. 2. 140.
Bogen, aus Kohlenstoffstahl, für Rohrleitung aus Stahlrohr DIN EN 10216-1, Maße DIN EN 10220, nahtlos, für Heizungswasser, Außendurchmesser 88,9 mm.
Menge: 24,000 St
Leistungsbereichkatalog: 041
DIN276-1_08: 422
DIN276_06: 422
Kostengruppe DIN 276 2018-12: 422
DIN276_81: 32300
DIN276_93: 422

**2.3.420 T-Stück Kohlenstoffstahl Heizungswasser AD 60,3mm**
*** gemäß Ausführungsbeschreibung 11
STLB-Bau 2023-10 041, Katalog-Nr. 420 - Wärmeversorgungsanlagen/422-1/ 3. 2. 220.
T-Stück, aus Kohlenstoffstahl, für Rohrleitung aus Stahlrohr DIN EN 10216-1, Maße DIN EN 10220, nahtlos, für Heizungswasser, Außendurchmesser 60,3 mm.
Menge: 2,000 St
Leistungsbereichkatalog: 041
DIN276-1_08: 422
DIN276_06: 422
Kostengruppe DIN 276 2018-12: 422
DIN276_81: 32300
DIN276_93: 422

**2.3.430 T-Stück Kohlenstoffstahl Heizungswasser AD 76,1mm**
*** gemäß Ausführungsbeschreibung 11
STLB-Bau 2023-10 041, Katalog-Nr. 420 - Wärmeversorgungsanlagen/422-1/ 3. 2. 230.
T-Stück, aus Kohlenstoffstahl, für Rohrleitung aus Stahlrohr DIN EN 10216-1, Maße DIN EN 10220, nahtlos, für Heizungswasser, Außendurchmesser 76,1 mm.
Menge: 1,000 St
Leistungsbereichkatalog: 041
DIN276-1_08: 422
DIN276_06: 422
Kostengruppe DIN 276 2018-12: 422
DIN276_81: 32300
DIN276_93: 422

**2.3.440 T-Stück reduziert Kohlenstoffstahl Heizungswasser AD 76,1mm x 60,3mm**
*** gemäß Ausführungsbeschreibung 11
STLB-Bau 2023-10 041, Katalog-Nr. 420 - Wärmeversorgungsanlagen/422-1/ 3. 2. 235.
T-Stück, reduziert, aus Kohlenstoffstahl, für Rohrleitung aus Stahlrohr DIN EN 10216-1, Maße DIN EN 10220, nahtlos, für Heizungswasser, Außendurchmesser 76,1 mm, 2. Durchmesser 60,3 mm.
Menge: 2,000 St
Leistungsbereichkatalog: 041
DIN276-1_08: 422
Kostengruppe DIN 276 2018-12: 422

**2.3.450 Reduzierstück Kohlenstoffstahl Heizungswasser AD 60,3mm x 57mm**
*** gemäß Ausführungsbeschreibung 11
STLB-Bau 2023-10 041, Katalog-Nr. 420 - Wärmeversorgungsanlagen/422-1/ 3. 2. 310.
Reduzierstück, aus Kohlenstoffstahl, für Rohrleitung aus Stahlrohr DIN EN 10216-1, Maße DIN EN 10220, nahtlos, für Heizungswasser, Außendurchmesser 60,3 mm, 2. Durchmesser 57 mm.
Menge: 2,000 St
Leistungsbereichkatalog: 041
DIN276-1_08: 422
DIN276_06: 422
Kostengruppe DIN 276 2018-12: 422
DIN276_81: 32300
DIN276_93: 422

**2.3.460 Reduzierstück Kohlenstoffstahl Heizungswasser AD 76,1mm x 60,3mm**
*** gemäß Ausführungsbeschreibung 11
STLB-Bau 2023-10 041, Katalog-Nr. 420 - Wärmeversorgungsanlagen/422-1/ 3. 2. 320.
Reduzierstück, aus Kohlenstoffstahl, für Rohrleitung aus Stahlrohr DIN EN 10216-1, Maße DIN EN 10220, nahtlos, für Heizungswasser, Außendurchmesser 76,1 mm, 2. Durchmesser 60,3 mm.
Menge: 4,000 St
Leistungsbereichkatalog: 041
DIN276-1_08: 422
DIN276_06: 422
Kostengruppe DIN 276 2018-12: 422
DIN276_81: 32300
DIN276_93: 422

**2.3.470 Kappe Kohlenstoffstahl Heizungswasser AD 48,3mm**
*** gemäß Ausführungsbeschreibung 11
STLB-Bau 2023-10 041, Katalog-Nr. 420 - Wärmeversorgungsanlagen/422-1/ 3. 2. 400.
Kappe, aus Kohlenstoffstahl, für Rohrleitung aus Stahlrohr DIN EN 10216-1, Maße DIN EN 10220, nahtlos, für Heizungswasser, Außendurchmesser 48,3 mm.
Menge: 2,000 St
Leistungsbereichkatalog: 041
DIN276-1_08: 422
DIN276_06: 422
Kostengruppe DIN 276 2018-12: 422
DIN276_81: 32300
DIN276_93: 422

**2.3.480 Kappe Kohlenstoffstahl Heizungswasser AD 60,3mm**
*** gemäß Ausführungsbeschreibung 11
STLB-Bau 2023-10 041, Katalog-Nr. 420 - Wärmeversorgungsanlagen/422-1/ 3. 2. 410.
Kappe, aus Kohlenstoffstahl, für Rohrleitung aus Stahlrohr DIN EN 10216-1, Maße DIN EN 10220, nahtlos, für Heizungswasser, Außendurchmesser 60,3 mm.
Menge: 2,000 St
Leistungsbereichkatalog: 041
DIN276-1_08: 422
DIN276_06: 422
Kostengruppe DIN 276 2018-12: 422
DIN276_81: 32300
DIN276_93: 422

**2.3.490 Kappe Kohlenstoffstahl Heizungswasser AD 76,1mm**
*** gemäß Ausführungsbeschreibung 11
STLB-Bau 2023-10 041, Katalog-Nr. 420 - Wärmeversorgungsanlagen/422-1/ 3. 2. 420.
Kappe, aus Kohlenstoffstahl, für Rohrleitung aus Stahlrohr DIN EN 10216-1, Maße DIN EN 10220, nahtlos, für Heizungswasser, Außendurchmesser 76,1 mm.
Menge: 2,000 St
Leistungsbereichkatalog: 041
DIN276-1_08: 422
DIN276_06: 422
Kostengruppe DIN 276 2018-12: 422
DIN276_81: 32300
DIN276_93: 422

**2.3.500 Kappe Kohlenstoffstahl Heizungswasser AD 88,9mm**
*** gemäß Ausführungsbeschreibung 11
STLB-Bau 2023-10 041, Katalog-Nr. 420 - Wärmeversorgungsanlagen/422-1/ 3. 2. 430.
Kappe, aus Kohlenstoffstahl, für Rohrleitung aus Stahlrohr DIN EN 10216-1, Maße DIN EN 10220, nahtlos, für Heizungswasser, Außendurchmesser 88,9 mm.
Menge: 2,000 St
Leistungsbereichkatalog: 041
DIN276-1_08: 422
DIN276_06: 422
Kostengruppe DIN 276 2018-12: 422
DIN276_81: 32300
DIN276_93: 422

**2.3.510 Vorschweißflansch PN6 Stahl DN40**
*** gemäß Ausführungsbeschreibung 11
STLB-Bau 2023-10 041, Katalog-Nr. 420 - Wärmeversorgungsanlagen/422-1/ 3. 2. 500.
Vorschweißflansch DIN EN 1092-1 PN 6, aus Stahl, einschl. Schrauben aus nichtrostendem Stahl und Dichtung, DN 40.
Menge: 4,000 St
Leistungsbereichkatalog: 041
DIN276_06: 422
Kostengruppe DIN 276 2018-12: 422

**2.3.520 Vorschweißflansch PN6 Stahl DN50**
*** gemäß Ausführungsbeschreibung 11
STLB-Bau 2023-10 041, Katalog-Nr. 420 - Wärmeversorgungsanlagen/422-1/ 3. 2. 510.
Vorschweißflansch DIN EN 1092-1 PN 6, aus Stahl, einschl. Schrauben aus nichtrostendem Stahl und Dichtung, DN 50.
Menge: 4,000 St
Leistungsbereichkatalog: 041
DIN276_06: 422
Kostengruppe DIN 276 2018-12: 422

**2.3.530 Vorschweißflansch PN6 Stahl DN65**
*** gemäß Ausführungsbeschreibung 11
STLB-Bau 2023-10 041, Katalog-Nr. 420 - Wärmeversorgungsanlagen/422-1/ 3. 2. 520.
Vorschweißflansch DIN EN 1092-1 PN 6, aus Stahl, einschl. Schrauben aus nichtrostendem Stahl und Dichtung, DN 65.
Menge: 4,000 St
Leistungsbereichkatalog: 041
DIN276_06: 422
Kostengruppe DIN 276 2018-12: 422

**2.3.540 Vorschweißflansch PN6 Stahl DN80**
*** gemäß Ausführungsbeschreibung 11
STLB-Bau 2023-10 041, Katalog-Nr. 420 - Wärmeversorgungsanlagen/422-1/ 3. 2. 530.
Vorschweißflansch DIN EN 1092-1 PN 6, aus Stahl, einschl. Schrauben aus nichtrostendem Stahl und Dichtung, DN 80.
Menge: 4,000 St
Leistungsbereichkatalog: 041
DIN276_06: 422
Kostengruppe DIN 276 2018-12: 422

**2.3.550 Blindflansch PN6 Stahl DN40**
*** gemäß Ausführungsbeschreibung 11
STLB-Bau 2023-10 041, Katalog-Nr. 420 - Wärmeversorgungsanlagen/422-1/ 3. 2. 600.
Blindflansch Form B (glatte Ausführung) DIN EN 1092-1 PN 6, aus Stahl, einschl. Schrauben aus nichtrostendem Stahl und Dichtung, DN 40.
Menge: 2,000 St
Leistungsbereichkatalog: 041
DIN276_06: 422
Kostengruppe DIN 276 2018-12: 422

**2.3.560 Blindflansch PN6 Stahl DN50**
*** gemäß Ausführungsbeschreibung 11
STLB-Bau 2023-10 041, Katalog-Nr. 420 - Wärmeversorgungsanlagen/422-1/ 3. 2. 610.
Blindflansch Form B (glatte Ausführung) DIN EN 1092-1 PN 6, aus Stahl, einschl. Schrauben aus nichtrostendem Stahl und Dichtung, DN 50.
Menge: 2,000 St
Leistungsbereichkatalog: 041
DIN276_06: 422
Kostengruppe DIN 276 2018-12: 422

**2.3.570 Blindflansch PN6 Stahl DN65**
*** gemäß Ausführungsbeschreibung 11
STLB-Bau 2023-10 041, Katalog-Nr. 420 - Wärmeversorgungsanlagen/422-1/ 3. 2. 620.
Blindflansch Form B (glatte Ausführung) DIN EN 1092-1 PN 6, aus Stahl, einschl. Schrauben aus nichtrostendem Stahl und Dichtung, DN 65.
Menge: 2,000 St
Leistungsbereichkatalog: 041
DIN276_06: 422
Kostengruppe DIN 276 2018-12: 422

**2.3.580 Blindflansch PN6 Stahl DN80**
*** gemäß Ausführungsbeschreibung 11
STLB-Bau 2023-10 041, Katalog-Nr. 420 - Wärmeversorgungsanlagen/422-1/ 3. 2. 630.
Blindflansch Form B (glatte Ausführung) DIN EN 1092-1 PN 6, aus Stahl, einschl. Schrauben aus nichtrostendem Stahl und Dichtung, DN 80.
Menge: 2,000 St
Leistungsbereichkatalog: 041
DIN276_06: 422
Kostengruppe DIN 276 2018-12: 422

**2.3.590 Luftgefäß 2gewölbte Böden 120GradC 6bar Stahl DN80 L 250mm**
*** gemäß Ausführungsbeschreibung 11
STLB-Bau 2023-10 040, Katalog-Nr. 420 - Wärmeversorgungsanlagen/422-1/ 3. 2. 730.
Luftgefäß mit 2 gewölbten Böden, max. zulässige Betriebstemperatur 120 Grad C, max. Betriebsüberdruck 0,6 MPa (6 bar), aus Stahlrohren, schwarz, bis DN 80, Gesamtlänge 250 mm, mit Entlüftungsleitung und -hahn.
Menge: 5,000 St
Leistungsbereichkatalog: 040
DIN276-1_08: 422
DIN276_06: 422
Kostengruppe DIN 276 2018-12: 422

**2.3.600 Luftgefäß 2gewölbte Böden 120GradC 6bar Stahl DN100 L 300mm**
*** gemäß Ausführungsbeschreibung 11
STLB-Bau 2023-10 040, Katalog-Nr. 420 - Wärmeversorgungsanlagen/422-1/ 3. 2. 740.
Luftgefäß mit 2 gewölbten Böden, max. zulässige Betriebstemperatur 120 Grad C, max. Betriebsüberdruck 0,6 MPa (6 bar), aus Stahlrohren, schwarz, bis DN 100, Gesamtlänge 300 mm, mit Entlüftungsleitung und -hahn.
Menge: 5,000 St
Leistungsbereichkatalog: 040
DIN276-1_08: 422
DIN276_06: 422
Kostengruppe DIN 276 2018-12: 422

**2.3.610 Luftgefäß 2gewölbte Böden 120GradC 6bar Stahl DN150 L 350mm**
*** gemäß Ausführungsbeschreibung 11
STLB-Bau 2023-10 040, Katalog-Nr. 420 - Wärmeversorgungsanlagen/422-1/ 3. 2. 760.
Luftgefäß mit 2 gewölbten Böden, max. zulässige Betriebstemperatur 120 Grad C, max. Betriebsüberdruck 0,6 MPa (6 bar), aus Stahlrohren, schwarz, bis DN 150, Gesamtlänge 350 mm, mit Entlüftungsleitung und -hahn.
Menge: 4,000 St
Leistungsbereichkatalog: 040
DIN276-1_08: 422
DIN276_06: 422
Kostengruppe DIN 276 2018-12: 422

**2.3.620 Luftgefäß 2gewölbte Böden 120GradC 6bar Stahl DN200 L 500mm**
*** gemäß Ausführungsbeschreibung 11
STLB-Bau 2023-10 040, Katalog-Nr. 420 - Wärmeversorgungsanlagen/422-1/ 3. 2. 770.
Luftgefäß mit 2 gewölbten Böden, max. zulässige Betriebstemperatur 120 Grad C, max. Betriebsüberdruck 0,6 MPa (6 bar), aus Stahlrohren, schwarz, bis DN 200, Gesamtlänge 500 mm, mit Entlüftungsleitung und -hahn.
Menge: 2,000 St
Leistungsbereichkatalog: 040
DIN276-1_08: 422
DIN276_06: 422
Kostengruppe DIN 276 2018-12: 422

**2.3.630 Fühlertaschen aus Stahlrohrleitung DN 40**
*** gemäß Ausführungsbeschreibung 11
Katalog-Nr. 420 - Wärmeversorgungsanlagen/422-1/ 3. 2. 800.
Fühlertaschen aus Stahlrohr DN 40 mit 2 St. Klöpperböden, einschl.2 St. Muffenanschluss für Tauchrohre (Thermometer, Fühler, usw). mit Einbau der beigestellten Tauchhülse, komplett liefern und betriebsfertig montieren.
Einbau Fühlertaschen für Stahlrohrleitung bis DN 40.
Menge: 25,000 St
Leistungsbereichkatalog: 041
DIN276_06: 422
Kostengruppe DIN 276 2018-12: 422

**2.3.640 Fühlertaschen aus Stahlrohrleitung DN 50**
*** gemäß Ausführungsbeschreibung 11
Katalog-Nr. 420 - Wärmeversorgungsanlagen/422-1/ 3. 2. 801.
Fühlertaschen aus Stahlrohr DN 50 mit 2 St. Klöpperböden, einschl.2 St. Muffenanschluss für Tauchrohre (Thermometer, Fühler, usw). mit Einbau der beigestellten Tauchhülse, komplett liefern und betriebsfertig montieren.
Einbau Fühlertaschen für Stahlrohrleitung bis DN 50.
Menge: 10,000 St
Leistungsbereichkatalog: 041
DIN276_06: 422
Kostengruppe DIN 276 2018-12: 422

**2.3.650 Fühlertaschen aus Stahlrohrleitung DN 65**
*** gemäß Ausführungsbeschreibung 11
Katalog-Nr. 420 - Wärmeversorgungsanlagen/422-1/ 3. 2. 802.
Fühlertaschen aus Stahlrohr DN 65 mit 2 St. Klöpperböden, einschl.2 St. Muffenanschluss für Tauchrohre (Thermometer, Fühler, usw). mit Einbau der beigestellten Tauchhülse, komplett liefern und betriebsfertig montieren.
Einbau Fühlertaschen für Stahlrohrleitung bis DN 65.
Menge: 5,000 St
Leistungsbereichkatalog: 041
DIN276_06: 422
Kostengruppe DIN 276 2018-12: 422

**2.3.660 Gewölbter Boden Klöpperform Kohlenstoffstahl Heizungswasser AD 48,3mm**
*** gemäß Ausführungsbeschreibung 11
STLB-Bau 2023-10 041, Katalog-Nr. 420 - Wärmeversorgungsanlagen/422-1/ 3. 2. 810.
Gewölbter Boden, Klöpperform, aus Kohlenstoffstahl, für Rohrleitung aus Stahlrohr DIN EN 10216-1, Maße DIN EN 10220, nahtlos, für Heizungswasser, Außendurchmesser 48,3 mm.
Menge: 4,000 St
Leistungsbereichkatalog: 041
DIN276-1_08: 422
DIN276_06: 422
Kostengruppe DIN 276 2018-12: 422
DIN276_81: 32300
DIN276_93: 422

**2.3.670 Gewölbter Boden Klöpperform Kohlenstoffstahl Heizungswasser AD 60,3mm**
*** gemäß Ausführungsbeschreibung 11
STLB-Bau 2023-10 041, Katalog-Nr. 420 - Wärmeversorgungsanlagen/422-1/ 3. 2. 820.
Gewölbter Boden, Klöpperform, aus Kohlenstoffstahl, für Rohrleitung aus Stahlrohr DIN EN 10216-1, Maße DIN EN 10220, nahtlos, für Heizungswasser, Außendurchmesser 60,3 mm.
Menge: 4,000 St
Leistungsbereichkatalog: 041
DIN276-1_08: 422
DIN276_06: 422
Kostengruppe DIN 276 2018-12: 422
DIN276_81: 32300
DIN276_93: 422

**2.3.680 Gewölbter Boden Klöpperform Kohlenstoffstahl Heizungswasser AD 76,1mm**
*** gemäß Ausführungsbeschreibung 11
STLB-Bau 2023-10 041, Katalog-Nr. 420 - Wärmeversorgungsanlagen/422-1/ 3. 2. 830.
Gewölbter Boden, Klöpperform, aus Kohlenstoffstahl, für Rohrleitung aus Stahlrohr DIN EN 10216-1, Maße DIN EN 10220, nahtlos, für Heizungswasser, Außendurchmesser 76,1 mm.
Menge: 4,000 St
Leistungsbereichkatalog: 041
DIN276-1_08: 422
DIN276_06: 422
Kostengruppe DIN 276 2018-12: 422
DIN276_81: 32300
DIN276_93: 422

**2.3.690 Gewölbter Boden Klöpperform Kohlenstoffstahl Heizungswasser AD 88,9mm**
*** gemäß Ausführungsbeschreibung 11
STLB-Bau 2023-10 041, Katalog-Nr. 420 - Wärmeversorgungsanlagen/422-1/ 3. 2. 840.
Gewölbter Boden, Klöpperform, aus Kohlenstoffstahl, für Rohrleitung aus Stahlrohr DIN EN 10216-1, Maße DIN EN 10220, nahtlos, für Heizungswasser, Außendurchmesser 88,9 mm.
Menge: 4,000 St
Leistungsbereichkatalog: 041
DIN276-1_08: 422
DIN276_06: 422
Kostengruppe DIN 276 2018-12: 422
DIN276_81: 32300
DIN276_93: 422

**2.3.700 Gewölbter Boden Klöpperform Kohlenstoffstahl Heizungswasser AD 114,3mm**
*** gemäß Ausführungsbeschreibung 11
STLB-Bau 2023-10 041, Katalog-Nr. 420 - Wärmeversorgungsanlagen/422-1/ 3. 2. 850.
Gewölbter Boden, Klöpperform, aus Kohlenstoffstahl, für Rohrleitung aus Stahlrohr DIN EN 10216-1, Maße DIN EN 10220, nahtlos, für Heizungswasser, Außendurchmesser 114,3 mm.
Menge: 4,000 St
Leistungsbereichkatalog: 041
DIN276-1_08: 422
DIN276_06: 422
Kostengruppe DIN 276 2018-12: 422
DIN276_81: 32300
DIN276_93: 422

**2.3.710 Verschraubungssatz Stahl Durchm. 48,3mm**
*** gemäß Ausführungsbeschreibung 11
Katalog-Nr. 420 - Wärmeversorgungsanlagen/422-1/ 3. 2. 910.
Mehrteiliger Verschraubungssatz aus Stahl, flach dichtend, beidseitig mit Anschweißende, Durchmesser 48,3 mm.
Menge: 4,000 St
Leistungsbereichkatalog: 041
DIN276_06: 422
Kostengruppe DIN 276 2018-12: 422

**2.3.720 Verschraubungssatz Stahl Durchm. 60,3mm**
*** gemäß Ausführungsbeschreibung 11
Katalog-Nr. 420 - Wärmeversorgungsanlagen/422-1/ 3. 2. 920.
Mehrteiliger Verschraubungssatz aus Stahl, flach dichtend, beidseitig mit Anschweißende, Durchmesser 60,3 mm.
Menge: 4,000 St
Leistungsbereichkatalog: 041
DIN276_06: 422
Kostengruppe DIN 276 2018-12: 422

**2.3.730 Verschraubungssatz Stahl Durchm. 76,1mm**
*** gemäß Ausführungsbeschreibung 11
Katalog-Nr. 420 - Wärmeversorgungsanlagen/422-1/ 3. 2. 930.
Mehrteiliger Verschraubungssatz aus Stahl, flach dichtend, beidseitig mit Anschweißende, Durchmesser 76,1 mm.
Menge: 2,000 St
Leistungsbereichkatalog: 041
DIN276_06: 422
Kostengruppe DIN 276 2018-12: 422

**2.3.740 Verschraubungssatz Stahl Durchm. 88,9mm**
*** gemäß Ausführungsbeschreibung 11
Katalog-Nr. 420 - Wärmeversorgungsanlagen/422-1/ 3. 2. 940.
Mehrteiliger Verschraubungssatz aus Stahl, flach dichtend, beidseitig mit Anschweißende, Durchmesser 88,9 mm.
Menge: 2,000 St
Leistungsbereichkatalog: 041
DIN276_06: 422
Kostengruppe DIN 276 2018-12: 422

**2.3.750 Einschweißen von Gewindemuffen DN15**
Katalog-Nr. 420 - Wärmeversorgungsanlagen/422-1/ 3. 2.1010.
Einschweißen von Gewindemuffen 1/2'' einschließlich Anschlussrohr DN 15 bis 200 mm Länge, mit Hahnverlängerung.
Menge: 40,000 St
Leistungsbereichkatalog: 042
DIN276_06: 422
Kostengruppe DIN 276 2018-12: 422

**2.3.760 Anlage entleeren Heizungswasser Inhalt 1500 l entschlammen reinigen Schmutzfänger füllen entlüften**
STLB-Bau 2023-10 041, Katalog-Nr. 420 - Wärmeversorgungsanlagen/422-1/ 3. 7. 10.
Anlage nach Druck- und Dichtheitsprüfung entleeren, Betriebsmedium Heizungswasser,
Anlageninhalt '1500' l,
im Gebäude, Ausführung DIN EN 14336, entschlammen einschl. reinigen der Schmutzfänger, füllen mit aufbereitetem Wasser einschl. Lieferung, sowie Anlage entlüften.
Menge: 2,000 St
Leistungsbereichkatalog: 041
DIN276-1_08: 422
DIN276_06: 422
Kostengruppe DIN 276 2018-12: 422
DIN276_81: 32300
DIN276_93: 422

**2.3.770 Teildruckprobe, einschl. Spülen der Anlagenteile**
Katalog-Nr. 420 - Wärmeversorgungsanlagen/422-1/ 3. 7. 50.
Teildruckprobe, einschl. Spülen der Anlagenteile,
Entleeren und Wiederbefüllen der jeweils in Betrieb zu
nehmenden Teilbereiche.
Menge: 4,000 St
DIN276_06: 422
Kostengruppe DIN 276 2018-12: 422

**2.3.780 Druckprobe Einzelstränge**
Katalog-Nr. 420 - Wärmeversorgungsanlagen/422-1/ 3. 7. 60.
Druckprobe der Einzelstränge, paarweise, die im Rahmen des Baufortschritts vorab geprüft werden müssen, einschl. Protokollierung und Stellung der erforderlichen Materialien. Anwendung der Position nur in Abstimmung mit der Fachbauleitung, Abrechnung durch Nachweis im Aufmaß.
Menge: 8,000 St
DIN276_06: 422
Kostengruppe DIN 276 2018-12: 422

**2.3.790 Inbetriebnahme Heizungsanlage**
*** Pauschalposition
Katalog-Nr. 420 - Wärmeversorgungsanlagen/422-1/ 3. 7. 70.
Inbetriebnahme und gleichzeitiger Probebetrieb der
Heizungsanlagen mit Einweisung des Bedienungspersonals
und anschließender Übergabe der Anlage.
Hierzu gehört auch die Erstellung und Übergabe einer ausführlichen Bedienungs- und Wartungsanleitung.
Innerhalb der ersten Betriebsperiode ist eine
Nachregulierung vorzunehmen.
Menge: 1,000 psch
DIN276_06: 422
Kostengruppe DIN 276 2018-12: 422

**2.3.800 Füllschlauch Gummi Gewebeeinlage 10bar bis 90GradC R3/8 L 10m**
STLB-Bau 2023-10 041, Katalog-Nr. 420 - Wärmeversorgungsanlagen/422-1/ 3. 7. 90.
Füllschlauch, aus Gummi mit Gewebeeinlage, max. Betriebsüberdruck 1 MPa (10 bar), temperaturbeständig bis 90 Grad C, R 3/8, mit Verschraubungen, einschl. Schlauchhalter, Schlauchlänge 10 m.
Menge: 1,000 St
Leistungsbereichkatalog: 041
DIN276_06: 422
Kostengruppe DIN 276 2018-12: 422

**Ausführungsbeschreibung 12 Beigestellte Verschraubungsventile**
Katalog-Nr. 420 - Wärmeversorgungsanlagen/422-1/ 3. 7.
Die gekennzeichneten Positionen müssen nachfolgende technischen Anforderungen erfüllen:

- beidseitig einschl. 3-teiligem Anschlussverschraubungssatz und Dichtung, passend zu beschriebenem Rohrsystem

Die in dieser Ausführungsbeschreibung beschriebene Inhalte sind in den folgenden Einzelpositionen einzukalkulieren.

**2.3.810 Durchgangsventile beigestellt einbauen R/Rp1/2**
*** gemäß Ausführungsbeschreibung 12
STLB-Bau 2023-10 041, Katalog-Nr. 420 - Wärmeversorgungsanlagen/422-1/ 3. 7. 130.
Durchgangsventile, vom AG beigestellt, einbauen, Nenndruck 0,6 MPa (6 bar), Rohrgewinde R/Rp 1/2.
Menge: 3,000 St
Leistungsbereichkatalog: 041
DIN276_06: 422
Kostengruppe DIN 276 2018-12: 422

**2.3.820 Durchgangsventile beigestellt einbauen R/Rp3/4**
*** gemäß Ausführungsbeschreibung 12
STLB-Bau 2023-10 041, Katalog-Nr. 420 - Wärmeversorgungsanlagen/422-1/ 3. 7. 140.
Durchgangsventile, vom AG beigestellt, einbauen, Nenndruck 0,6 MPa (6 bar), Rohrgewinde R/Rp 3/4.
Menge: 2,000 St
Leistungsbereichkatalog: 041
DIN276_06: 422
Kostengruppe DIN 276 2018-12: 422

**2.3.830 Durchgangsventile beigestellt einbauen R/Rp1**
*** gemäß Ausführungsbeschreibung 12
STLB-Bau 2023-10 041, Katalog-Nr. 420 - Wärmeversorgungsanlagen/422-1/ 3. 7. 150.
Durchgangsventile, vom AG beigestellt, einbauen, Nenndruck 0,6 MPa (6 bar), Rohrgewinde R/Rp 1.
Menge: 1,000 St
Leistungsbereichkatalog: 041
DIN276_06: 422
Kostengruppe DIN 276 2018-12: 422

**2.3.840 Splitwärmemengenzähler beigestellt einbauen DN 15**
Splitwärmemengenzähler, vom AG beigestellt, einbauen, DN 15.
Menge: 2,000 St
Kostengruppe DIN 276 2018-12: 422

**2.3.850 Splitwärmemengenzähler beigestellt einbauen DN 32**
Splitwärmemengenzähler, vom AG beigestellt, einbauen, DN 32.
Menge: 1,000 St
Kostengruppe DIN 276 2018-12: 422

**2.3.860 Splitwärmemengenzähler beigestellt einbauen DN 50**
Splitwärmemengenzähler, vom AG beigestellt, einbauen, DN 50.
Menge: 2,000 St
Kostengruppe DIN 276 2018-12: 422

**2.3.870 Splitwärmemengenzähler beigestellt einbauen DN 65**
Splitwärmemengenzähler, vom AG beigestellt, einbauen, DN 65.
Menge: 2,000 St
Kostengruppe DIN 276 2018-12: 422

**Ausführungsbeschreibung 13 Beigestellte Flanschenventile**
Katalog-Nr. 420 - Wärmeversorgungsanlagen/422-1/ 3. 7.
Die gekennzeichneten Positionen müssen nachfolgende technischen Anforderungen erfüllen:

- beidseitige Flanschausführung, einschl. Gegenflansche passend zu beschriebenem Rohrsystem, Schrauben und Muttern aus nicht rostendem Stahl und Dichtungen

Die in dieser Ausführungsbeschreibung beschriebene Inhalte sind in den folgenden Einzelpositionen einzukalkulieren.

**2.3.880 Durchgangsventile beigestellt einbauen DN32**
*** gemäß Ausführungsbeschreibung 13
STLB-Bau 2023-10 041, Katalog-Nr. 420 - Wärmeversorgungsanlagen/422-1/ 3. 7. 290.
Durchgangsventile, vom AG beigestellt, einbauen, Nenndruck 0,6 MPa (6 bar), DN 32.
Menge: 2,000 St
Leistungsbereichkatalog: 041
DIN276_06: 422
Kostengruppe DIN 276 2018-12: 422

**2.3.890 Durchgangsventile beigestellt einbauen DN40**
*** gemäß Ausführungsbeschreibung 13
STLB-Bau 2023-10 041, Katalog-Nr. 420 - Wärmeversorgungsanlagen/422-1/ 3. 7. 300.
Durchgangsventile, vom AG beigestellt, einbauen, Nenndruck 0,6 MPa (6 bar), DN 40.
Menge: 2,000 St
Leistungsbereichkatalog: 041
DIN276_06: 422
Kostengruppe DIN 276 2018-12: 422

**2.3.900 Durchgangsventile beigestellt einbauen DN65**
*** gemäß Ausführungsbeschreibung 13
STLB-Bau 2023-10 041, Katalog-Nr. 420 - Wärmeversorgungsanlagen/422-1/ 3. 7. 320.
Durchgangsventile, vom AG beigestellt, einbauen, Nenndruck 0,6 MPa (6 bar), DN 65.
Menge: 3,000 St
Leistungsbereichkatalog: 041
DIN276_06: 422
Kostengruppe DIN 276 2018-12: 422

**2.3.910 Zulage Korrosionsschutzanstrich Stahlrohr bis DN25**
Katalog-Nr. 420 - Wärmeversorgungsanlagen/422-1/ 3. 7. 500.
Zulage für Korrosionsschutzanstrich nach DIN EN ISO 12944 und AGI-Arbeitsblatt Q151, für Rohrleitungen sowie die dazugehörigen Form- und Verbindungsstücke aus Stahl, in Gebäuden, in Bereichen mit hoher Luftfeuchtigkeit, Schutzdauer hoch, fachgerechte Auftragung, einschl. Nebenarbeiten wie die Vorbereitung der Flächen, bestehend aus mindestens einer Grundbeschichtung und einer Deckbeschichtung, Farbgebung nach Wahl des Auftraggebers.
Arbeitshöhe über Gelände/Fußboden bis 3,5 m.
Rohrleitung bis einschl. DN 25.
Menge: 300,000 m
Kostengruppe DIN 276 2018-12: 422

**2.3.920 Zulage Korrosionsschutzanstrich Stahlrohr DN32 bis DN40**
Katalog-Nr. 420 - Wärmeversorgungsanlagen/422-1/ 3. 7. 510.
Zulage für Korrosionsschutzanstrich nach DIN EN ISO 12944 und AGI-Arbeitsblatt Q151, für Rohrleitungen sowie die dazugehörigen Form- und Verbindungsstücke aus Stahl, in Gebäuden, in Bereichen mit hoher Luftfeuchtigkeit, Schutzdauer hoch, fachgerechte Auftragung, einschl. Nebenarbeiten wie die Vorbereitung der Flächen, bestehend aus mindestens einer Grundbeschichtung und einer Deckbeschichtung, Farbgebung nach Wahl des Auftraggebers.
Arbeitshöhe über Gelände/Fußboden bis 3,5 m.
Rohrleitung DN 32 bis einschl. DN 40.
Menge: 40,000 m
Kostengruppe DIN 276 2018-12: 422

**2.3.930 Zulage Korrosionsschutzanstrich Stahlrohr DN50 bis DN65**
Katalog-Nr. 420 - Wärmeversorgungsanlagen/422-1/ 3. 7. 520.
Zulage für Korrosionsschutzanstrich nach DIN EN ISO 12944 und AGI-Arbeitsblatt Q151, für Rohrleitungen sowie die dazugehörigen Form- und Verbindungsstücke aus Stahl, in Gebäuden, in Bereichen mit hoher Luftfeuchtigkeit, Schutzdauer hoch, fachgerechte Auftragung, einschl. Nebenarbeiten wie die Vorbereitung der Flächen, bestehend aus mindestens einer Grundbeschichtung und einer Deckbeschichtung, Farbgebung nach Wahl des Auftraggebers.
Arbeitshöhe über Gelände/Fußboden bis 3,5 m.
Rohrleitung DN 50 bis einschl. DN 65.
Menge: 120,000 m
Kostengruppe DIN 276 2018-12: 422

**2.3.940 Zulage Korrosionsschutzanstrich Stahlrohr DN80 bis DN100**
Katalog-Nr. 420 - Wärmeversorgungsanlagen/422-1/ 3. 7. 530.
Zulage für Korrosionsschutzanstrich nach DIN EN ISO 12944 und AGI-Arbeitsblatt Q151, für Rohrleitungen sowie die dazugehörigen Form- und Verbindungsstücke aus Stahl, in Gebäuden, in Bereichen mit hoher Luftfeuchtigkeit, Schutzdauer hoch, fachgerechte Auftragung, einschl. Nebenarbeiten wie die Vorbereitung der Flächen, bestehend aus mindestens einer Grundbeschichtung und einer Deckbeschichtung, Farbgebung nach Wahl des Auftraggebers.
Arbeitshöhe über Gelände/Fußboden bis 3,5 m.
Rohrleitung DN 80 bis einschl. DN 100.
Menge: 130,000 m
Kostengruppe DIN 276 2018-12: 422

**Ausführungsbeschreibung 14 F90-Rohrschale für nichtbrennbare Rohrleitungen**
Katalog-Nr. 400 - Gewerkeübergreifende Positionen/400-6/ 6.10.
Die gekennzeichneten Positionen müssen die nachfolgenden technischen Anforderungen erfüllen:
- Schmelzpunkt > 1.000 °C
- Rohdichte 150 kg/m³
- AS-Qualität
- geeignet für Nullabstand innerhalb von Schottsystemen des gleichen Herstellers
- geeignet für Einbau in Beton- und massive Trennwände
- geeignet für Einbau in Leichte Trennwände
- geeignet für Einbau in vor beschriebene Wände mit gleitendem Deckenanschluß
- einschl. der erforderlichen beiderseitig weiterführenden Dämmung gemäß dem allgemeinen bauaufsichtlichen Prüfzeugnis/ der allgemeinen bauaufsichtlichen Zulassung.

Für die in den Positionen beschriebenen Durchbrüche sind folgende Arbeiten mit auszuführen:
- Herstellung der Schalung aus Brettern
- Aufbringung des Trennmittels auf die Schalungsoberfläche
- Verschließen der Öffnung mit geeignetem Material gem. abP/ abZ
- Entfernung der Schalung nach Beendigung der Arbeiten

Die in dieser Ausführungsbeschreibung beschriebenen Inhalte sind in den folgenden Einzelpositionen einzukalkulieren.

**2.3.950 R90-Rohrschalen bis DN20 Einbau eckiger Durchbruch Massivwand**
*** gemäß Ausführungsbeschreibung 14
Katalog-Nr. 400 - Gewerkeübergreifende Positionen/400-6/ 6.10. 280.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung bis DN 20.
Menge: 14,000 St
Kostengruppe DIN 276 2018-12: 422

**2.3.960 R90-Rohrschalen DN50 Einbau eckiger Durchbruch Massivwand**
*** gemäß Ausführungsbeschreibung 14
Katalog-Nr. 400 - Gewerkeübergreifende Positionen/400-6/ 6.10. 310.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 50.
Menge: 2,000 St
Kostengruppe DIN 276 2018-12: 422

**2.3.970 R90-Rohrschalen DN80 Einbau eckiger Durchbruch Massivwand**
*** gemäß Ausführungsbeschreibung 14
Katalog-Nr. 400 - Gewerkeübergreifende Positionen/400-6/ 6.10. 330.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 80.
Menge: 6,000 St
Kostengruppe DIN 276 2018-12: 422

**2.3.980 R90-Rohrschalen bis DN20 Einbau eckige Deckenöffnung**
*** gemäß Ausführungsbeschreibung 14
Katalog-Nr. 400 - Gewerkeübergreifende Positionen/400-6/ 6.10. 460.
Rohrschalen aus Steinwolle, für nichtbrennbare Rohrleitungen, mit allgemeinem bauaufsichtlichen Prüfzeugnis/ allgemeiner bauaufsichtlicher Zulassung,
Feuerwiderstandsklasse R 90 DIN 4102-11,
Baustoffklasse DIN 4102-1 A2 (nichtbrennbar),
wärmedämmend, schallentkoppelnd und wasserabweisend,
Einbau in Massivdecken, Dicke mind. 150 mm, eckiger Durchbruch, umlaufender Spalt max. 220 mm breit,
einschl. Rechteckdurchbruch füllen gemäß abP/ abZ,
einschl. Verschalungsarbeiten,
in kurzen Längen mit beidseitig weiterführender Dämmung gemäß abP/ abZ,
für metallische Rohrleitung bis DN 20.
Menge: 8,000 St
Kostengruppe DIN 276 2018-12: 422

**2.3.990 R90-Rohrschalen DN50 Einbau eckige Deckenöffnung**
*** gemäß Ausführungsbeschreibung 14
Katalog-Nr. 400 - Gewerkeübergreifende Positionen/400-6/ 6.10. 490.
Rohrschalen aus Steinwolle, für nichtbrennbare Rohrleitungen, mit allgemeinem bauaufsichtlichen Prüfzeugnis/ allgemeiner bauaufsichtlicher Zulassung,
Feuerwiderstandsklasse R 90 DIN 4102-11,
Baustoffklasse DIN 4102-1 A2 (nichtbrennbar),
wärmedämmend, schallentkoppelnd und wasserabweisend,
Einbau in Massivdecken, Dicke mind. 150 mm, eckiger Durchbruch, umlaufender Spalt max. 220 mm breit,
einschl. Rechteckdurchbruch füllen gemäß abP/ abZ,
einschl. Verschalungsarbeiten,
in kurzen Längen mit beidseitig weiterführender Dämmung gemäß abP/ abZ,
für metallische Rohrleitung DN 50.
Menge: 2,000 St
Kostengruppe DIN 276 2018-12: 422

**Ausführungsbeschreibung 15 Rohrschellen feuerverzinkt**
Katalog-Nr. 400 - Gewerkeübergreifende Positionen/400-3/ 3. 5.
Die gekennzeichneten Positionen müssen nachfolgende technische Anforderungen erfüllen:

- bestehend aus ein- oder zweiteiliger feuerverz. Rohrschelle
- einschl. Sechskantmuffe M 8-16 sowie Gewindenippel, U-Scheiben, Muttern, Gewindeplatten, Gewindestäbe sowie evtl. erforderl. Gleitstücke für Sammelbefestigung auf Schlitzschienen
- als Wand- oder Pendelbefestigung

Die in dieser Ausführungsbeschreibung beschriebenen Inhalte sind in die folgenden Einzelpositionen einzukalkulieren.

**2.3.1000 Rohrschelle Stahl feuerverz L bis 0,5m DN15**
*** gemäß Ausführungsbeschreibung 15
Katalog-Nr. 400 - Gewerkeübergreifende Positionen/400-3/ 3. 5. 20.
Rohraufhängung als Rohrschelle, aus feuerverzinktem Stahl, mit schalldämmenden Einlagen, Anforderungen entsprechend DIN 4109-1, Länge Aufhängung bis 0,5 m, Befestigung mit Gewindestäben, mit bauaufsichtlich zugelassenen Dübeln, einschl. Bohrarbeiten, Befestigungsuntergrund Beton, DN 15, Arbeitshöhe des Montageortes bis 3,5 m über der Standfläche des hierfür erforderlichen Gerüstes.
Menge: 180,000 St
Kostengruppe DIN 276 2018-12: 422

**2.3.1010 Rohrschelle Stahl feuerverz L bis 0,5m DN20**
*** gemäß Ausführungsbeschreibung 15
Katalog-Nr. 400 - Gewerkeübergreifende Positionen/400-3/ 3. 5. 30.
Rohraufhängung als Rohrschelle, aus feuerverzinktem Stahl, mit schalldämmenden Einlagen, Anforderungen entsprechend DIN 4109-1, Länge Aufhängung bis 0,5 m, Befestigung mit Gewindestäben, mit bauaufsichtlich zugelassenen Dübeln, einschl. Bohrarbeiten, Befestigungsuntergrund Beton, DN 20, Arbeitshöhe des Montageortes bis 3,5 m über der Standfläche des hierfür erforderlichen Gerüstes.
Menge: 18,000 St
Kostengruppe DIN 276 2018-12: 422

**2.3.1020 Rohrschelle Stahl feuerverz L bis 0,5m DN25**
*** gemäß Ausführungsbeschreibung 15
Katalog-Nr. 400 - Gewerkeübergreifende Positionen/400-3/ 3. 5. 40.
Rohraufhängung als Rohrschelle, aus feuerverzinktem Stahl, mit schalldämmenden Einlagen, Anforderungen entsprechend DIN 4109-1, Länge Aufhängung bis 0,5 m, Befestigung mit Gewindestäben, mit bauaufsichtlich zugelassenen Dübeln, einschl. Bohrarbeiten, Befestigungsuntergrund Beton, DN 25, Arbeitshöhe des Montageortes bis 3,5 m über der Standfläche des hierfür erforderlichen Gerüstes.
Menge: 21,000 St
Kostengruppe DIN 276 2018-12: 422

**2.3.1030 Rohrschelle Stahl feuerverz L bis 0,5m DN32**
*** gemäß Ausführungsbeschreibung 15
Katalog-Nr. 400 - Gewerkeübergreifende Positionen/400-3/ 3. 5. 50.
Rohraufhängung als Rohrschelle, aus feuerverzinktem Stahl, mit schalldämmenden Einlagen, Anforderungen entsprechend DIN 4109-1, Länge Aufhängung bis 0,5 m, Befestigung mit Gewindestäben, mit bauaufsichtlich zugelassenen Dübeln, einschl. Bohrarbeiten, Befestigungsuntergrund Beton, DN 32, Arbeitshöhe des Montageortes bis 3,5 m über der Standfläche des hierfür erforderlichen Gerüstes.
Menge: 2,000 St
Kostengruppe DIN 276 2018-12: 422

**2.3.1040 Rohrschelle Stahl feuerverz L bis 0,5m DN40**
*** gemäß Ausführungsbeschreibung 15
Katalog-Nr. 400 - Gewerkeübergreifende Positionen/400-3/ 3. 5. 60.
Rohraufhängung als Rohrschelle, aus feuerverzinktem Stahl, mit schalldämmenden Einlagen, Anforderungen entsprechend DIN 4109-1, Länge Aufhängung bis 0,5 m, Befestigung mit Gewindestäben, mit bauaufsichtlich zugelassenen Dübeln, einschl. Bohrarbeiten, Befestigungsuntergrund Beton, DN 40, Arbeitshöhe des Montageortes bis 3,5 m über der Standfläche des hierfür erforderlichen Gerüstes.
Menge: 13,000 St
Kostengruppe DIN 276 2018-12: 422

**2.3.1050 Rohrschelle Stahl feuerverz L bis 0,5m DN50**
*** gemäß Ausführungsbeschreibung 15
Katalog-Nr. 400 - Gewerkeübergreifende Positionen/400-3/ 3. 5. 70.
Rohraufhängung als Rohrschelle, aus feuerverzinktem Stahl, mit schalldämmenden Einlagen, Anforderungen entsprechend DIN 4109-1, Länge Aufhängung bis 0,5 m, Befestigung mit Gewindestäben, mit bauaufsichtlich zugelassenen Dübeln, einschl. Bohrarbeiten, Befestigungsuntergrund Beton, DN 50, Arbeitshöhe des Montageortes bis 3,5 m über der Standfläche des hierfür erforderlichen Gerüstes.
Menge: 10,000 St
Kostengruppe DIN 276 2018-12: 422

**2.3.1060 Rohrschelle Stahl feuerverz L bis 0,5m DN65**
*** gemäß Ausführungsbeschreibung 15
Katalog-Nr. 400 - Gewerkeübergreifende Positionen/400-3/ 3. 5. 90.
Rohraufhängung als Rohrschelle, aus feuerverzinktem Stahl, mit schalldämmenden Einlagen, Anforderungen entsprechend DIN 4109-1, Länge Aufhängung bis 0,5 m, Befestigung mit Gewindestäben, mit bauaufsichtlich zugelassenen Dübeln, einschl. Bohrarbeiten, Befestigungsuntergrund Beton, DN 65, Arbeitshöhe des Montageortes bis 3,5 m über der Standfläche des hierfür erforderlichen Gerüstes.
Menge: 19,000 St
Kostengruppe DIN 276 2018-12: 422

**2.3.1070 Rohrschelle Stahl feuerverz L bis 0,5m DN80**
*** gemäß Ausführungsbeschreibung 15
Katalog-Nr. 400 - Gewerkeübergreifende Positionen/400-3/ 3. 5. 110.
Rohraufhängung als Rohrschelle, aus feuerverzinktem Stahl, mit schalldämmenden Einlagen, Anforderungen entsprechend DIN 4109-1, Länge Aufhängung bis 0,5 m, Befestigung mit Gewindestäben, mit bauaufsichtlich zugelassenen Dübeln, einschl. Bohrarbeiten, Befestigungsuntergrund Beton, DN 80, Arbeitshöhe des Montageortes bis 3,5 m über der Standfläche des hierfür erforderlichen Gerüstes.
Menge: 24,000 St
Kostengruppe DIN 276 2018-12: 422

**2.3.1080 Rohrschelle Stahl feuerverz L 0,5-1m DN15**
*** gemäß Ausführungsbeschreibung 15
Katalog-Nr. 400 - Gewerkeübergreifende Positionen/400-3/ 3. 5. 200.
Rohraufhängung als Rohrschelle, aus feuerverzinktem Stahl, mit schalldämmenden Einlagen, Anforderungen entsprechend DIN 4109-1, Länge Aufhängung über 0,5 bis 1 m, Befestigung mit Gewindestäben, mit bauaufsichtlich zugelassenen Dübeln, einschl. Bohrarbeiten, Befestigungsuntergrund Beton, DN 15, Arbeitshöhe des Montageortes bis 3,5 m über der Standfläche des hierfür erforderlichen Gerüstes.
Menge: 60,000 St
Kostengruppe DIN 276 2018-12: 422

**2.3.1090 Rohrschelle Stahl feuerverz L 0,5-1m DN20**
*** gemäß Ausführungsbeschreibung 15
Katalog-Nr. 400 - Gewerkeübergreifende Positionen/400-3/ 3. 5. 210.
Rohraufhängung als Rohrschelle, aus feuerverzinktem Stahl, mit schalldämmenden Einlagen, Anforderungen entsprechend DIN 4109-1, Länge Aufhängung über 0,5 bis 1 m, Befestigung mit Gewindestäben, mit bauaufsichtlich zugelassenen Dübeln, einschl. Bohrarbeiten, Befestigungsuntergrund Beton, DN 20, Arbeitshöhe des Montageortes bis 3,5 m über der Standfläche des hierfür erforderlichen Gerüstes.
Menge: 6,000 St
Kostengruppe DIN 276 2018-12: 422

**2.3.1100 Rohrschelle Stahl feuerverz L 0,5-1m DN25**
*** gemäß Ausführungsbeschreibung 15
Katalog-Nr. 400 - Gewerkeübergreifende Positionen/400-3/ 3. 5. 220.
Rohraufhängung als Rohrschelle, aus feuerverzinktem Stahl, mit schalldämmenden Einlagen, Anforderungen entsprechend DIN 4109-1, Länge Aufhängung über 0,5 bis 1 m, Befestigung mit Gewindestäben, mit bauaufsichtlich zugelassenen Dübeln, einschl. Bohrarbeiten, Befestigungsuntergrund Beton, DN 25, Arbeitshöhe des Montageortes bis 3,5 m über der Standfläche des hierfür erforderlichen Gerüstes.
Menge: 7,000 St
Kostengruppe DIN 276 2018-12: 422

**2.3.1110 Rohrschelle Stahl feuerverz L 0,5-1m DN32**
*** gemäß Ausführungsbeschreibung 15
Katalog-Nr. 400 - Gewerkeübergreifende Positionen/400-3/ 3. 5. 230.
Rohraufhängung als Rohrschelle, aus feuerverzinktem Stahl, mit schalldämmenden Einlagen, Anforderungen entsprechend DIN 4109-1, Länge Aufhängung über 0,5 bis 1 m, Befestigung mit Gewindestäben, mit bauaufsichtlich zugelassenen Dübeln, einschl. Bohrarbeiten, Befestigungsuntergrund Beton, DN 32, Arbeitshöhe des Montageortes bis 3,5 m über der Standfläche des hierfür erforderlichen Gerüstes.
Menge: 1,000 St
Kostengruppe DIN 276 2018-12: 422

**2.3.1120 Rohrschelle Stahl feuerverz L 0,5-1m DN40**
*** gemäß Ausführungsbeschreibung 15
Katalog-Nr. 400 - Gewerkeübergreifende Positionen/400-3/ 3. 5. 240.
Rohraufhängung als Rohrschelle, aus feuerverzinktem Stahl, mit schalldämmenden Einlagen, Anforderungen entsprechend DIN 4109-1, Länge Aufhängung über 0,5 bis 1 m, Befestigung mit Gewindestäben, mit bauaufsichtlich zugelassenen Dübeln, einschl. Bohrarbeiten, Befestigungsuntergrund Beton, DN 40, Arbeitshöhe des Montageortes bis 3,5 m über der Standfläche des hierfür erforderlichen Gerüstes.
Menge: 5,000 St
Kostengruppe DIN 276 2018-12: 422

**2.3.1130 Rohrschelle Stahl feuerverz L 0,5-1m DN50**
*** gemäß Ausführungsbeschreibung 15
Katalog-Nr. 400 - Gewerkeübergreifende Positionen/400-3/ 3. 5. 250.
Rohraufhängung als Rohrschelle, aus feuerverzinktem Stahl, mit schalldämmenden Einlagen, Anforderungen entsprechend DIN 4109-1, Länge Aufhängung über 0,5 bis 1 m, Befestigung mit Gewindestäben, mit bauaufsichtlich zugelassenen Dübeln, einschl. Bohrarbeiten, Befestigungsuntergrund Beton, DN 50, Arbeitshöhe des Montageortes bis 3,5 m über der Standfläche des hierfür erforderlichen Gerüstes.
Menge: 4,000 St
Kostengruppe DIN 276 2018-12: 422

**2.3.1140 Rohrschelle Stahl feuerverz L 0,5-1m DN65**
*** gemäß Ausführungsbeschreibung 15
Katalog-Nr. 400 - Gewerkeübergreifende Positionen/400-3/ 3. 5. 270.
Rohraufhängung als Rohrschelle, aus feuerverzinktem Stahl, mit schalldämmenden Einlagen, Anforderungen entsprechend DIN 4109-1, Länge Aufhängung über 0,5 bis 1 m, Befestigung mit Gewindestäben, mit bauaufsichtlich zugelassenen Dübeln, einschl. Bohrarbeiten, Befestigungsuntergrund Beton, DN 65, Arbeitshöhe des Montageortes bis 3,5 m über der Standfläche des hierfür erforderlichen Gerüstes.
Menge: 6,000 St
Kostengruppe DIN 276 2018-12: 422

**2.3.1150 Rohrschelle Stahl feuerverz L 0,5-1m DN80**
*** gemäß Ausführungsbeschreibung 15
Katalog-Nr. 400 - Gewerkeübergreifende Positionen/400-3/ 3. 5. 290.
Rohraufhängung als Rohrschelle, aus feuerverzinktem Stahl, mit schalldämmenden Einlagen, Anforderungen entsprechend DIN 4109-1, Länge Aufhängung über 0,5 bis 1 m, Befestigung mit Gewindestäben, mit bauaufsichtlich zugelassenen Dübeln, einschl. Bohrarbeiten, Befestigungsuntergrund Beton, DN 80, Arbeitshöhe des Montageortes bis 3,5 m über der Standfläche des hierfür erforderlichen Gerüstes.
Menge: 8,000 St
Kostengruppe DIN 276 2018-12: 422

**2.3.1160 Rohrschelle Stahl feuerverz L 1-1,5m DN15**
*** gemäß Ausführungsbeschreibung 15
Katalog-Nr. 400 - Gewerkeübergreifende Positionen/400-3/ 3. 5. 380.
Rohraufhängung als Rohrschelle, aus feuerverzinktem Stahl, mit schalldämmenden Einlagen, Anforderungen entsprechend DIN 4109-1, Länge Aufhängung über 1 bis 1,5 m, Befestigung mit Gewindestäben, mit bauaufsichtlich zugelassenen Dübeln, einschl. Bohrarbeiten, Befestigungsuntergrund Beton, DN 15, Arbeitshöhe des Montageortes bis 3,5 m über der Standfläche des hierfür erforderlichen Gerüstes.
Menge: 60,000 St
Kostengruppe DIN 276 2018-12: 422

**2.3.1170 Rohrschelle Stahl feuerverz L 1-1,5m DN20**
*** gemäß Ausführungsbeschreibung 15
Katalog-Nr. 400 - Gewerkeübergreifende Positionen/400-3/ 3. 5. 390.
Rohraufhängung als Rohrschelle, aus feuerverzinktem Stahl, mit schalldämmenden Einlagen, Anforderungen entsprechend DIN 4109-1, Länge Aufhängung über 1 bis 1,5 m, Befestigung mit Gewindestäben, mit bauaufsichtlich zugelassenen Dübeln, einschl. Bohrarbeiten, Befestigungsuntergrund Beton, DN 20, Arbeitshöhe des Montageortes bis 3,5 m über der Standfläche des hierfür erforderlichen Gerüstes.
Menge: 6,000 St
Kostengruppe DIN 276 2018-12: 422

**2.3.1180 Rohrschelle Stahl feuerverz L 1-1,5m DN25**
*** gemäß Ausführungsbeschreibung 15
Katalog-Nr. 400 - Gewerkeübergreifende Positionen/400-3/ 3. 5. 400.
Rohraufhängung als Rohrschelle, aus feuerverzinktem Stahl, mit schalldämmenden Einlagen, Anforderungen entsprechend DIN 4109-1, Länge Aufhängung über 1 bis 1,5 m, Befestigung mit Gewindestäben, mit bauaufsichtlich zugelassenen Dübeln, einschl. Bohrarbeiten, Befestigungsuntergrund Beton, DN 25, Arbeitshöhe des Montageortes bis 3,5 m über der Standfläche des hierfür erforderlichen Gerüstes.
Menge: 7,000 St
Kostengruppe DIN 276 2018-12: 422

**2.3.1190 Rohrschelle Stahl feuerverz L 1-1,5m DN32**
*** gemäß Ausführungsbeschreibung 15
Katalog-Nr. 400 - Gewerkeübergreifende Positionen/400-3/ 3. 5. 410.
Rohraufhängung als Rohrschelle, aus feuerverzinktem Stahl, mit schalldämmenden Einlagen, Anforderungen entsprechend DIN 4109-1, Länge Aufhängung über 1 bis 1,5 m, Befestigung mit Gewindestäben, mit bauaufsichtlich zugelassenen Dübeln, einschl. Bohrarbeiten, Befestigungsuntergrund Beton, DN 32, Arbeitshöhe des Montageortes bis 3,5 m über der Standfläche des hierfür erforderlichen Gerüstes.
Menge: 1,000 St
Kostengruppe DIN 276 2018-12: 422

**2.3.1200 Rohrschelle Stahl feuerverz L 1-1,5m DN40**
*** gemäß Ausführungsbeschreibung 15
Katalog-Nr. 400 - Gewerkeübergreifende Positionen/400-3/ 3. 5. 420.
Rohraufhängung als Rohrschelle, aus feuerverzinktem Stahl, mit schalldämmenden Einlagen, Anforderungen entsprechend DIN 4109-1, Länge Aufhängung über 1 bis 1,5 m, Befestigung mit Gewindestäben, mit bauaufsichtlich zugelassenen Dübeln, einschl. Bohrarbeiten, Befestigungsuntergrund Beton, DN 40, Arbeitshöhe des Montageortes bis 3,5 m über der Standfläche des hierfür erforderlichen Gerüstes.
Menge: 5,000 St
Kostengruppe DIN 276 2018-12: 422

**2.3.1210 Rohrschelle Stahl feuerverz L 1-1,5m DN50**
*** gemäß Ausführungsbeschreibung 15
Katalog-Nr. 400 - Gewerkeübergreifende Positionen/400-3/ 3. 5. 430.
Rohraufhängung als Rohrschelle, aus feuerverzinktem Stahl, mit schalldämmenden Einlagen, Anforderungen entsprechend DIN 4109-1, Länge Aufhängung über 1 bis 1,5 m, Befestigung mit Gewindestäben, mit bauaufsichtlich zugelassenen Dübeln, einschl. Bohrarbeiten, Befestigungsuntergrund Beton, DN 50, Arbeitshöhe des Montageortes bis 3,5 m über der Standfläche des hierfür erforderlichen Gerüstes.
Menge: 3,000 St
Kostengruppe DIN 276 2018-12: 422

**2.3.1220 Rohrschelle Stahl feuerverz L 1-1,5m DN65**
*** gemäß Ausführungsbeschreibung 15
Katalog-Nr. 400 - Gewerkeübergreifende Positionen/400-3/ 3. 5. 450.
Rohraufhängung als Rohrschelle, aus feuerverzinktem Stahl, mit schalldämmenden Einlagen, Anforderungen entsprechend DIN 4109-1, Länge Aufhängung über 1 bis 1,5 m, Befestigung mit Gewindestäben, mit bauaufsichtlich zugelassenen Dübeln, einschl. Bohrarbeiten, Befestigungsuntergrund Beton, DN 65, Arbeitshöhe des Montageortes bis 3,5 m über der Standfläche des hierfür erforderlichen Gerüstes.
Menge: 7,000 St
Kostengruppe DIN 276 2018-12: 422

**2.3.1230 Rohrschelle Stahl feuerverz L 1-1,5m DN80**
*** gemäß Ausführungsbeschreibung 15
Katalog-Nr. 400 - Gewerkeübergreifende Positionen/400-3/ 3. 5. 470.
Rohraufhängung als Rohrschelle, aus feuerverzinktem Stahl, mit schalldämmenden Einlagen, Anforderungen entsprechend DIN 4109-1, Länge Aufhängung über 1 bis 1,5 m, Befestigung mit Gewindestäben, mit bauaufsichtlich zugelassenen Dübeln, einschl. Bohrarbeiten, Befestigungsuntergrund Beton, DN 80, Arbeitshöhe des Montageortes bis 3,5 m über der Standfläche des hierfür erforderlichen Gerüstes.
Menge: 8,000 St
Kostengruppe DIN 276 2018-12: 422

**2.3.1240 Halte- und Tragkonstruktionen aus Schlitzprofilschienen verzinkt**
Katalog-Nr. 400 - Gewerkeübergreifende Positionen/400-4/ 4. 1. 20.
Halte- und Tragkonstruktionen aus Schlitzprofilschienen, mit Fußplatten, Gewindestangen und Verbindungsteilen, in verzinkter Ausführung, einschl. der Befestigungsmaterialien, als Sonderbefestigungen, wie Konsolen, Unterstützungen und Tragegerüste. Diese werden nach Stückzahl und Länge aufgemessen und nach den Gewichtsangaben des Herstellers als Zulage zu den Normalbefestigungen aus den Rohrpositionen abgerechnet.
Kleinmaterial, wie Schrauben, Muttern, Dübel, Bohrungen und Unterlegscheiben etc. sind mit den Einheitspreisen dieser Position abgegolten.
Menge: 500,000 kg
Kostengruppe DIN 276 2018-12: 422

**2.3.1250 Halte- und Tragkonstruktionen aus Schlitzprofilschienen für F30-Bereiche verzinkt**
Katalog-Nr. 400 - Gewerkeübergreifende Positionen/400-4/ 4. 1. 30.
Halte- und Tragkonstruktionen aus Schlitzprofilschienen, geeignet für Brandschutz klassifizierte Bereiche F30, mit Fußplatten, Gewindestangen und Verbindungsteilen, in verzinkter Ausführung, einschl. der Befestigungsmaterialien, als Sonder- befestigungen, wie Konsolen, Unterstützungen und Tragegerüste. Diese werden nach Stückzahl und Länge aufgemessen und nach den Gewichtsangaben des Herstellers als Zulage zu den Normalbefestigungen aus den Rohrpositionen abgerechnet.
Kleinmaterial, wie Schrauben, Muttern, Dübel, Bohrungen und Unterlegscheiben etc. sind mit den Einheitspreisen dieser Position abgegolten.
Einschl. bauordnungsrechtlicher Nachweise und Zulassungen.
Menge: 50,000 kg
Kostengruppe DIN 276 2018-12: 422

**2.3.1260 Halte- und Tragkonstruktionen aus Schlitzprofilschienen für F90-Bereiche verzinkt**
Katalog-Nr. 400 - Gewerkeübergreifende Positionen/400-4/ 4. 1. 40.
Halte- und Tragkonstruktionen aus Schlitzprofilschienen, geeignet für Brandschutz klassifizierte Bereiche F90, mit Fußplatten, Gewindestangen und Verbindungsteilen, in verzinkter Ausführung, einschl. der Befestigungsmaterialien, als Sonder- befestigungen, wie Konsolen, Unterstützungen und Tragegerüste. Diese werden nach Stückzahl und Länge aufgemessen und nach den Gewichtsangaben des Herstellers als Zulage zu den Normalbefestigungen aus den Rohrpositionen abgerechnet.
Kleinmaterial, wie Schrauben, Muttern, Dübel, Bohrungen und Unterlegscheiben etc. sind mit den Einheitspreisen dieser Position abgegolten.
Einschl. bauordnungsrechtlicher Nachweise und Zulassungen.
Menge: 50,000 kg
Kostengruppe DIN 276 2018-12: 422

**2.3.1270 Profilstahlkonstruktion als Schweißkonstruktion, feuerverzinkt**
Katalog-Nr. 400 - Gewerkeübergreifende Positionen/400-4/ 4. 1. 50.
Profilstahl oder dergl. als erforderliche Sonderkonstruktion in den erforderlichen Längen, in feuerverzinkter Ausführung liefern und montieren, einschl. aller erforderlichen Schrauben, Trägerklemmen, Schweißverbindungen, Bohrungen und Befestigungen.
Menge: 200,000 kg
Kostengruppe DIN 276 2018-12: 422

**2.3.1280 Festpunktkonstruktion verzinkt, Rohr DN15 - DN32**
Katalog-Nr. 400 - Gewerkeübergreifende Positionen/400-4/ 4. 1. 100.
Festpunktkonstruktion, aus Profilstahl, mit Grundanstrich,
Ausführung 'körperschallgedämmt mit Gummiprofil,
komplett mit Druckstücken, für Rohr DN 15 - 32'.
Menge: 2,000 St
Kostengruppe DIN 276 2018-12: 422

**2.3.1290 Festpunktkonstruktion verzinkt, Rohr DN40 - DN65**
Katalog-Nr. 400 - Gewerkeübergreifende Positionen/400-4/ 4. 1. 110.
Festpunktkonstruktion, aus Profilstahl, mit Grundanstrich,
Ausführung 'körperschallgedämmt mit Gummiprofil,
komplett mit Druckstücken, für Rohr DN 40 - 65'.
Menge: 2,000 St
Kostengruppe DIN 276 2018-12: 422

**2.3.1300 Festpunktkonstruktion verzinkt, Rohr DN80 - DN100**
Katalog-Nr. 400 - Gewerkeübergreifende Positionen/400-4/ 4. 1. 120.
Festpunktkonstruktion, aus Profilstahl, mit Grundanstrich,
Ausführung 'körperschallgedämmt mit Gummiprofil,
komplett mit Druckstücken, für Rohr DN 80 - 100'.
Menge: 2,000 St
Kostengruppe DIN 276 2018-12: 422

**2.3.1310 Zulage Montagehöhe bis '5'm bis DN 32, Rohrleitung**
Katalog-Nr. 400 - Gewerkeübergreifende Positionen/400-2/ 2. 1. 10.
Zulage für die Verlegung der vorstehenden Rohrleitung, einschl. Form- und Verbindungsstücken, bis DN 32, Montagehöhe über Gelände/Fussboden über 3,50 m
bis
'5,0' m,
Gerüststellung wird gemäß den LV-Positionen vergütet.
Menge: 100,000 m
Kostengruppe DIN 276 2018-12: 422

**2.3.1320 Zulage Montagehöhe bis '5'm DN40-DN50, Rohrleitung**
Katalog-Nr. 400 - Gewerkeübergreifende Positionen/400-2/ 2. 1. 20.
Zulage für die Verlegung der vorstehenden Rohrleitung, einschl. Form- und Verbindungsstücken, DN 40 - DN 50, Montagehöhe über Gelände/Fussboden über 3,50 m
bis
'5,0' m,
Gerüststellung wird gemäß den LV-Positionen vergütet.
Menge: 50,000 m
Kostengruppe DIN 276 2018-12: 422

**2.3.1330 Zulage Montagehöhe bis '5'm DN65-DN80, Rohrleitung**
Katalog-Nr. 400 - Gewerkeübergreifende Positionen/400-2/ 2. 1. 30.
Zulage für die Verlegung der vorstehenden Rohrleitung, einschl. Form- und Verbindungsstücken, DN 65 - DN 80, Montagehöhe über Gelände/Fussboden über 3,50 m
bis
'5,0' m,
Gerüststellung wird gemäß den LV-Positionen vergütet.
Menge: 50,000 m
Kostengruppe DIN 276 2018-12: 422

#### Abschnitt 2.4 Ergänzende Leistungen

**2.4.10 Einrichten und Räumen der Baustelle**
*** Pauschalposition
Katalog-Nr. 400 - Gewerkeübergreifende Positionen/400-0/ 0. 1. 5.
Einrichten und Räumen der Baustelle für den in diesem Leistungsverzeichnis beschriebenen Umfang. Diese Leistung umfasst das Anliefern, Aufbauen, Abbauen und Rücktransportieren der vollständigen und fachlich einwandfreien Baustelleneinrichtung, die zu einer termin- und fachgerechten Erfüllung des Bauvertrages erforderlich ist.
Hierin enthalten sind (sofern erforderlich) auch die Anlagen zur Heranführung und Versorgung mit Wasser und Energie sowie Aufenthalts- und Lagerräume
Die Leistung wird vergütet zu 1/2 der Pauschale nach
Einrichten der Baustelle, zu 1/2 der Pauschale nach
Abschluß der Baustelle.
Menge: 1,000 psch
Leistungsbereichkatalog: 000
DIN276_06: 432
Kostengruppe DIN 276 2018-12: 429

**2.4.20 Vorhalten von Aufenthalts- und Lagerräumen**
*** Pauschalposition
Katalog-Nr. 400 - Gewerkeübergreifende Positionen/400-0/ 0. 1. 10.
Vorhalten von Aufenthalts- und Lagerräumen für die gesamte Bauzeit. Diese Leistung umfasst das Einrichten, Vorhalten, Unterhalten und Räumen.
Menge: 1,000 psch
Kostengruppe DIN 276 2018-12: 429

**2.4.30 Umsetzen der Aufenthalts- und Lagerräume**
*** Pauschalposition
Katalog-Nr. 400 - Gewerkeübergreifende Positionen/400-0/ 0. 1. 20.
Umsetzen der Aufenthalts- und Lagerräume auf dem Baustellengelände, einschl. trennen und wiederverbinden aller Medien.
Menge: 1,000 psch
Kostengruppe DIN 276 2018-12: 429

**2.4.40 Fahrbares Gerüst aufstellen**
*** Pauschalposition
Katalog-Nr. 400 - Gewerkeübergreifende Positionen/400-2/ 2. 9. 70.
Fahrbares Gerüst entsprechend den Richtlinien der VOB, DIN 18 451, den Vorschriften der DIN 4422 und den Sicherheitsbestimmungen der Bauberufsgenossenschaften für die Dauer der Ausführung der in diesem LV beschriebenen Leistungen vorhalten, einschließlich An- und Abtransport, Auf-, Um- und Abbau an der Baustelle,
Aufstellung im Gebäude, Anzahl nach Erfordernis, Grundeinsatzzeit wird nicht vereinbart.
Maße:
'1,5 m x 2,85 m'

Arbeitshöhe ca:
'5' m
Lastklasse:
'4'
Menge: 1,000 psch
Kostengruppe DIN 276 2018-12: 429

**2.4.50 Erstellen der Anlagenschemen A0**
Katalog-Nr. 400 - Gewerkeübergreifende Positionen/400-9/ 9. 1. 10.
Erstellen der Anlagenschemen entspr. der Ausführung, farbig,
Übergabe und Befestigung in den Zentralen, Zeichnungen eingeschweißt und laminiert für Wandbefestigung, Materialstärke 2 x 125 μm glänzend, Größe des Schemas: DIN A0.
Menge: 1,000 St
Kostengruppe DIN 276 2018-12: 429

**2.4.60 Bestands- und Übergabeunterlagen KG 420**
*** Pauschalposition
Katalog-Nr. 400 - Gewerkeübergreifende Positionen/400-9/ 9. 1. 50.
Ergänzend zu den nach VOB/C DIN 18380 mitzuliefernden Unterlagen sind Bestands- und Übergabeunterlagen der ausgeführten Anlagen in Papierform (3-fach in Ordnern) und auf Datenträger, im Dateiformat dwg / pdf, zu übergeben, einschl.
- Berechnungen in bearbeitbarer Dateiform
- Betriebs-, Wartungs- und Bedienungsanleitungen
- Angaben über Einbauteile für Betrieb, Wartung, Instandhaltung, Störbeseitigung, Ablaufbeschreibung, Funktionsbeschreibung, Datenpunktliste und technischer Angaben
- Liste der Ersatzteile, die der Betreiber vorhalten sollte
- Funktions-, Regel- und Strangschemata
- Stromlaufpläne, Schaltungsunterlagen, Klemmenlisten mit Querverweisen zu den Schnittstellen anderer Gewerke und Funktionsmatrix
- Schnitte und Details von Zentralen, Trassen und Schächten, die für einen ordnungsgemäßen Betrieb notwendig sind

Grundrisse im Maßstab 1:50 mit
- Angaben zu den brandschutztechnischen Maßnahmen und Dämmung
- Anordnung und Bemaßung von Anlagenteilen
- Kennzeichnung der verschiedenen Medienströme
- Kennzeichnung und Vermaßung von Revisions- und Wartungskomponenten
- Darstellung der Trassen
- Einbaustellen für Mess-, Regel- und Stellorgane
- Angaben zur Einstellung von Drossel- und Regelarmaturen
- Darstellung von Liefergrenzen
- Raumdaten

Die Bestandszeichnungen sind nach den Festlegungen des CAD-Pflichtenheftes des Auftraggebers zu erstellen. Dieses ist rechtzeitig und eigenverantwortlich durch den AN beim Facility Management abzufordern.

Die Unterlagen sind spätestens zwei Wochen vor Abnahme an das Fachingenieurbüro zu übergeben.
Menge: 1,000 psch
Kostengruppe DIN 276 2018-12: 429

**2.4.70 Dokumentation Brandschottung**
*** Pauschalposition
Katalog-Nr. 400 - Gewerkeübergreifende Positionen/400-9/ 9. 1. 110.
Baubegleitende Dokumentation Brandschottung der vom Auftragnehmer verlegten Medien, Dokumentation der durchgeführten Brandschutzmaßnahmen in eigenem Plan mit Datum und Unterschrift.

Vorlage aller Verwendbarkeitsnachweise zum Zeitpunkt vor dem Einbau in einem separaten Ordner bei der Objektüberwachung.

Erstellung einer Brandschutzdokumentation mit folgendem Inhalt und zu erbringenden Leistungen:

- Grundrissplan mit Eintragung aller Brandschottungen und Nummerierung in den Formaten dwg und pdf
- Tabellarische Aufstellung / Zusammenfassung als Schottbuch
- Übereinstimmungserklärung zu jeder Brandschottung gemäß abP / abZ, ausdrücklich auch bei Brandschutzklappen oder anderen Bauprodukten mit Leistungserklärung
- abZ / abP/ Leistungserklärung / Einbaurichtlinie / technisches Datenblatt der eingesetzten Brandschottung
- Bilddokumentation der Brandschutzmaßnahmen / jeder Durchführung
- Nachweis und Zulassungen von F30/F90-Aufhängungen (Dübel, Tragschienen, Gewindestäbe und Schellen)
- Nachweis und Funktionsprüfung der Brandschutzklappen einschl. Funktionskontrolle
- Nachweis und Zulassungen der verwendeten Materialien (z.B. Brandschutzmörtel)
- Fachunternehmererklärung
- Kennzeichnung jeder Brandschutzklappe vor Ort
Menge: 1,000 psch
Kostengruppe DIN 276 2018-12: 429

**2.4.80 C4 Beschichtung Unterkonstruktion Schwimmbadumgebung**
C4 Beschichtung für Unterkonstruktion wie Rohrbefestigung und Halte- und Tragkonstruktionen aus Stahl, einschl. Schrauben, Gewindestangen, Muttern, Schellen etc. für Heizungsinstallation in Schwimmbadumgebung.
Bauteil, Ausbau:  Ankerschiene, Stahlprofile etc.
Baustoff/Konstruktion Untergrund:  Stahl, verzinkt
Innenbereich, Beschichtungsarbeiten:  Schlussbeschichtung
Beschichtungsstoff Schlussbeschichtung:  Epoxidharzlack
Basis Schlussbeschichtungsstoff:  lösemittelbasiert
Ausführung Schlussbeschichtungsstoff:  als Dickschicht
Ausbildung Beschichtungsoberfläche:  seidenmatt
Transparenz Beschichtungsstoff:  deckend
Tönung Beschichtungsstoff:  sattgetönt
Ausbildung Untergrundfläche:  kantig

Abwicklungsbereich [cm] Bauteil über 20 bis 45
Farbton - RAL nach Wahl
Menge: 50,000 m²
DIN276_06: 419
Kostengruppe DIN 276 2018-12: 429

**2.4.90 Dokumentation C4-Beschichtung**
*** Pauschalposition
Katalog-Nr. 400 - Gewerkeübergreifende Positionen/400-9/ 9. 1. 111.
Baubegleitende Dokumentation der C4-Beschichtung, der vom Auftragnehmer montierten Befestigungskomponenten, Dokumentation der durchgeführten Beschichtungsmaßnahmen in einem eigenen Plan mit Datum und Unterschrift. Vorlage aller Verwendbarkeitsnachweise vor dem Beschichten in einem separaten Ordner bei der Objektüberwachung. Erstellung einer Dokumentation mit folgendem Inhalt:
- Grundrissplan mit Eintragung aller beschichteten Befestigungskomponenten und
- Nummerierung in den Formaten dwg und pdf
- Tabellarische, raumweise Aufstellung als zusammenfassende Übersicht
- Übereinstimmungserklärung zu jeder Beschichtung gemäß abP / abZ, ausdrücklich auch bei Beschichtungsmaßnahmen oder anderen Bauprodukten mit Leistungserklärung
- abZ / abP/ Leistungserklärung / Einbaurichtlinie / technisches Datenblatt der eingesetzten Beschichtung
- Bilddokumentation der Beschichtungsmaßnahmen
- Nachweise der Schichtdickenmessungen
- Eignungsnachweis des zugelassenen Schichtdickenmessgerätes
- Nachweis und Zulassungen von Beschichtungsfabrikaten für Dübel, Tragschienen, Gewindestäbe und Schellen
- Fachunternehmererklärung
Dokumentation in dreifacher Ausführung komplett liefern.
Menge: 1,000 psch
Kostengruppe DIN 276 2018-12: 429

**2.4.100 Koordinationsaufwand Fremdgewerke**
*** Pauschalposition
Katalog-Nr. 400 - Gewerkeübergreifende Positionen/400-9/ 9. 1. 150.
Koordinationsaufwand zur Abstimmung mit Fremdgewerken, die erforderliche Vor- und Nacharbeiten zu leisten haben.
Menge: 1,000 psch
Kostengruppe DIN 276 2018-12: 429

**2.4.110 Anschluss Potentialausgleich herstellen**
*** Pauschalposition
Katalog-Nr. 400 - Gewerkeübergreifende Positionen/400-9/ 9. 1. 160.
Anschluss Potentialausgleich aller elektrisch leitenden Anlagenteile. Abstimmung und Koordination des Fremdgewerkes Elektrotechnik zur Lagefestlegung von zentralen Anschlusspunkten im Rahmen der Montageplanung. Leitungsverbindungen mit Potentialsausgleichsleitungen gemäß VDE-Richtlinien herstellen, einschließlich aller erforderlicher Verbindungs- und Befestigungsmaterialien wie Rohrbandschellen und Kabelösen. Potentialausgleichsmessung und Dokumentation.
Menge: 1,000 psch
Kostengruppe DIN 276 2018-12: 429

**2.4.120 Montageplanung Wärmeversorgungsanlagen**
*** Pauschalposition
Katalog-Nr. 400 - Gewerkeübergreifende Positionen/400-9/ 9. 1. 180.
Montageplanung
'Wärmeversorgungsanlagen'

Auf Grundlage der vom Auftraggeber in diesem LV zur Verfügung gestellten Ausführungspläne muss vom Auftragnehmer die Montage- und Werkstattplanung erbracht werden. Hierzu gehören insbesondere
- Montagepläne
- Werkstattzeichnungen
- Detail- und Befestigungszeichnungen generell und insbesondere für F30 Aufhängungen
- Stromlaufpläne
- Fundamentpläne
- Berücksichtigung und Einarbeitung der spezifischen Einbaudetails der vom AN gewählten Produkte
- Ergänzung der zur Montage erforderlichen Bezugsmaße zum Baukörper
- Erstellen von vermaßten Verteileransichten auf Basis der Hydraulikschemata
- Detailpläne Verrohrung und Hydraulik für angeschlossene Komponenten wie KVS-WRG
- Detailplanung der Geräteanschlüsse
- Detailplanung von Verteileraufbauten
- Ergänzung von erforderlichen Maßen
- Angaben zur Einstellung von Drossel- und Regelorganen
- Hinweise über Platzbedarf für Instandhaltung und Reparaturen z.B. Angaben zu Revisionsöffnungen in Deckenspiegel
- Montagehinweise
- Genaue Typangaben und technische Daten für Einbaukomponenten
- Einbaustellen von Mess-, Regel- und Stellorganen
- Kennzeichnung der Medienströme
- Erstellen von Angaben für Dritte
- Dimensionierung, Berechnung, örtliche Festlegung und Detailplanung von Befestigungen einschließlich Festpunkte für alle Leitungstrassen
- Detailplanung von Kompaktstationen
- Anlagen- und Strangschema
  sowie die Nachrechnung der Anlagen und der einzelnen Bauteile.

Im Rahmen der Montageplanung ist eine Feinabstimmung mit allen am Bau beteiligten Gewerken durchzuführen. Weiterhin ist die gesamte Werkplanung des Architekten zu beachten (z.B. Wandansichten, Deckenspiegel, etc.).
In der Montageplanung sind die Abweichungen zur Ausführungsplanung durch den AN darzustellen und aufzuzeigen. Vor Beginn der Montagearbeiten und Bestellung der Materialien sind diese Montagepläne einschließlich Koordinationsvermerk der am Bau Beteiligten, dem Bauherrn und der Bauleitung vorzulegen. Ein Anspruch auf die Freigabe der Montageplanung besteht jedoch nicht.
Die Montagezeichnungen sind nach den Festlegungen des CAD-Pflichtenheftes des Auftraggebers zu erstellen.
Die Zeichnungsunterlagen sind
'1'
fach als CAD-Farbplot und als CD im dwg/pdf -Format zu übergeben.
Menge: 1,000 psch
Kostengruppe DIN 276 2018-12: 429

**2.4.130 Erstellung eines detaillierten Terminplanes**
*** Pauschalposition
Erstellung eines detaillierten Terminplanes

Grundlage für die Ausführung der vom Bieter auszuführenden Leistungen sind die Termine der Veröffentlichung.

Der AN ist verpflichtet, nach Zuschlagserteilung einen Terminplan zu erstellen und diesen vor Baubeginn dem AG zur Verfügung zu stellen.
Dieser eigene Terminplan des AN muss strukturiert den Terminablauf der einzelnen Gewerke und / oder Bauelemente darstellen und die vorgegebenen Rahmentermine berücksichtigen.
In dem Terminplan sind mindestens folgende Meilensteine zu benennen:

Lieferung und Einbringung Warmwasserbereitung
Fertigstellung Montage UG
Fertigstellung Montage EG
Fertigstellung Montage OG
Inbetriebnahme
Abnahme

Der Terminplan ist während des gesamten Ausführungszeitraumes fortzuschreiben.
Menge: 1,000 psch
Kostengruppe DIN 276 2018-12: 429

**Ausführungsbeschreibung 16 Kernbohrungen**
Katalog-Nr. 400 - Gewerkeübergreifende Positionen/400-7/ 7. 1.
Bei nicht aufgeführten Kernbohrdurchmessern erfolgt die Abrechnung über den nächstgrößeren Durchmesser.

Das Einmessen auf den Rohbaukörper ist einzukalkulieren.

Bei den Deckenbohrungen ist mit Erschwernis durch bereits montierte Bodenwinkel (UW-Profil) zu rechnen, die mit zu durchbohren sind.

Nach Erstellung ist die Kernbohrung UVV-gerecht zu verschließen.

**2.4.140 Kernbohrungen in Beton bis 80 mm, Dicke bis 250 mm**
*** gemäß Ausführungsbeschreibung 16
Katalog-Nr. 400 - Gewerkeübergreifende Positionen/400-7/ 7. 1. 10.
Kernbohrungen in Stahlbetondecken- und Wänden B 35 mit Bewehrungen herstellen, einschließlich sämtlicher erforderlichen Nebenarbeiten, Absaugen des Spülwassers und Schuttabfuhr,
Betondicke bis 250 mm
Durchmesser bis 80 mm.
Menge: 5,000 St
Kostengruppe DIN 276 2018-12: 429

**2.4.150 Kernbohrungen im Mauerwerk bis 80 mm**
*** gemäß Ausführungsbeschreibung 16
Katalog-Nr. 400 - Gewerkeübergreifende Positionen/400-7/ 7. 1. 20.
Kernbohrungen in Mauerwerkswänden herstellen, einschließlich sämtlicher erforderlichen Nebenarbeiten mit Absaugen des Spülwassers und Schuttabfuhr,
Mauerwerksdicke bis 250 mm
Durchmesser bis 80 mm.
Menge: 5,000 St
Kostengruppe DIN 276 2018-12: 429

**2.4.160 Mehrpreis KB 80 mm, für je 1 cm Beton**
Katalog-Nr. 400 - Gewerkeübergreifende Positionen/400-7/ 7. 1. 30.
Mehrpreis für je 1 cm Betondicke,
Durchmesser bis 80 mm.
Menge: 5,000 St
Kostengruppe DIN 276 2018-12: 429

**2.4.170 Mehrpreis KB 80 mm, für je 1 cm Mauerwerk**
Katalog-Nr. 400 - Gewerkeübergreifende Positionen/400-7/ 7. 1. 40.
Mehrpreis für je 1 cm Mauerwerksdicke,
Durchmesser bis 80 mm.
Menge: 5,000 St
Kostengruppe DIN 276 2018-12: 429

**2.4.180 Kernbohrungen in Beton bis 107 mm, Dicke bis 250 mm**
*** gemäß Ausführungsbeschreibung 16
Katalog-Nr. 400 - Gewerkeübergreifende Positionen/400-7/ 7. 1. 70.
Kernbohrungen in Stahlbetondecken- und Wänden B 35 mit Bewehrungen herstellen, einschließlich sämtlicher erforderlichen Nebenarbeiten, Absaugen des Spülwassers und Schuttabfuhr,
Betondicke  bis 250 mm
Durchmesser  bis 107 mm.
Menge: 5,000 St
Kostengruppe DIN 276 2018-12: 429

**2.4.190 Mehrpreis KB 107 mm, für je 1 cm Beton**
Katalog-Nr. 400 - Gewerkeübergreifende Positionen/400-7/ 7. 1. 80.
Mehrpreis für je 1 cm Mehrbetondicke,
Durchmesser 107 mm.
Menge: 5,000 St
Kostengruppe DIN 276 2018-12: 429

**2.4.200 Obermonteur/-in sämtliche Kosten/Zuschläge**
STLB-Bau 2023-10 091, Katalog-Nr. 400 - Gewerkeübergreifende Positionen/400-8/ 8. 1. 10.
Stundenlohnarbeiten durch Obermonteur/-in
der Verrechnungssatz für die jeweilige Arbeitskraft umfasst sämtliche Aufwendungen wie Lohn- und Gehaltskosten, Lohn- und Gehaltsnebenkosten, Zuschläge, lohngebundene und lohnabhängige Kosten, sonstige Sozialkosten, Gemeinkosten, Wagnis und Gewinn.
Menge: 10,000 h
Leistungsbereichkatalog: 091
DIN276-1_08: 399
Kostengruppe DIN 276 2018-12: 429

**2.4.210 Monteur/-in sämtliche Kosten/Zuschläge**
STLB-Bau 2023-10 091, Katalog-Nr. 400 - Gewerkeübergreifende Positionen/400-8/ 8. 1. 40.
Stundenlohnarbeiten durch Monteur/-in
der Verrechnungssatz für die jeweilige Arbeitskraft umfasst sämtliche Aufwendungen wie Lohn- und Gehaltskosten, Lohn- und Gehaltsnebenkosten, Zuschläge, lohngebundene und lohnabhängige Kosten, sonstige Sozialkosten, Gemeinkosten, Wagnis und Gewinn.
Menge: 10,000 h
Leistungsbereichkatalog: 091
DIN276-1_08: 399
Kostengruppe DIN 276 2018-12: 429

**2.4.220 Helfer/-in sämtliche Kosten/Zuschläge**
STLB-Bau 2023-10 091, Katalog-Nr. 400 - Gewerkeübergreifende Positionen/400-8/ 8. 1. 70.
Stundenlohnarbeiten durch Helfer/-in
der Verrechnungssatz für die jeweilige Arbeitskraft umfasst sämtliche Aufwendungen wie Lohn- und Gehaltskosten, Lohn- und Gehaltsnebenkosten, Zuschläge, lohngebundene und lohnabhängige Kosten, sonstige Sozialkosten, Gemeinkosten, Wagnis und Gewinn.
Menge: 10,000 h
Leistungsbereichkatalog: 091
DIN276-1_08: 399
Kostengruppe DIN 276 2018-12: 429

**2.4.230 Selbstklebende Rohrbänder Breite 76mm**
Katalog-Nr. 400 - Gewerkeübergreifende Positionen/400-5/ 5. 1. 10.
Kennzeichnung der Rohrleitungen nach DIN 2403 durch farbige selbstklebende Rohrbänder, licht- und feuchtigkeitsbeständig, wärmebeständig bis min. 70 °C, schwer entflammbar, mit Aufdruck des Durchflussstoffes, Fließrichtungspfeilen und
ggf. Druckangaben, nach den Vorgaben um Rohrleitungen bzw. um die Dämmung der Rohrleitungen in vollem Umfang anbringen.
Breite ca. 76 mm.
Menge: 80,000 m
Kostengruppe DIN 276 2018-12: 429

**2.4.240 Selbstklebende Rohrbänder Breite 100mm**
Katalog-Nr. 400 - Gewerkeübergreifende Positionen/400-5/ 5. 1. 20.
Kennzeichnung der Rohrleitungen nach DIN 2403 durch farbige selbstklebende Rohrbänder, licht- und feuchtigkeitsbeständig, wärmebeständig bis min. 70 °C, schwer entflammbar, mit Aufdruck des Durchflussstoffes, Fließrichtungspfeilen und
ggf. Druckangaben, nach den Vorgaben um Rohrleitungen bzw. um die Dämmung der Rohrleitungen in vollem Umfang anbringen.
Breite ca. 100 mm.
Menge: 50,000 m
Kostengruppe DIN 276 2018-12: 429

**2.4.250 Selbstklebende Rohr-Kennzeichnungspfeile 126 x26mm**
Katalog-Nr. 400 - Gewerkeübergreifende Positionen/400-5/ 5. 1. 30.
Kennzeichnung der Rohrleitungen nach DIN 2403 durch farbige selbstklebende Kennzeichnungspfeile, licht- und feuchtigkeitsbeständig, wärmebeständig bis min. 70 °C, schwer entflammbar, Darstellung des Mediums und der Fließrichtung, an Rohrleitungen bzw. auf der Dämmung der Rohrleitungen anbringen.
Maße ca. 126mm x 26mm.
Menge: 30,000 St
Kostengruppe DIN 276 2018-12: 429

**2.4.260 Selbstklebende Rohr-Kennzeichnungspfeile 179 x37mm**
Katalog-Nr. 400 - Gewerkeübergreifende Positionen/400-5/ 5. 1. 40.
Kennzeichnung der Rohrleitungen nach DIN 2403 durch farbige selbstklebende Kennzeichnungspfeile, licht- und feuchtigkeitsbeständig, wärmebeständig bis min. 70 °C, schwer entflammbar, Darstellung des Mediums und der Fließrichtung, an Rohrleitungen bzw. auf der Dämmung der Rohrleitungen anbringen.
Maße ca. 179mm x 37mm.
Menge: 25,000 St
Kostengruppe DIN 276 2018-12: 429

**2.4.270 Selbstklebende Kanal-Kennzeichnungspfeile 126 x26mm**
Katalog-Nr. 400 - Gewerkeübergreifende Positionen/400-5/ 5. 1. 50.
Kennzeichnung der Lüftungsleitungen nach DIN 2403 durch farbige selbstklebende Kennzeichnungspfeile, licht- und feuchtigkeitsbeständig, wärmebeständig bis min. 70 °C, schwer entflammbar, Darstellung der Luftart und der Luftrichtung, an Lüftungsleitungen bzw. auf der Dämmung der Lüftungsleitungen anbringen.
Maße ca. 126mm x 26mm.
Menge: 25,000 St
Kostengruppe DIN 276 2018-12: 429

**2.4.280 Selbstklebende Kanal-Kennzeichnungspfeile 179 x37mm**
Katalog-Nr. 400 - Gewerkeübergreifende Positionen/400-5/ 5. 1. 60.
Kennzeichnung der Lüftungsleitungen nach DIN 2403 durch farbige selbstklebende Kennzeichnungspfeile, licht- und feuchtigkeitsbeständig, wärmebeständig bis min. 70 °C, schwer entflammbar, Darstellung der Luftart und der Luftrichtung, an Lüftungsleitungen bzw. auf der Dämmung der Lüftungsleitungen anbringen.
Maße ca. 179mm x 37mm.
Menge: 20,000 St
Kostengruppe DIN 276 2018-12: 429

**2.4.290 Bezeichnungsschild mehrschichtig Kunststoff H 18mm B 52mm Schildträger Spannband**
STLB-Bau 2023-10 042, Katalog-Nr. 400 - Gewerkeübergreifende Positionen/400-5/ 5. 2. 10.
Bezeichnungsschild DIN 825, Farbe und Beschriftung nach Angaben des AG, aus mehrschichtigem Kunststoff, Beschriftung einzeilig, gefräst, rechteckig, Höhe 18 mm, Breite 52 mm, Befestigung mit Schildträger aus verzinktem Stahl, Halter und Spannband, Befestigungsuntergrund Rohrumhüllung.
Menge: 10,000 St
Leistungsbereichkatalog: 042
Kostengruppe DIN 276 2018-12: 429

**2.4.300 Bezeichnungsschild mehrschichtig Kunststoff H 37mm B 26mm Schildträger Spannband**
STLB-Bau 2023-10 042, Katalog-Nr. 400 - Gewerkeübergreifende Positionen/400-5/ 5. 2. 20.
Bezeichnungsschild DIN 825, Farbe und Beschriftung nach Angaben des AG, aus mehrschichtigem Kunststoff, Beschriftung 2-zeilig, gefräst, rechteckig, Höhe 37 mm, Breite 26 mm, Befestigung mit Schildträger aus verzinktem Stahl, Halter und Spannband, Befestigungsuntergrund Rohrumhüllung.
Menge: 10,000 St
Leistungsbereichkatalog: 042
Kostengruppe DIN 276 2018-12: 429

**2.4.310 Bezeichnungsschild mehrschichtig Kunststoff H 52mm B 26mm Schildträger Spannband**
STLB-Bau 2023-10 042, Katalog-Nr. 400 - Gewerkeübergreifende Positionen/400-5/ 5. 2. 30.
Bezeichnungsschild DIN 825, Farbe und Beschriftung nach Angaben des AG, aus mehrschichtigem Kunststoff, Beschriftung 3-zeilig, gefräst, rechteckig, Höhe 52 mm, Breite 26 mm, Befestigung mit Schildträger aus verzinktem Stahl, Halter und Spannband, Befestigungsuntergrund Rohrumhüllung.
Menge: 10,000 St
Leistungsbereichkatalog: 042
Kostengruppe DIN 276 2018-12: 429

**2.4.320 Bezeichnungsschild mehrschichtig Kunststoff H 52mm B 148mm Schildträger Spannband**
STLB-Bau 2023-10 042, Katalog-Nr. 400 - Gewerkeübergreifende Positionen/400-5/ 5. 2. 40.
Bezeichnungsschild DIN 825, Farbe und Beschriftung nach Angaben des AG, aus mehrschichtigem Kunststoff, Beschriftung 3-zeilig, gefräst, rechteckig, Höhe 52 mm, Breite 148 mm, Befestigung mit Schildträger aus verzinktem Stahl, Halter und Spannband, Befestigungsuntergrund Rohrumhüllung.
Menge: 10,000 St
Leistungsbereichkatalog: 042
Kostengruppe DIN 276 2018-12: 429

**2.4.330 Bezeichnungsschild Kunststoff H 100mm B 200mm Rohrumhüllung**
Katalog-Nr. 400 - Gewerkeübergreifende Positionen/400-5/ 5. 2. 50.
Bezeichnungsschild DIN 825, Farbe und Beschriftung nach Angaben des AG, aus mehrschichtigem Kunststoff, Beschriftung 3-zeilig, gefräst, rechteckig, Höhe 100 mm, Breite 200 mm, Befestigung mit Schildträger aus verzinktem Stahl, Halter und Spannband, Befestigungsuntergrund Rohrumhüllung.
Menge: 10,000 St
Kostengruppe DIN 276 2018-12: 429

**2.4.340 Bezeichnungsschild Kunststoff H 200mm B 300mm Rohrumhüllung**
Katalog-Nr. 400 - Gewerkeübergreifende Positionen/400-5/ 5. 2. 60.
Bezeichnungsschild DIN 825, Farbe und Beschriftung nach Angaben des AG, aus mehrschichtigem Kunststoff, Beschriftung 3-zeilig, gefräst, rechteckig, Höhe 200 mm, Breite 300 mm, Befestigung mit Schildträger aus verzinktem Stahl, Halter und Spannband, Befestigungsuntergrund Rohrumhüllung.
Menge: 10,000 St
Kostengruppe DIN 276 2018-12: 429

**2.4.350 Bezeichnungsschild mehrschichtig Kunststoff H 18mm B 52mm Schildträger Spannband**
STLB-Bau 2023-10 042, Katalog-Nr. 400 - Gewerkeübergreifende Positionen/400-5/ 5. 2. 70.
Bezeichnungsschild DIN 825, Farbe und Beschriftung nach Angaben des AG, aus mehrschichtigem Kunststoff, Beschriftung einzeilig, gefräst, rechteckig, Höhe 18 mm, Breite 52 mm, Befestigung mit Schildträger aus verzinktem Stahl, Halter und Spannband, Befestigungsuntergrund Mauerwerk.
Menge: 5,000 St
Leistungsbereichkatalog: 042
Kostengruppe DIN 276 2018-12: 429

**2.4.360 Bezeichnungsschild mehrschichtig Kunststoff H 37mm B 26mm Schildträger Spannband**
STLB-Bau 2023-10 042, Katalog-Nr. 400 - Gewerkeübergreifende Positionen/400-5/ 5. 2. 80.
Bezeichnungsschild DIN 825, Farbe und Beschriftung nach Angaben des AG, aus mehrschichtigem Kunststoff, Beschriftung 2-zeilig, gefräst, rechteckig, Höhe 37 mm, Breite 26 mm, Befestigung mit Schildträger aus verzinktem Stahl, Halter und Spannband, Befestigungsuntergrund Mauerwerk.
Menge: 5,000 St
Leistungsbereichkatalog: 042
Kostengruppe DIN 276 2018-12: 429

**2.4.370 Bezeichnungsschild mehrschichtig Kunststoff H 52mm B 26mm Schildträger Spannband**
STLB-Bau 2023-10 042, Katalog-Nr. 400 - Gewerkeübergreifende Positionen/400-5/ 5. 2. 90.
Bezeichnungsschild DIN 825, Farbe und Beschriftung nach Angaben des AG, aus mehrschichtigem Kunststoff, Beschriftung 3-zeilig, gefräst, rechteckig, Höhe 52 mm, Breite 26 mm, Befestigung mit Schildträger aus verzinktem Stahl, Halter und Spannband, Befestigungsuntergrund Mauerwerk.
Menge: 5,000 St
Leistungsbereichkatalog: 042
Kostengruppe DIN 276 2018-12: 429

**2.4.380 Bezeichnungsschild mehrschichtig Kunststoff H 52mm B 148mm Schildträger Spannband**
STLB-Bau 2023-10 042, Katalog-Nr. 400 - Gewerkeübergreifende Positionen/400-5/ 5. 2. 100.
Bezeichnungsschild DIN 825, Farbe und Beschriftung nach Angaben des AG, aus mehrschichtigem Kunststoff, Beschriftung 3-zeilig, gefräst, rechteckig, Höhe 52 mm, Breite 148 mm, Befestigung mit Schildträger aus verzinktem Stahl, Halter und Spannband, Befestigungsuntergrund Mauerwerk.
Menge: 5,000 St
Leistungsbereichkatalog: 042
Kostengruppe DIN 276 2018-12: 429

**2.4.390 Bezeichnungsschild Kunststoff H 100mm B 200mm Mauerwerk**
Katalog-Nr. 400 - Gewerkeübergreifende Positionen/400-5/ 5. 2. 110.
Bezeichnungsschild DIN 825, Farbe und Beschriftung nach Angaben des AG, aus mehrschichtigem Kunststoff, Beschriftung 3-zeilig, gefräst, rechteckig, Höhe 100 mm, Breite 200 mm, Befestigung mit Schildträger aus verzinktem Stahl, Halter und Spannband, Befestigungsuntergrund Mauerwerk.
Menge: 10,000 St
Kostengruppe DIN 276 2018-12: 429

**2.4.400 Bezeichnungsschild Kunststoff H 200mm B 300mm Mauerwerk**
Katalog-Nr. 400 - Gewerkeübergreifende Positionen/400-5/ 5. 2. 120.
Bezeichnungsschild DIN 825, Farbe und Beschriftung nach Angaben des AG, aus mehrschichtigem Kunststoff, Beschriftung 3-zeilig, gefräst, rechteckig, Höhe 200 mm, Breite 300 mm, Befestigung mit Schildträger aus verzinktem Stahl, Halter und Spannband, Befestigungsuntergrund Mauerwerk.
Menge: 10,000 St
Kostengruppe DIN 276 2018-12: 429

**2.4.410 Schilderschiene**
STLB-Bau 2023-10 042, Katalog-Nr. 400 - Gewerkeübergreifende Positionen/400-5/ 5. 2. 250.
Schilderschiene zur Aufnahme von Bezeichnungsschildern, Befestigung mit Schrauben, aus verzinktem Winkelstahl 50/30/5 mm.
Menge: 20,000 m
Leistungsbereichkatalog: 042
Kostengruppe DIN 276 2018-12: 429

**2.4.420 Bezeichnungsschild rund, 40 mm**
Katalog-Nr. 400 - Gewerkeübergreifende Positionen/400-5/ 5. 2. 260.
Bezeichnungsschild rund, Durchmesser 40 mm, aus PVC-Folie, Farbe weiß, selbstklebend, mit Beschriftung.
Menge: 10,000 St
Kostengruppe DIN 276 2018-12: 429

**2.4.430 Farbkennzeichnung Richtungspfeile Heizung**
STLB-Bau 2023-10 041, Katalog-Nr. 400 - Gewerkeübergreifende Positionen/400-5/ 5. 2. 269.5
Farbkennzeichnung DIN 2404 des Heizungsleitungs-Rücklaufs, Kennzeichnung der Fließrichtung durch Richtungspfeile.
Menge: 40,000 St
Leistungsbereichkatalog: 041
DIN276-1_08: 422
DIN276_06: 422
Kostengruppe DIN 276 2018-12: 429
DIN276_81: 32300
DIN276_93: 422

**2.4.440 Farbkennzeichnung Beschilderung Richtungspfeile Heizung schrauben**
STLB-Bau 2023-10 041, Katalog-Nr. 400 - Gewerkeübergreifende Positionen/400-5/ 5. 2. 269.6
Farbkennzeichnung DIN 2404 des Heizungsleitungs-Rücklaufs, Kennzeichnung durch Beschilderung und Angabe der Fließrichtung durch Richtungspfeile, Schild-Maße mind. H/B 40/100 mm, Befestigung mit Schrauben.
Menge: 40,000 St
Leistungsbereichkatalog: 041
DIN276-1_08: 422
DIN276_06: 422
Kostengruppe DIN 276 2018-12: 429
DIN276_81: 32300
DIN276_93: 422

### Bereich 3 Raumheizflächen - KG 423

#### Abschnitt 3.1 Heizkörper und Zubehör

**Ausführungsbeschreibung 17 Flachheizkörper**
Katalog-Nr. 420 - Wärmeversorgungsanlagen/423/ 5.10.
Heizkörperbefestigung gemäß VDI 6036,
Anforderungsklasse III.

**3.1.10 Flachheizkörper Stahl glatt Seitent. H 500-550mm L 1200-1300mm Typ11**
*** gemäß Ausführungsbeschreibung 17
STLB-Bau 2023-10 041, Katalog-Nr. 420 - Wärmeversorgungsanlagen/423/ 5.10. 60.
Flachheizkörper (Plattenheizkörper), aus Stahl, Wärmeleistung geprüft DIN EN 442-2, mit Registrierung, Oberfläche glatt, mit Seitenteil und Abdeckgitter, Bauhöhe über 500 bis 550 mm, Baulänge über 1200 bis 1300 mm, Typ 11, max. Betriebsüberdruck 0,6 MPa (6 bar), mit Grundbeschichtung DIN 55900-1 und Deckbeschichtung DIN 55900-2 als Pulverbeschichtung, Farbton weiß, einschl. Befestigungszubehör und Einbauventil mit Voreinstellung für Feinstregulierung, Befestigung nach Anforderungsklasse 3, VDI 6036, Ausführung gemäß Einzelbeschreibung,
Einzelbeschreibungs-Nr 'Bauhöhe: 500 mm
Baulänge: 1200 mm
Mindest-Norm-Wärmeleistung: 383W'
Menge: 1,000 St
Leistungsbereichkatalog: 041
DIN276-1_08: 423
DIN276_06: 423
Kostengruppe DIN 276 2018-12: 423

**3.1.20 Flachheizkörper Stahl glatt Seitent. H 500-550mm L 900-950mm Typ22**
*** gemäß Ausführungsbeschreibung 17
STLB-Bau 2023-10 041, Katalog-Nr. 420 - Wärmeversorgungsanlagen/423/ 5.12. 80.
Flachheizkörper (Plattenheizkörper), aus Stahl, Wärmeleistung geprüft DIN EN 442-2, mit Registrierung, Oberfläche glatt, mit Seitenteil und Abdeckgitter, Bauhöhe über 500 bis 550 mm, Baulänge über 900 bis 950 mm, Typ 22, max. Betriebsüberdruck 0,6 MPa (6 bar), mit Grundbeschichtung DIN 55900-1 und Deckbeschichtung DIN 55900-2 als Pulverbeschichtung, Farbton weiß, einschl. Befestigungszubehör und Einbauventil mit Voreinstellung für Feinstregulierung, Befestigung nach Anforderungsklasse 3, VDI 6036, Ausführung gemäß Einzelbeschreibung,
Einzelbeschreibungs-Nr 'Bauhöhe: 500 mm
Baulänge: 900 mm
Mindest-Norm-Wärmeleistung: 632 W'
Menge: 1,000 St
Leistungsbereichkatalog: 041
DIN276-1_08: 423
DIN276_06: 423
Kostengruppe DIN 276 2018-12: 423

**3.1.30 Flachheizkörper Stahl glatt Seitent. H 600-650mm L 1000-1100mm Typ22**
*** gemäß Ausführungsbeschreibung 17
STLB-Bau 2023-10 041, Katalog-Nr. 420 - Wärmeversorgungsanlagen/423/ 5.12. 80.
Flachheizkörper (Plattenheizkörper), aus Stahl, Wärmeleistung geprüft DIN EN 442-2, mit Registrierung, Oberfläche glatt, mit Seitenteil und Abdeckgitter, Bauhöhe über 600 bis 650 mm, Baulänge über 1000 bis 1100 mm, Typ 22, max. Betriebsüberdruck 0,6 MPa (6 bar), mit Grundbeschichtung DIN 55900-1 und Deckbeschichtung DIN 55900-2 als Pulverbeschichtung, Farbton weiß, einschl. Befestigungszubehör und Einbauventil mit Voreinstellung für Feinstregulierung, Befestigung nach Anforderungsklasse 3, VDI 6036, Ausführung gemäß Einzelbeschreibung,
Einzelbeschreibungs-Nr 'Bauhöhe: 600 mm
Baulänge: 1000 mm
Mindest-Norm-Wärmeleistung: 763 W'
Menge: 1,000 St
Leistungsbereichkatalog: 041
DIN276-1_08: 423
DIN276_06: 423
Kostengruppe DIN 276 2018-12: 423

**3.1.40 Flachheizkörper Stahl glatt Seitent. H 600-650mm L 1400-1500mm Typ22**
*** gemäß Ausführungsbeschreibung 17
STLB-Bau 2023-10 041, Katalog-Nr. 420 - Wärmeversorgungsanlagen/423/ 5.12. 80.
Flachheizkörper (Plattenheizkörper), aus Stahl, Wärmeleistung geprüft DIN EN 442-2, mit Registrierung, Oberfläche glatt, mit Seitenteil und Abdeckgitter, Bauhöhe über 600 bis 650 mm, Baulänge über 1400 bis 1500 mm, Typ 22, max. Betriebsüberdruck 0,6 MPa (6 bar), mit Grundbeschichtung DIN 55900-1 und Deckbeschichtung DIN 55900-2 als Pulverbeschichtung, Farbton weiß, einschl. Befestigungszubehör und Einbauventil mit Voreinstellung für Feinstregulierung, Befestigung nach Anforderungsklasse 3, VDI 6036, Ausführung gemäß Einzelbeschreibung,
Einzelbeschreibungs-Nr 'Bauhöhe: 600 mm
Baulänge: 1400 mm
Mindest-Norm-Wärmeleistung: 1335 W'
Menge: 1,000 St
Leistungsbereichkatalog: 041
DIN276-1_08: 423
DIN276_06: 423
Kostengruppe DIN 276 2018-12: 423

**3.1.50 Zulage für Beschichtung**
Zulage für Beschichtung vorgenannter Flachheizkörper, Lackierung/Beschichtung in lackierter Ausführung. Farbe des Decklacks: RAL nach Wahl des AG
Menge: 4,000 St
Kostengruppe DIN 276 2018-12: 423

**3.1.60 Heizkörperverschraubung Messing vernickelt Doppelanschluss Eckausführung Absperr. Entleerung DN15**
STLB-Bau 2023-10 041, Katalog-Nr. 420 - Wärmeversorgungsanlagen/423/ 5. 3. 20.
Heizkörperverschraubung, Gehäuse aus Messing, vernickelt, für Doppelanschluss Eckausführung, für Wasser bis 120 Grad C, Nenndruck 1 MPa (10 bar), mit Absperrung und Entleerung, DN 15.
Menge: 4,000 St
Leistungsbereichkatalog: 041
DIN276_06: 423
Kostengruppe DIN 276 2018-12: 423

**3.1.70 Thermostatisches Heizkörperventil 2-Rohr-Installation Messing vernickelt Winkeleckausführung Voreinstellung autom. Durchfl.regelung DN15**
STLB-Bau 2023-10 041, Katalog-Nr. 420 - Wärmeversorgungsanlagen/423/ 5. 3. 42.
Thermostatisches Heizkörperventil, DIN EN 215, für 2-Rohr-Installation, Gehäuse aus Messing, vernickelt, Winkeleckausführung, mit Gewindeanschluss und Anschlussverschraubung, für Wasser bis 120 Grad C, Nenndruck 1 MPa (10 bar), Spindelabdichtung wechselbar ohne Systementleerung, mit Voreinstellung, automatische Durchflussregelung, Durchflusseinstellung direkt prüfbar, DN 15.
Menge: 4,000 St
Leistungsbereichkatalog: 041
DIN276-1_08: 423
Kostengruppe DIN 276 2018-12: 423

**Ausführungsbeschreibung 18 Heizkörperbefestigung Standard**
Katalog-Nr. 420 - Wärmeversorgungsanlagen/423/ 5. 3.
Der Wandabstand beträgt standardmäßig 4 bis 5 cm. Die Anzahl der Befestigungen ist abhängig vom Hersteller und muss entsprechend ausgezählt werden.

**3.1.80 Wandkonsole Flachheizkörper verstellbar körperschallgedämmt Mauer - Standard**
*** gemäß Ausführungsbeschreibung 18
STLB-Bau 2023-10 041, Katalog-Nr. 420 - Wärmeversorgungsanlagen/423/ 5. 3. 60.
Wandkonsole, für Flachheizkörper (Plattenheizkörper), verstellbar, körperschallgedämmt, Befestigung nach Anforderungsklasse 3, VDI 6036, mit Platte, Klemmstück für Heizkörper, Schrauben und Dübeln, einschl. Herstellen der Löcher, Befestigungsuntergrund Mauerwerk.
Menge: 4,000 St
Leistungsbereichkatalog: 041
DIN276-1_08: 423
DIN276_06: 423
Kostengruppe DIN 276 2018-12: 423

**3.1.90 Thermostatkopf eingebautes Messelement Frostschutzstell. begrenz- blockierbar**
STLB-Bau 2023-10 041, Katalog-Nr. 420 - Wärmeversorgungsanlagen/423/ 5. 3. 110.
Thermostatkopf, DIN EN 215, mit eingebautem Messelement, Medium Flüssigkeit, mit Gewindeanschluss, bis 120 Grad C, mit Frostschutzstellung, begrenzbar und blockierbar, Temperaturbereich 5 bis 26 Grad.
Menge: 4,000 St
Leistungsbereichkatalog: 041
DIN276-1_08: 423
DIN276_06: 423
Kostengruppe DIN 276 2018-12: 423

**3.1.100 Heizkörperentlüftung Messing Stopfen Auslaufkopf drehbar R1/2**
STLB-Bau 2023-10 041, Katalog-Nr. 420 - Wärmeversorgungsanlagen/423/ 5. 3. 170.
Heizkörperentlüftung, aus Messing, als Stopfen, bis 120 Grad C, Nenndruck 1 MPa (10 bar), mit Auslaufkopf, drehbar, R 1/2.
Menge: 4,000 St
Leistungsbereichkatalog: 041
DIN276_06: 423
Kostengruppe DIN 276 2018-12: 423

**3.1.110 Heizkörper Entlüftungsschlüssel**
Katalog-Nr. 420 - Wärmeversorgungsanlagen/423/ 5. 3. 180.
Heizkörper Entlüftungsschlüssel als Steckschlüssel für Entlüftungsventile und -stopfen, aus Metall, vernickelt, Innenvierkant ca. 5mm.
Menge: 2,000 St
Leistungsbereichkatalog: 041
DIN276_06: 423
Kostengruppe DIN 276 2018-12: 423

**3.1.120 Rosette Kunststoff AD 12-15mm**
STLB-Bau 2023-10 041, Katalog-Nr. 420 - Wärmeversorgungsanlagen/423/ 5. 3. 200.
Rosette aus Kunststoff, Farbton weiß, für Außendurchmesser 12 bis 15 mm.
Menge: 4,000 St
Leistungsbereichkatalog: 041
DIN276_06: 423
Kostengruppe DIN 276 2018-12: 423

**3.1.130 Doppelrosette Kunststoff AD 12-15mm**
STLB-Bau 2023-10 041, Katalog-Nr. 420 - Wärmeversorgungsanlagen/423/ 5. 3. 230.
Doppelrosette aus Kunststoff, Farbton weiß, für Außendurchmesser 12 bis 15 mm, Stichmaß 40 mm.
Menge: 4,000 St
Leistungsbereichkatalog: 041
DIN276_06: 423
Kostengruppe DIN 276 2018-12: 423

**3.1.140 Zulage Ausrichten Heizkörperanschlussleitungen**
Katalog-Nr. 420 - Wärmeversorgungsanlagen/423/ 5. 3. 250.
Zulage für das Ausrichten von Heizkörperanschlussleitungen in Wandschlitzen, in Leichtbauwänden, auf dem Rohfußboden oder bei Auf-Putzmontagen einschließlich Heizkörperschablone für die Vor- und Rücklaufleitung. Abrechnung pro Heizkörper.
Menge: 4,000 St
Leistungsbereichkatalog: 041
DIN276_06: 423
Kostengruppe DIN 276 2018-12: 423

**3.1.150 Ein-u.Ausbauen**
Katalog-Nr. 420 - Wärmeversorgungsanlagen/423/ 5. 3. 260.
Einmaliges Ausbauen und Wiedereinbauen für Maler- und Putzarbeiten von Heizkörpern innerhalb der Ausführungszeit,
einschl. Schützen der Anschlüsse von Heizkörpern und Rohren gegen Verschmutzung sowie Erneuerung der Anschlussdichtungen, Heizkörper an vorgegebener Stelle lagern,
Heizkörper aus Stahl, in Gruppen von 1 bis 10 Heizkörpern.
Einschl. Entleeren und Füllen der Anlage.
Menge: 4,000 St
Leistungsbereichkatalog: 041
DIN276_06: 423
Kostengruppe DIN 276 2018-12: 423

**3.1.160 Heizkörper einregulieren - Neubau**
Katalog-Nr. 420 - Wärmeversorgungsanlagen/423/ 5. 3. 275.
Heizkörper einregulieren im Neubau vor der Inbetriebnahme, Einstellung des Regelorgans am Heizkörper auf nach  hydraulischem Abgleich berechnetem Einstellwert.
Menge: 4,000 St
Leistungsbereichkatalog: 041
DIN276_06: 423
Kostengruppe DIN 276 2018-12: 423

**3.1.170 Dokumentation hydr. Abgl. Papier Datenträger**
STLB-Bau 2023-10 041, Katalog-Nr. 420 - Wärmeversorgungsanlagen/423/ 5. 3. 280.
Dokumentation des Hydraulischen Abgleiches in Papierform und auf Datenträger, Ordner DIN A4 geheftet und auf Datenträger.
Menge: 1,000 St
Leistungsbereichkatalog: 041
DIN276_06: 423
Kostengruppe DIN 276 2018-12: 423

#### Abschnitt 3.2 Wärmebänke und Zubehör

**Ausführungsbeschreibung 19 Wärmebänke**
Die Leistungsdaten basieren im Hinblick auf variable Beläge bis zu einem max. Wärmedurchlasswiderstand von 0,05 (m²*K)/W, geeignet zur individuellen Leistungsanpassung.

Die Systemkomponenten:

- Rohr PE-Xa 14x2 aus hochdruckvernetztem Polyethylen nach Verfahren Engel, Rohr gemäß DIN 16892 und DIN EN ISO 15875, sauerstoffdicht nach DIN 4726, DIN.-Reg.-Nr.: 3V210 PE-X für Verlegeabstände Vz 10, 15, 20.
- Wandoberflächentemperaturen im wärmephysiologisch zugelassenen Bereich, zur Aufnahme von Belägen.

Die erforderlichen Geräte und Werkzeuge sind in die Einheitspreise einzukalkulieren.

**3.2.10 PE-Xa Rohr 14x2,0**
*** gemäß Ausführungsbeschreibung 19
PE-Xa Rohr 14x2,0 FH/K 6bar sauerstoffdicht, als Ringmaterial zur Verwendung als Flächenheizungsrohr, Verbindung mit Pressfitting-Technik oder Klemmverschraubungen.
Werkstoff: PE-Xa Rohr aus hochdruckvernetztem Polyethylen nach Verfahren Engel, nach DIN 16892 und DIN ISO 15875, sauerstoffdicht nach DIN 4726

Max. Betriebstemperatur:  70°C
Anwendungsklasse:  6 bar
Menge: 495,000 m
Kostengruppe DIN 276 2018-12: 423

**3.2.20 Fix Klemmschiene 14mm c/c50 mm 2,5m**
*** gemäß Ausführungsbeschreibung 19
Fix Klemmschiene 14mm c/c50mm 2,5m zur Befestigung und Fixierung der Rohre.

Für Verlegeabstände: Vz 10, 15, 20
Werkstoff. Kunststoff
Farbe: verkehrsgrau, ca. RAL 7042
Menge: 40,000 m
Kostengruppe DIN 276 2018-12: 423

**3.2.30 Randdämmstreifen**
*** gemäß Ausführungsbeschreibung 19
Randdämmstreifen 80 mm, mit Folienschürze und Klebestreifen für die normgerechte Trennung der Ausgleichsschicht zu angrenzenden Bauteilen bei Fußbodenkonstruktionen, mit rückseitigen Klebestreifen zur Sicherung gegen Lageveränderung, mit Folienschürze und Selbstklebestreifen zur sicheren Abdichtung zum Untergrund
Werkstoff: geschlossenzelliges Polyethylen PE-LD, mit aufkaschierter PE-Folie
Baustoffklasse: B2
Menge: 55,000 m
Kostengruppe DIN 276 2018-12: 423

**3.2.40 Bewegungsfugenprofil**
*** gemäß Ausführungsbeschreibung 19
Bewegungsfugenprofil 40 mm, mit selbstklebenden T-Fuß für die normgerechte Herstellung von Bewegungsfugen und im gesamten Querschnitt der Ausgleichmasse, mit selbstklebendem T-Fuß.

Werkstoff: geschlossenzelliges Polyethylen mit beidseitiger Hartfolie aus PET und T-Fuß mit Selbstklebestreifen.
Baustoffklasse: B2
Menge: 30,000 m
Kostengruppe DIN 276 2018-12: 423

**3.2.50 Estrich- und Mörtelbettzusatzkomponente**
*** gemäß Ausführungsbeschreibung 19
Estrich- und Mörtelbettzusatzkomponente zur Erhöhung der Estrichgüte und des Wasserrückhaltevermögens in flüssiger Form. Verbrauch ca. 0,2l/m² bei Estrichstärke 7cm.
Menge: 10,000 l
Kostengruppe DIN 276 2018-12: 423

**3.2.60 Heizflächenheizung einregulieren**
*** Pauschalposition
*** gemäß Ausführungsbeschreibung 19
Einregulierung der Wärmeleistung durch hydraulischen Abgleich der Regelorgane an den Heizflächen.
Messen der Vorlauf-, Rücklauf- und Raumtemperatur.
Nach Vergleichen der Meß- und Einstellwerte sind die Wassermengen bei Abweichungen durch Veränderung der Einstellung an den Regelorganen abzugleichen.
Wiederholung der Messung mit Korrektur des Protokolls und ggf. Nacheinstellung zur kalten Jahreszeit.

Erstellung eines Anlageprotokolls mit folgenden Angaben:

- Heizflächengröße
- Normwärmeleistung
- Einstellwert des Regelorgans an der Heizfläche
- Raumtemperatur
- Vor. Und Rücklauftemperatur an der Heizfläche

Die Veränderung der Einstellung (Abgleich) ist so lange zu wiederholen, bis die Anlage einreguliert ist.
Die Änderung ist in das Anlagenprotokoll einzutragen.
Das Protokoll ist dreifach dem Auftraggeber zu übergeben.

Heizflächenheizung zum Einregulieren:
- 8 Wärmebänke, aufgeteilt auf 2 Verteiler, je ein Heizkreis pro Wärmebank
Menge: 1,000 psch
Kostengruppe DIN 276 2018-12: 423

**3.2.70 Entleeren, Füllen und Entlüften sowie Druckprüfung und Dokumentation**
*** Pauschalposition
*** gemäß Ausführungsbeschreibung 19
Entleeren, Füllen und Entlüften sowie Druckprüfung und Dokumentation der Heizungsanlage, Wärmebänke in Teilabschnitten je Heizkreis, Anzahl der Heizkreise 8, nach Abstimmung mit der Bauleitung und Gewerk Rohbau einschl. Stellung der erforderlichen Materialien.
Menge: 1,000 psch
Kostengruppe DIN 276 2018-12: 423

**3.2.80 Heizkreisverteiler als Kompaktverteiler, HK-Verteiler: Wärmebänke 1**
Heizkreisverteiler als Kompaktverteiler, Anlage Wärmebänke 1
Zweiteiliger Grundkörper aus Edelstahlspezialprofil mit integrierter Ventiltechnik mit Ansteuerung 0-10V und 24V Spannungsversorgung. Im Vorlauf feinst regulierende und absperrbare Durchflussmengenanzeiger 0-4 l/min.

Einschl.
2 St. Entlüftungsventile
2 St. Drehbare Füll- und Entleerungshähne
Verteilerhalter mit Schalldämmeinlage
Befestigung und Bezeichnungsschild
Anschlussverschraubung
Klemmringverschraubung ½''
Eckkugelhahnset 1''

Anzahl der HK:  3
Heizkreisanschlüsse:  ½''
Heizkreisabstand:  50 mm
Verteilerabstand:  225 mm
Anschluss:  ½''

Komplett liefern und aufstellen, einschl. Anbindung der PE-Xa Rohre.
Menge: 1,000 St
Kostengruppe DIN 276 2018-12: 423

**3.2.90 Heizkreisverteiler als Kompaktverteiler, HK-Verteiler: Wärmebänke 2**
Heizkreisverteiler als Kompaktverteiler, Anlage Wärmebänke 2
Zweiteiliger Grundkörper aus Edelstahlspezialprofil mit integrierter Ventiltechnik mit Ansteuerung 0-10V und 24V Spannungsversorgung. Im Vorlauf feinst regulierende und absperrbare Durchflussmengenanzeiger 0-4 l/min.

Einschl.
2 St. Entlüftungsventile
2 St. Drehbare Füll- und Entleerungshähne
Verteilerhalter mit Schalldämmeinlage
Befestigung und Bezeichnungsschild
Anschlussverschraubung
Klemmringverschraubung ½''
Eckkugelhahnset 1''

Anzahl der HK:  5
Heizkreisanschlüsse:  ½''
Heizkreisabstand:  50 mm
Verteilerabstand:  225 mm
Anschluss:  ½''

Komplett liefern und aufstellen, einschl. Anbindung der PE-Xa Rohre.
Menge: 1,000 St
Kostengruppe DIN 276 2018-12: 423

**3.2.100 Gelöteter Plattenwärmeübertrager**
Gelöteter Plattenwärmeübertrager aus Edelstahl (1.4404) mit Gewindeanschluss.

Geprüft gemäß Richtlinie für Druckgeräte 97/23/EG.

Für Anlage - Wärmebänke

Leistung  1 kW
Eintrittstemperatur Primär  70 °C
Austrittstemperatur Primär  40 °C
Eintrittstemperatur Sekundär  30 °C
Austrittstemperatur Sekundär  40 °C
Volumenstrom Primär/Sekundär  0,03/0,09 m³/h
Druckverlust Primär:  25 kPa
Druckverlust Sekundär:  25 kPa
Tiefe:  ca. 32 mm
Breite:  ca. 81 mm
Höhe:  ca. 164 mm
Zul. Betriebsdruck:  30 bar
Zul. Betriebstemperatur:  230 °C
Anschlüsse:  ¾''

einschließlich Wärmedämmung bestehend aus zwei stabilen PU-Halbschalen mit Verbindungsklammern, einfach montierbar, Anschlussverschraubungen.

Außenmaterial  PS
Menge: 1,000 St
Kostengruppe DIN 276 2018-12: 423

### Bereich 4 Wärmeversorgungsanlagen, Sonstiges - KG 429

#### Abschnitt 4.1 Winterbaubeheizung

**4.1.10 Mobile Wärmezentrale 300 kW**
Mobile Wärmezentrale 300 kW bestehend aus:
Heizungskessel, Heizungsbrenner, Plattenwärmetauscher, Umwälzpumpe, Sicherheitstemperaturbegrenzer, Abgaskamin

Technische Daten der Mobilen Wärmezentrale:

Heizungsbereich:  bis 300 kW
Heizungsart:  mit Öl
Elektroanschluss:  230 V
Absicherung:  16 A
Sicherheitsventil:  3 bar
Flüssigkeitstank:  1.500 Liter
Frostschutzsicherung:  elektrisches Heizgebläse
Temperaturbereich:  bis 90°C
Verbindungsleitung:  DN 50 Flexschlauch
Verbindungsleitung:  15 m

Inclusive technische Einweisung und Kleinstmaterialien.

Lieferung und Aufstellung der Mobile Wärmezentrale auf Anordnung der Bauleitung betriebsfertig anschließen, einschl. Eltanschluss und Verlegen der Schläuche.
Menge: 4,000 St
DIN276_06: 423
Kostengruppe DIN 276 2018-12: 423

**4.1.20 Nachbefüllen der Mobilen Wärmezentrale**
Nachbefüllen der Öltanks der Mobilen Wärmezentrale auf Anordnung der Bauleitung, 2 x im Monat über die Mietezit

Die Abrechnung des Kraftstoffs erfolgt nach dem aktuellen Tagespreis.
Menge: 96,000 St
DIN276_06: 423
Kostengruppe DIN 276 2018-12: 423

**4.1.30 Winterbaubeheizung 25 kW Lufterhitzer**
Winterbaubeheizung, bestehend aus einem mobilen,
indirekt beheizbaren Lufterhitzer (Umluftbetrieb)
im Gehäuse und auf Rollen.

Technische Daten des Warmlufterhitzers:

Luftvolumenstrom:  bis ca. 1.900 m³/h
Wärmeleistung:  25 kW
Drehzahl:  1350 U/min
Leistungsaufnahme:  170 W / 0,78 A
Schalldruckpegel:  55 dB(A)
Heizmedium PWW  90/70 °C
Gewicht  ca. 30 kg
Stromanschluss  230 V 50 Hz IP54
Temperatureinstellbereich:  5-30 °C
Anschluss:  1"

Warmlufterhitzer komplett liefern, einschl. ELT-Verkabelung vom Motorschutzschaltgerät zum Warmlufterhitzer,
Leitungslänge ca. 20m, Raumthermostat sowie Motorvollschutzschalter.
Heizungsseitiger Anschluss mittels flexibler Leitung PN 6, Länge: ca. bis 3m, sowie Einbau zweier Kugelhähne 1" inkl. Entleerung und Entlüftung einschl. Klein-Dichtungs-
und Befestigungsmaterial und Inbetriebnahme.
Montage nur auf Anforderung der Bauleitung. Demontage des
Lufterhitzer nach Beendigung der Heizperiode,
einschl. Entleerung und Abtransport von der Baustelle.
Menge: 6,000 St
DIN276_06: 423
Kostengruppe DIN 276 2018-12: 423

**4.1.40 Winterbaubeheizung 50 kW Lufterhitzer**
Winterbaubeheizung, bestehend aus einem mobilen,
indirekt beheizbaren Lufterhitzer (Umluftbetrieb)
im Gehäuse und auf Rollen.

Technische Daten des Warmlufterhitzers:

Luftvolumenstrom:  bis ca. 3.450 m³/h
Wärmeleistung:  50 kW
Drehzahl:  1.350 U/min
Leistungsaufnahme:  300 W / 1,3 A
Schalldruckpegel:  59 dB(A)
Heizmedium PWW  90/70 °C
Gewicht  ca. 40 kg
Stromanschluss  230 V 50 Hz IP54
Temperatureinstellbereich:  5-30 °C
Anschluss:  1"

Warmlufterhitzer komplett liefern, einschl. ELT-Verkabelung vom Motorschutzschaltgerät zum Warmlufterhitzer,
Leitungslänge ca. 20m, Raumthermostat sowie Motorvollschutzschalter.
Heizungsseitiger Anschluss mittels flexibler Leitung PN 6, Länge: ca. bis 3m, sowie Einbau zweier Kugelhähne 1" inkl. Entleerung und Entlüftung einschl. Klein-Dichtungs-
und Befestigungsmaterial und Inbetriebnahme.
Montage nur auf Anforderung der Bauleitung. Demontage des
Lufterhitzer nach Beendigung der Heizperiode,
einschl. Entleerung und Abtransport von der Baustelle.
Menge: 3,000 St
DIN276_06: 423
Kostengruppe DIN 276 2018-12: 423

**4.1.50 Umsetzen der Winterbaubeheizung**
Umsetzen der Winterbaubeheizung auf Anordnung der Bauleitung.
Menge: 8,000 St
DIN276_06: 423
Kostengruppe DIN 276 2018-12: 423

**4.1.60 Kontrolle**
*** Pauschalposition
Kontrolle der Lufterhitzer auf Funktion, 1 mal pro Woche.
Menge: 1,000 psch
Kostengruppe DIN 276 2018-12: 423

**4.1.70 Entleeren und Demontage**
*** Pauschalposition
Entleeren und Demontage der provisorischen Anschlussverrohrung der Winterbaubeheizung inkl. Befestigungsmaterial und Entsorgung.
Menge: 1,000 psch
Kostengruppe DIN 276 2018-12: 423

**Ausführungsbeschreibung 20 Präzisionsstahlrohr Feuchtraum**
Katalog-Nr. 420 - Wärmeversorgungsanlagen/422-1/ 3. 3.
Die Herstellerrichtlinien zur Verlegung in Feuchträumen (Schwimmbäder o. ä.) bzw. unter Putz, sind zu beachten und in die Einheitspreise einzukalkulieren (z. B. Korrosionsschutz).

Die in dieser Ausführungsbeschreibung beschriebenen Inhalte sind in die folgenden Einzelpositionen einzukalkulieren.

**4.1.80 Rohr Präzisionsstahlrohr geschweißt verz Heizungswasser AD 35mm Pressen**
*** gemäß Ausführungsbeschreibung 20
STLB-Bau 2023-10 041, Katalog-Nr. 420 - Wärmeversorgungsanlagen/422-1/ 3. 3. 50.
Rohrleitung aus Präzisionsstahlrohr DIN EN 10305-3, geschweißt, außen verzinkt, Stahlsorte E195 (Werkstoff-Nr 1.0034), DIN EN 10305, für Heizungswasser, Außendurchmesser 35 mm, Wanddicke 1,5 mm, Verbindung durch Pressen, Form- und Verbindungsstücke werden gesondert vergütet, Rohrbefestigungen werden gesondert vergütet, Verlegung in Gebäuden, Arbeitshöhe des Montageortes bis 3,5 m über der Standfläche des hierfür erforderlichen Gerüstes.
Menge: 20,000 m
Leistungsbereichkatalog: 041
DIN276-1_08: 422
DIN276_06: 422
Kostengruppe DIN 276 2018-12: 422
DIN276_81: 32300
DIN276_93: 422

**4.1.90 Rohr Präzisionsstahlrohr geschweißt verz Heizungswasser AD 42mm Pressen**
*** gemäß Ausführungsbeschreibung 20
STLB-Bau 2023-10 041, Katalog-Nr. 420 - Wärmeversorgungsanlagen/422-1/ 3. 3. 60.
Rohrleitung aus Präzisionsstahlrohr DIN EN 10305-3, geschweißt, außen verzinkt, Stahlsorte E195 (Werkstoff-Nr 1.0034), DIN EN 10305, für Heizungswasser, Außendurchmesser 42 mm, Wanddicke 1,5 mm, Verbindung durch Pressen, Form- und Verbindungsstücke werden gesondert vergütet, Rohrbefestigungen werden gesondert vergütet, Verlegung in Gebäuden, Arbeitshöhe des Montageortes bis 3,5 m über der Standfläche des hierfür erforderlichen Gerüstes.
Menge: 30,000 m
Leistungsbereichkatalog: 041
DIN276-1_08: 422
DIN276_06: 422
Kostengruppe DIN 276 2018-12: 422
DIN276_81: 32300
DIN276_93: 422

**4.1.100 Rohr Präzisionsstahlrohr geschweißt verz Heizungswasser AD 54mm Pressen**
*** gemäß Ausführungsbeschreibung 20
STLB-Bau 2023-10 041, Katalog-Nr. 420 - Wärmeversorgungsanlagen/422-1/ 3. 3. 70.
Rohrleitung aus Präzisionsstahlrohr DIN EN 10305-3, geschweißt, außen verzinkt, Stahlsorte E195 (Werkstoff-Nr 1.0034), DIN EN 10305, für Heizungswasser, Außendurchmesser 54 mm, Wanddicke 2 mm, Verbindung durch Pressen, Form- und Verbindungsstücke werden gesondert vergütet, Rohrbefestigungen werden gesondert vergütet, Verlegung in Gebäuden, Arbeitshöhe des Montageortes bis 3,5 m über der Standfläche des hierfür erforderlichen Gerüstes.
Menge: 40,000 m
Leistungsbereichkatalog: 041
DIN276-1_08: 422
DIN276_06: 422
Kostengruppe DIN 276 2018-12: 422
DIN276_81: 32300
DIN276_93: 422

**4.1.110 Rohr Präzisionsstahlrohr geschweißt verz Heizungswasser AD 76,1mm Pressen**
*** gemäß Ausführungsbeschreibung 20
STLB-Bau 2023-10 041, Katalog-Nr. 420 - Wärmeversorgungsanlagen/422-1/ 3. 3. 80.
Rohrleitung aus Präzisionsstahlrohr DIN EN 10305-3, geschweißt, außen verzinkt, Stahlsorte E195 (Werkstoff-Nr 1.0034), DIN EN 10305, für Heizungswasser, Außendurchmesser 76,1 mm, Wanddicke 2,5 mm, Verbindung durch Pressen, Form- und Verbindungsstücke werden gesondert vergütet, Rohrbefestigungen werden gesondert vergütet, Verlegung in Gebäuden, Arbeitshöhe des Montageortes bis 3,5 m über der Standfläche des hierfür erforderlichen Gerüstes.
Menge: 35,000 m
Leistungsbereichkatalog: 041
DIN276-1_08: 422
DIN276_06: 422
Kostengruppe DIN 276 2018-12: 422
DIN276_81: 32300
DIN276_93: 422

**4.1.120 Rohr Präzisionsstahlrohr geschweißt verz Heizungswasser AD 88,9mm Pressen**
*** gemäß Ausführungsbeschreibung 20
STLB-Bau 2023-10 041, Katalog-Nr. 420 - Wärmeversorgungsanlagen/422-1/ 3. 3. 90.
Rohrleitung aus Präzisionsstahlrohr DIN EN 10305-3, geschweißt, außen verzinkt, Stahlsorte E195 (Werkstoff-Nr 1.0034), DIN EN 10305, für Heizungswasser, Außendurchmesser 88,9 mm, Wanddicke 2,5 mm, Verbindung durch Pressen, Form- und Verbindungsstücke werden gesondert vergütet, Rohrbefestigungen werden gesondert vergütet, Verlegung in Gebäuden, Arbeitshöhe des Montageortes bis 3,5 m über der Standfläche des hierfür erforderlichen Gerüstes.
Menge: 25,000 m
Leistungsbereichkatalog: 041
DIN276-1_08: 422
DIN276_06: 422
Kostengruppe DIN 276 2018-12: 422
DIN276_81: 32300
DIN276_93: 422

**4.1.130 Bogen Kohlenstoffstahl verz Pressverbindung Heizungswasser AD 35mm**
*** gemäß Ausführungsbeschreibung 20
STLB-Bau 2023-10 041, Katalog-Nr. 420 - Wärmeversorgungsanlagen/422-1/ 3. 3. 140.
Bogen, aus Kohlenstoffstahl, außen verzinkt, Pressverbindung, für Rohrleitung aus Präzisionsstahlrohr DIN EN 10305-3, geschweißt, für Heizungswasser, Außendurchmesser 35 mm.
Menge: 6,000 St
Leistungsbereichkatalog: 041
DIN276_06: 422
Kostengruppe DIN 276 2018-12: 422

**4.1.140 Bogen Kohlenstoffstahl verz Pressverbindung Heizungswasser AD 42mm**
*** gemäß Ausführungsbeschreibung 20
STLB-Bau 2023-10 041, Katalog-Nr. 420 - Wärmeversorgungsanlagen/422-1/ 3. 3. 150.
Bogen, aus Kohlenstoffstahl, außen verzinkt, Pressverbindung, für Rohrleitung aus Präzisionsstahlrohr DIN EN 10305-3, geschweißt, für Heizungswasser, Außendurchmesser 42 mm.
Menge: 4,000 St
Leistungsbereichkatalog: 041
DIN276_06: 422
Kostengruppe DIN 276 2018-12: 422

**4.1.150 Bogen Kohlenstoffstahl verz Pressverbindung Heizungswasser AD 54mm**
*** gemäß Ausführungsbeschreibung 20
STLB-Bau 2023-10 041, Katalog-Nr. 420 - Wärmeversorgungsanlagen/422-1/ 3. 3. 160.
Bogen, aus Kohlenstoffstahl, außen verzinkt, Pressverbindung, für Rohrleitung aus Präzisionsstahlrohr DIN EN 10305-3, geschweißt, für Heizungswasser, Außendurchmesser 54 mm.
Menge: 4,000 St
Leistungsbereichkatalog: 041
DIN276_06: 422
Kostengruppe DIN 276 2018-12: 422

**4.1.160 Bogen Kohlenstoffstahl verz Pressverbindung Heizungswasser AD 76,1mm**
*** gemäß Ausführungsbeschreibung 20
STLB-Bau 2023-10 041, Katalog-Nr. 420 - Wärmeversorgungsanlagen/422-1/ 3. 3. 170.
Bogen, aus Kohlenstoffstahl, außen verzinkt, Pressverbindung, für Rohrleitung aus Präzisionsstahlrohr DIN EN 10305-3, geschweißt, für Heizungswasser, Außendurchmesser 76,1 mm.
Menge: 4,000 St
Leistungsbereichkatalog: 041
DIN276_06: 422
Kostengruppe DIN 276 2018-12: 422

**4.1.170 Bogen Kohlenstoffstahl verz Pressverbindung Heizungswasser AD 88,9mm**
*** gemäß Ausführungsbeschreibung 20
STLB-Bau 2023-10 041, Katalog-Nr. 420 - Wärmeversorgungsanlagen/422-1/ 3. 3. 180.
Bogen, aus Kohlenstoffstahl, außen verzinkt, Pressverbindung, für Rohrleitung aus Präzisionsstahlrohr DIN EN 10305-3, geschweißt, für Heizungswasser, Außendurchmesser 88,9 mm.
Menge: 2,000 St
Leistungsbereichkatalog: 041
DIN276_06: 422
Kostengruppe DIN 276 2018-12: 422

**4.1.180 T-Stück Kohlenstoffstahl verz Pressverbindung Heizungswasser AD 42mm**
*** gemäß Ausführungsbeschreibung 20
STLB-Bau 2023-10 041, Katalog-Nr. 420 - Wärmeversorgungsanlagen/422-1/ 3. 3. 240.
T-Stück, aus Kohlenstoffstahl, außen verzinkt, Pressverbindung, für Rohrleitung aus Präzisionsstahlrohr DIN EN 10305-3, geschweißt, für Heizungswasser, Außendurchmesser 42 mm.
Menge: 4,000 St
Leistungsbereichkatalog: 041
DIN276_06: 422
Kostengruppe DIN 276 2018-12: 422

**4.1.190 T-Stück Kohlenstoffstahl verz Pressverbindung Heizungswasser AD 54mm**
*** gemäß Ausführungsbeschreibung 20
STLB-Bau 2023-10 041, Katalog-Nr. 420 - Wärmeversorgungsanlagen/422-1/ 3. 3. 250.
T-Stück, aus Kohlenstoffstahl, außen verzinkt, Pressverbindung, für Rohrleitung aus Präzisionsstahlrohr DIN EN 10305-3, geschweißt, für Heizungswasser, Außendurchmesser 54 mm.
Menge: 4,000 St
Leistungsbereichkatalog: 041
DIN276_06: 422
Kostengruppe DIN 276 2018-12: 422

**4.1.200 T-Stück Kohlenstoffstahl verz Pressverbindung Heizungswasser AD 76,1mm**
*** gemäß Ausführungsbeschreibung 20
STLB-Bau 2023-10 041, Katalog-Nr. 420 - Wärmeversorgungsanlagen/422-1/ 3. 3. 260.
T-Stück, aus Kohlenstoffstahl, außen verzinkt, Pressverbindung, für Rohrleitung aus Präzisionsstahlrohr DIN EN 10305-3, geschweißt, für Heizungswasser, Außendurchmesser 76,1 mm.
Menge: 4,000 St
Leistungsbereichkatalog: 041
DIN276_06: 422
Kostengruppe DIN 276 2018-12: 422

**4.1.210 T-Stück Kohlenstoffstahl verz Pressverbindung Heizungswasser AD 88,9mm**
*** gemäß Ausführungsbeschreibung 20
STLB-Bau 2023-10 041, Katalog-Nr. 420 - Wärmeversorgungsanlagen/422-1/ 3. 3. 270.
T-Stück, aus Kohlenstoffstahl, außen verzinkt, Pressverbindung, für Rohrleitung aus Präzisionsstahlrohr DIN EN 10305-3, geschweißt, für Heizungswasser, Außendurchmesser 88,9 mm.
Menge: 4,000 St
Leistungsbereichkatalog: 041
DIN276_06: 422
Kostengruppe DIN 276 2018-12: 422

**4.1.220 Muffe Kohlenstoffstahl verz Pressverbindung Heizungswasser AD 35mm**
*** gemäß Ausführungsbeschreibung 20
STLB-Bau 2023-10 041, Katalog-Nr. 420 - Wärmeversorgungsanlagen/422-1/ 3. 3. 320.
Muffe, aus Kohlenstoffstahl, außen verzinkt, Pressverbindung, für Rohrleitung aus Präzisionsstahlrohr DIN EN 10305-3, geschweißt, für Heizungswasser, Außendurchmesser 35 mm.
Menge: 4,000 St
Leistungsbereichkatalog: 041
DIN276_06: 422
Kostengruppe DIN 276 2018-12: 422

**4.1.230 Muffe Kohlenstoffstahl verz Pressverbindung Heizungswasser AD 42mm**
*** gemäß Ausführungsbeschreibung 20
STLB-Bau 2023-10 041, Katalog-Nr. 420 - Wärmeversorgungsanlagen/422-1/ 3. 3. 330.
Muffe, aus Kohlenstoffstahl, außen verzinkt, Pressverbindung, für Rohrleitung aus Präzisionsstahlrohr DIN EN 10305-3, geschweißt, für Heizungswasser, Außendurchmesser 42 mm.
Menge: 4,000 St
Leistungsbereichkatalog: 041
DIN276_06: 422
Kostengruppe DIN 276 2018-12: 422

**4.1.240 Muffe Kohlenstoffstahl verz Pressverbindung Heizungswasser AD 54mm**
*** gemäß Ausführungsbeschreibung 20
STLB-Bau 2023-10 041, Katalog-Nr. 420 - Wärmeversorgungsanlagen/422-1/ 3. 3. 340.
Muffe, aus Kohlenstoffstahl, außen verzinkt, Pressverbindung, für Rohrleitung aus Präzisionsstahlrohr DIN EN 10305-3, geschweißt, für Heizungswasser, Außendurchmesser 54 mm.
Menge: 4,000 St
Leistungsbereichkatalog: 041
DIN276_06: 422
Kostengruppe DIN 276 2018-12: 422

**4.1.250 Muffe Kohlenstoffstahl verz Pressverbindung Heizungswasser AD 76,1mm**
*** gemäß Ausführungsbeschreibung 20
STLB-Bau 2023-10 041, Katalog-Nr. 420 - Wärmeversorgungsanlagen/422-1/ 3. 3. 350.
Muffe, aus Kohlenstoffstahl, außen verzinkt, Pressverbindung, für Rohrleitung aus Präzisionsstahlrohr DIN EN 10305-3, geschweißt, für Heizungswasser, Außendurchmesser 76,1 mm.
Menge: 4,000 St
Leistungsbereichkatalog: 041
DIN276_06: 422
Kostengruppe DIN 276 2018-12: 422

**4.1.260 Muffe Kohlenstoffstahl verz Pressverbindung Heizungswasser AD 88,9mm**
*** gemäß Ausführungsbeschreibung 20
STLB-Bau 2023-10 041, Katalog-Nr. 420 - Wärmeversorgungsanlagen/422-1/ 3. 3. 360.
Muffe, aus Kohlenstoffstahl, außen verzinkt, Pressverbindung, für Rohrleitung aus Präzisionsstahlrohr DIN EN 10305-3, geschweißt, für Heizungswasser, Außendurchmesser 88,9 mm.
Menge: 4,000 St
Leistungsbereichkatalog: 041
DIN276_06: 422
Kostengruppe DIN 276 2018-12: 422

**4.1.270 Übergangsstück Kohlenstoffstahl verz Pressverbindung Heizungswasser AD 35mm**
*** gemäß Ausführungsbeschreibung 20
STLB-Bau 2023-10 041, Katalog-Nr. 420 - Wärmeversorgungsanlagen/422-1/ 3. 3. 490.
Übergangsstück, aus Kohlenstoffstahl, außen verzinkt, Pressverbindung, für Rohrleitung aus Präzisionsstahlrohr DIN EN 10305-3, geschweißt, für Heizungswasser, Außendurchmesser 35 mm.
Menge: 10,000 St
Leistungsbereichkatalog: 041
DIN276-1_08: 422
DIN276_06: 422
Kostengruppe DIN 276 2018-12: 422
DIN276_81: 32300
DIN276_93: 422

**4.1.280 Übergangsstück Kohlenstoffstahl verz Pressverbindung Heizungswasser AD 42mm**
*** gemäß Ausführungsbeschreibung 20
STLB-Bau 2023-10 041, Katalog-Nr. 420 - Wärmeversorgungsanlagen/422-1/ 3. 3. 500.
Übergangsstück, aus Kohlenstoffstahl, außen verzinkt, Pressverbindung, für Rohrleitung aus Präzisionsstahlrohr DIN EN 10305-3, geschweißt, für Heizungswasser, Außendurchmesser 42 mm.
Menge: 6,000 St
Leistungsbereichkatalog: 041
DIN276-1_08: 422
DIN276_06: 422
Kostengruppe DIN 276 2018-12: 422
DIN276_81: 32300
DIN276_93: 422

**4.1.290 Übergangsstück Kohlenstoffstahl verz Pressverbindung Heizungswasser AD 54mm**
*** gemäß Ausführungsbeschreibung 20
STLB-Bau 2023-10 041, Katalog-Nr. 420 - Wärmeversorgungsanlagen/422-1/ 3. 3. 510.
Übergangsstück, aus Kohlenstoffstahl, außen verzinkt, Pressverbindung, für Rohrleitung aus Präzisionsstahlrohr DIN EN 10305-3, geschweißt, für Heizungswasser, Außendurchmesser 54 mm.
Menge: 4,000 St
Leistungsbereichkatalog: 041
DIN276-1_08: 422
DIN276_06: 422
Kostengruppe DIN 276 2018-12: 422
DIN276_81: 32300
DIN276_93: 422

### Bereich 5 Wartungsarbeiten

#### Abschnitt 5.1 Wartungsarbeiten Wärmeversorgungsanlagen

*Hinweis: Der Bauherr behält sich vor, den Titel Wartungsarbeiten zu beauftragen*
Die nachfolgende Leistung komplett als einseitige
Option des Auftraggebers.
Der AG behält sich daher das Recht vor, nach seiner
Maßgabe und unter Wahrung der erforderlichen techn.
Zusammenhänge, jede Position der in diesem Titel
enthaltene Leistung von einer Beauftragung auszunehmen
oder in der Stückzahl zu reduzieren.

Mit der Inbetriebnahme hat der AN einen Wartungsvertrag
vorzulegen.

Der Abruf durch den Auftraggeber erfolgt spätestens bis
3 Monate nach Vorlage des Wartungsvertrages.

Die vom Bieter einzutragenden Angebotsdaten und Preise
sind hierauf abzustellen. Er verzichtet in dem
Zusammenhang hiermit ausdrücklich auf das Recht zur
Anpassung der verbleibenden Einheitspreise bei evtl.
Minderung des zu beauftragenden Leistungsumfangs.
Der Auftraggeber ist nicht verpflichtet, diese
Leistungen dem Auftragnehmer zu übertragen.
Es wird jedoch darauf hingewiesen, dass die
Preisgestaltung dieser Leistungen in die Beurteilung
des Gesamtangebotes einbezogen wird.
Materiallieferungen sind nicht enthalten. Ausgenommen
sind Materialien, welche im Rahmen der Wartungsarbeiten
zur Wahrung der Dauer der Verjährungsfrist für
Mängelansprüche zu ersetzen sind.
Sind zusätzliche Materiallieferungen erforderlich,
müssen sie vom Auftraggeber vorher bestätigt bzw. je
nach Aufwandshöhe vor Beginn der Arbeiten angeboten und
die Beauftragung eingeholt werden.
Die Wartungsarbeiten sind innerhalb der üblichen Arbeitszeiten auszuführen.

Wartung in der Gewährleistungszeit
als jährliche Wartungspauschale aller zu wartenden
Komponenten dieses Leistungsverzeichnisses
bestehend aus:

- periodisch vorbeugender Wartungsdienst mit
Funktionsüberprüfung aller Anlagenteile
- Beseitigung von Störungen innerhalb der üblichen
Arbeitszeiten (arbeitstäglich)
- Ersatz von Verschleissteilen und Kleinmaterialien bis
zum Material-Listenpreis von 50 EUR je Wartung sowie
Entsorgung der ausgebauten Bauteile
- Erstellung und Übergabe eines Wartungsberichtes als
Nachweis für die durchgeführte Wartung gemäß Wartungsprotokoll der SGB

Wartungsintervalle sind entsprechend der jeweiligen
Herstellervorschriften (aber mindestens 1x jährlich) zu
berücksichtigen.

**5.1.10 Wärmeversorgungsanlagen**
Heizungstechnische Anlagen wie im Leistungsverzeichnis beschrieben.
Kosten pro jährlichen Wartungseinsatz.
EP = Jahresgebühr für 12 Monate
Zeitraum gemäß VOB: 4 Jahre
Menge: 4,000 St

*Hinweis: Jahrespauschalen*
Die vorgenannten Jahrespauschalen sind ausschließlich der Umsatzsteuer für die Dauer von 12 Monaten von dem für die Angebotsabgabe festgesetzten Termin Festpreis.

Ändert sich nach Ablauf dieser Frist der maßgebende Lohn, so kann auf Verlangen jedes Vertragspartners die Jahrespauschale nach folgender Preisgleitklausel angepasst werden.

Kn = K x ( PA + P x Ln / L)

Kn = K x ( ..........................)

Dabei bedeuten:
K  =  Wartungspauschalen - ohne Umsatzsteuer - bei
  Vertragsangebot
Kn =  neue Wartungspauschale
PA =  0, .....  = Allgemeinkostenanteil

PL =  0, .....  = Lohnkostenanteil

L  =  ........ ²/Std.  = Lohn der maßgebenden Lohngruppe bei Vertragsangebot

Ln =  neuer Lohn der maßgebenden Lohngruppe

Maßgebender Tarifvertrag  ..........................................................

  .........................................................

Maßgebende Lohngruppe  ..........................................................

Die Anpassung erfolgt mit Wirkung vom 1. des dem Vertrag folgenden Monats.

Alle Angaben sind mit dem Angebot abzugeben und werden bei der Angebotsauswertung berücksichtigt.
